# Erweiterung Privatambulanz MRT
Angebotsaufforderung (GAEB DA XML 3.2, DA83)
Projekt: 7540_...
Währung: EUR
Erstellt mit: GXML Toolbox V3.3 R20220330, ORCA AVA 26.0.6 26.00.06, 30.10.2025

## Projektbeschreibung
Projektbeschreibung

Kurzbeschreibung:
Die Baumaßnahme befindet sich in Münster an der Von-Esmarch-Straße. AG ist das Universitätsklinikum Münster. Das bestehende Pförtnerhäuschen, das aus einem Erdgeschoss und einem Walmdach besteht, wurde bereits 2017 zu einer radiologischen Praxis erweitert, die für zwei MRT-Geräte ausgelegt ist. Aufgrund des erhöhten Platz- und Flächenbedarfs soll nun eine zweite, dreigeschossige Erweiterung mit vollständiger Unterkellerung realisiert werden.
Im Erweiterungsbau wird die radiologische Praxis im Erdgeschoss um ein drittes MRT-Gerät ergänzt. In den Obergeschossen befinden sich Büro- und Sozialräume sowie weitere Untersuchungsräume, einschließlich eines CT-Geräts im 2. Obergeschoss. Wie beim Bestandsgebäude und der ersten Erweiterung von 2017 erhält der Neubau im Erdgeschoss als massiver Sockel eine Verblendfassade. Die Obergeschosse werden als Metallfassade mit großflächigen Fensterflächen ausgeführt.
Die Erweiterung hat einen Bruttorauminhalt von ca. 3.190 m², wovon ca. 966,5 m² dem Untergeschoss zuzurechnen sind. Die Attikahöhe der Erweiterung liegt bei + 10,45 m.

Allgemeine Parameter:
Höhe Terrain:  ca. 65 m ü.N.N
Windzone:  2 (DIN 1055-4)
Geländekategorie: III - IV
Schneelastzone: 1 (DIN EN 1991-1-3)
Sommerklimaregion: B (4108)

Gebäude-Parameter:
Baujahr:  Neubau an Bestand
Bauweise:  massiv
Gebäudelänge:  15,09 m
Gebäudebreite:  15,25 m
Gebäudehöhe:  10,45 m über OKFF EG
Dachform:  Flachdach (Neubau)
Geschossanzahl: 4-geschossig

Festlegung Ebenheitstoleranzen:
Sofern in den jeweiligen Positionen nichts anderes festgelegt ist, gilt für Ebenheitstoleranzen die DIN 18202, Tabelle 3 mit normalen Anforderungen an die Ebenheit.
Stellt der AN im Rahmen der Ausführung seiner Leistungen hiervon abweichende Toleranzen fest, so hat er den AG umgehend und schriftlich zu informieren, inkl. der sich daraus ergebenden Konsequenzen (z. B. Änderung der Konstruktion, Kosten etc.)

Zuwegung, Zufahrt, Straßen und Wege:
Die Zufahrt zur Baustelle erfolgt über die Von-Esmarch-Straße.
Keine öffentlichen Straßen innerhalb des Baubereiches.

Private Straßen innerhalb des Baubereiches und Verkehrswege zur Ver- und  Entsorgung sowie Logistik des Gesamtbereiches der Hautklinik. Diese liegen in unmittelbarer Nähe zum Baugelände und sind zwingend freizuhalten.

Gemeinsam genutzte Verkehrswege für Fahrzeuge und Personen und Verkehrswege zur Ver- und Entsorgung sowie Logistik des Gesamtbereiches der Hautklinik. Diese liegen in unmittelbarer Nähe zum Baugelände und sind zwingend freizuhalten.

Baustellenorganisation

Die Schlüsselgewalt obliegt dem AG bzw. seiner Bauüberwachung.

Anlieferungen und Abtransporte über die Von-Esmarch-Straße = Private Straße.

Logistik des AG:
Keine.

Logistik des AN:
An- und Ablieferungen zur Baustellenlogistik sind der Bauleitung des AG im Vorfeld anzumelden. Die Terminierung obliegt der Bauleitung AG. Die Koordination und Durchführung obliegt der Logistik des AN.

Meterrisse und Achsenkreuze:
Seitens des AG wird je Geschoss eine Meterrissmarkierung als lagefixierte Kunststoffplatte und bei Bedarf ein Achsenkreuz zur Verfügung gestellt.
Alle weiteren Vermessungsarbeiten für die eigenen Leistungen des AN sind vom AN auszuführen und in die
EP einzurechnen.

Baustelleneinrichtung

Baustelleneinrichtung des AG:
Keine.

Baustelleneinrichtung des AN:
Der AN hat die für seine Leistungen erforderlichen Geräte, Werkzeuge und sonstigen Hilfsmittel selbst zu stellen.

BE-Fläche:
Flächen für Baustelleneinrichtung des AN stehen in beschränktem Maße zur Verfügung.

Hebezeuge:
Jegliches Hebezeug ist Sache des AN.

Gerüste:
Ein umlaufendes Fassadengerüst wird vom Rohbau-AN hergestellt und auch für die anderen Gewerke vorgehalten. Weitere Gerüste sind Sache des AN.

Baustellenbeleuchtung des AG:
Vom Rohbau-AN wird eine Grundbeleuchtung der Verkehrswege im Freien und im Gebäude installiert und unterhalten.

Beleuchtung des AN:
Für die ausreichende Ausleuchtung seines Arbeitsbereiches am Montageort sowie etwaiger Aufenthalts- und Lagerräume ist der AN verantwortlich.

Baustrom:
Vom Rohbau-AN werden Anschlussmöglichkeiten auf der Baustelle geschaffen. Die Versorgung des AN von der bauseitigen Anschlussstelle bis zu seinem Montageort ist Sache des AN. Die Nutzung des Mediums ist für den AN kostenlos.

Bauwasser:
Vom Rohbau-AN werden Anschlussmöglichkeiten auf der Baustelle geschaffen. Die Versorgung des AN von der bauseitigen Anschlussstelle bis zu seinem Montageort ist Sache des AN. Die Nutzung des Mediums ist für den AN kostenlos.

Sanitäranlagen:
Sanitärcontainer für Ausbaugewerke werden vom Rohbau-AN aufgestellt und unterhalten.

Lagerflächen:
Lagerflächen stehen im begrenzten Umfang zur Verfügung. Die Zuteilung erfolgt in Absprache zwischen den Gewerken und der Bauleitung.

Aufenthaltsräume:
Aufenthaltsräume für Arbeitnehmer des AN werden nicht zur Verfügung gestellt.

Wachschutz:
Im Laufe der Baustelle wird ein Wachschutz seitens des AG eingerichtet. Personen des AN haben sich jederzeit bei stichprobenhaften Kontrollen ausweisen zu können.

Stellplätze:
Stellplätze für Fahrzeuge des AN können auf den Flächen der Baustelleneinrichtung nicht zur Verfügung gestellt werden. Die Flächen dienen nur der Be- und Entladung von Fahrzeugen. Auf dem UKM-Gelände stehen öffentliche Verkehrsflächen zur Verfügung. Der AN hat die Parkgebühren direkt an der Parkstelle zu entrichten.

Abfallmanagement:
Jeder AN entsorgt seine Abfälle entsprechend den geltenden Vorschriften selbst.

Arbeitszeiten:
Tagliche Arbeitszeit (werktags) 7:00 - 20:00 Uhr.
Sonn- und Feiertage nur auf Antrag.
Nachtarbeit nur auf Antrag.
Etwaige erforderliche Ausnahmen sind im Vorfeld mit der örtlichen Bauleitung abzustimmen.

Lärmschutz:
Aufgrund des benachbarten Klinikbetriebs sind lärmintensive Arbeiten zu minimieren.
Während der Mittagsruhe (12:00 - 14:00 Uhr) sind lärmintensive Arbeiten unzulässig.

Hygiene:
Die Leistungen des AN sind während des laufenden Klinikbetriebes auszuführen. Trotz der Baumaßnahme muss der Klinikbetrieb weiterhin allen erforderlichen hygienischen Anforderungen entsprechen, um gesund- heitliche Schäden für alle Beteiligten abzuwenden.
Hierzu ist die Einhaltung von hygienischen Schutzmaßnahmen erforderlich. Davon sind nicht nur die besonders schutzbedürftigen Bereiche (OP, Labore, Reinräume, etc.) sonder teilweise auch allgemeine Bereiche mit Patientenkontakt (z. B. Treppenhäuser, Flure, etc.) betroffen.
Hygiene ist im gesamten Klinikbereich elementar wichtig! Daher gelten die hygienischen Schutzanforder- ungen auch für die mit der Bauleistung vor Ort tätigen Personen. Mitarbeiter von Baufirmen, die in den betroffenen Bereichen tätig sind, erhalten eine entsprechende kostenfreie Einweisung durch das UKM-Institut für Hygiene. Bei etwaigen Verstoßen des AN gegen die seitens des Instituts festgelegten Maßnahmen können ggfs. Baustopps durch den AG angewiesen werden. Alle daraus resultierenden Kosten gehen zu Lasten des AN.
Bei Arbeiten in Bestandsgebäuden müssen betroffene Bereiche ggfs. bauseitig vorab vorbereitet und vorhandenes Inventar und Geräte ggfs. an andere Stelle verbracht werden. Nach den Bauarbeiten müssen die Räume bauseitig teilweise speziell gereinigt und wieder in Betrieb genommen werden.
In kritischen Bereichen sind ggfs. dann gesondert zu vergütende Unterdruck- bzw. Überdruckräume zu schaffen.

## ZAV - Zusätzliche Allgemeine Vertragsbedingungen
ZAV - Zusätzliche Allgemeine Vertragsbedingungen

1. Leistungsverzeichnis

Abkürzungen:
Neben den allgemein üblichen deutschen Abkürzungen werden teilweise folgende textliche Abkürzungen verwendet:

UKM  Universitätsklinikum Münster
UKM IM  Infrastruktur Management GmbH
GB  Geschäftsbereich
GB ST Geschäftsbereich UKM-IM-Schließtechnik
GB BSG Geschäftsbereich UKM-IM-Beschilderung
GB RLT Geschäftsbereich UKM-IM-Raumlufttechnik
GB MVT Geschäftsbereich UKM-IM-Medien- und Versorgungstechnik
GB STS Geschäftsbereich UKM-IM-Starkstromtechnik
GB FDT Geschäftsbereich UKM-IM-Fördertechnik
GB KuM Geschäftsbereich UKM-IM-Kommunikations- und Meldetechnik
GB PuR Geschäftsbereich UKM-IM-Prüf- und Reparaturwerkstatt
GB IT Geschäftsbereich UKM-IM-Informationstechnik

Fach- und gewerkespezifische Abkürzungen werden in den ZTV oder in den Leistungstexten erläutert.

2. Ausführung

Planunterlagen des AG / Fachplaners:
Dem AN werden die erforderlichen Planunterlagen vom AG bzw. der Architekten und etwaiger weiterer Fachplaner generell nur digital als Pdf-Datei bzw. Dwg-Datei übermittelt. Die Unterlagen sind seitens des AN rechtzeitig vom AG schriftlich abzufordern.

Detailterminpläne:
Rechtzeitig vor der Ausführung hat der AN auf Grundlage der vertraglichen Terminvorgaben sowie den Abstimmungsgesprächen mit der Projektleitung des AG Detailtermine anzugeben, aus denen die auszuführenden Leistungen, Zwischentermine sowie die Anzahl der eingesetzten Arbeitskräfte (nach Geschossen und Bereichen getrennt) hervorgehen.

Abstimmung mit der Projektleitung des AG:
Alle Bauabläufe sind rechtzeitig vorab mit der Projektleitung des AG (Koordination Nutzer und der techn. Abteilung des Hauses) abzustimmen. Grundsätzlich haben die Interessen des Nutzers Vorrang, damit Störungen des Krankenhausbetriebes auf ein unvermeidbares Mindestmaß reduziert werden.
Der Krankenhausbetrieb muss während der gesamten Bauzeit ohne Störung und Behinderungen weitergeführt werden können, bzw. nur mit den mit der Projektleitung des AG abgestimmten Störungen und Behinderungen.

Rückbaumaßnahmen:
Alle Rückbaumaßnahmen sind erst auf besondere Anweisung der Projektleitung des AG vorzunehmen.

3. Abnahme

Seitens des Auftraggebers wird gemäß VOB/B § 12 Abs. 4 eine förmliche Abnahme der Leistungen verlangt.

4. Abrechnung

Kumulierte Abrechnung:
Der AN hat seine Leistungen kumuliert abzurechnen.

Rechnungsangaben:
Für eine zügige Bearbeitung der Rechnungen müssen folgende Angaben enthalten sein:
- UKM-eigene Projektnummer.
- UKM-Projektbezeichnung.
- UKM-SAP-Bestellnummer.
- Name des UKM-Projektleiters.

Rechnungsversand:
Um eine zügige Bearbeitung und die Auszahlung der Rechnung zu gewährleisten, sind die Rechnungen des AN zeitgleich an die folgenden Stellen zu versenden:

1) 1-fach Originalrechnung ohne Rechnungsunterlagen
 UKM Infrastruktur Management GmbH
 "Baurechnung"
 Albert-Schweitzer-Campus 1, Geb. D5
 48149 Münster

2) 1-fach Rechnungskopie ohne Rechnungsunterlagen
 UKM Infrastruktur Management GmbH
 Himmelreichallee 40 (LBS-Gebäude)
 48149 Münster

3) 1-fach Rechnungsduplikat mit Rechnungsunterlagen
 Bauüberwachender Fachplaner / Architekt

5. Revision / Dokumentation

Art und Ausfertigung:
Alle erforderlichen Revisions- und Dokumentationsunterlagen sind 1-fach auf Papier (geordnet mit Inhalts- verzeichnis) und digital gemäß der UKM-IM-Dokumentationsrichtlinie zu übergeben.

Übergabezeitpunkt:
Alle erforderlichen Dokumentationsunterlagen sind der Projektleitung des AG bis spätestens 2 Wochen vor der Abnahme zu übergeben.

## ZTV - Zusätzliche Technische Vertragsbedingungen
ZTV - Zusätzliche Technische Vertragsbedingungen

1. Leistungsverzeichnis

Abkürzungen im Leistungsverzeichnis:
Neben den allgemein üblichen deutschen und der in den ZAV genannten Abkürzungen werden im LV teilweise folgende textliche Abkürzungen verwendet:

Alu Aluminium
MW Mineralwolle
HZG Heizung
KAE Kälte
ELT Elektrotechnik
RLT Raumlufttechnik
AG Außengewinde bzw. Auftraggeber (je nach Zusammenhang)
IG  Innengewinde
R  Gewindeausführung
AD Außendurchmesser
WD Wanddicke

2. Ausführung

Bemusterungen:
Seitens des AG geforderte Muster hat der AN dem AG rechtzeitig zur Freigabe vorzulegen. Die Produktda- tenblätter der Hersteller sind beizulegen. Bei Mustern mit einem räumlichen Zusammenhang sind diese gleichzeitig vorzulegen. Für die Freigabe des AG ist ein Zeitraum von ca. 2 Wochen zu berücksichtigen.

Firmenbauleiter:
Der Firmenbauleiter des AN und sein Vertreter (beide deutschkundig in Sprache und Schrift) sind dem Auftraggeber vor der Ausführung der Leistungen schriftlich zu benennen.

Baubesprechung:
Zu seitens des AG einberufenen Baubesprechungen hat der AN während seines Ausführungszeitraumes einen weisungsberechtigten Vertreter zu entsenden.

Bautagebuch:
Der AN ist verpflichtet, von Ausführungsbeginn bis -ende seiner Leistungen, kontinuierlich ein lückenloses Bautagebuch über die eigenen Leistungen zu führen, das alle wesentlichen Vorfälle, Witterungsverhältnisse, Anordnungen der Bauleitung, Temperaturen (min. und max. Tageswerte), Behinderungen, Beginn / Ende von Bauabschnitten, wesentliche Materiallieferungen, außergewöhnliche Ereignisse (z. B. Unfälle), Personalein- satz, etc. festhält.
Das Bautagebuch ist der Bauleitung des AG wöchentlich zur Unterschrift vorzulegen. Nicht vorliegende oder unvollständig abgegebene Bautagesberichte gelten als Mangel im Sinne der VOB/B § 4 Nr. 7.

Normen und Richtlinien:
Es gelten alle einschlägigen zum Zeitpunkt der Angebotsabgabe gültigen Gesetze, Verordnungen, Vorschrif- ten, Normen, Richtlinien, die anerkannten Regeln der Technik sowie sonstige fach- bzw. herstellerspezifische Bestimmungen, Merkblätter und Regelwerke, die für die ausgeschriebenen Konstruktionen, Stoffe und Bau- teile sowie deren Verarbeitung und Montage am Einbauort anwendbar sind.
Zusätzlich gelten die VOB/B und VOB/C.

## Dokumentationsrichtlinie UKM IM
Dokumentationsrichtlinie UKM IM

Die Dokumentationsrichtlinie der UKM IM ist zwingend einzuhalten.

Form:
Die Revisionsdokumente sollen einfach in Papierform und einfach in digitaler Form als CD oder E-Mail erstellt werden.
Die Übergabe soll in breiten schwarzen Standardordnern mit austauschbarem Rückenschild erfolgen (Einschubtasche).

Ordnerstruktur:
Die allgemein einzuhaltende Ordnerstruktur ist von UKM IM vorgegeben (Anlage "8100 Ordnerstruktur Gewerke").
Im Auftragsfall erfolgt durch den AG eine an den beauftragten Leistungsumfang angepasste Konkretisierung der geforderten Dokumente innerhalb dieser Struktur.

Es dürfen weder im Papierordner noch in der digitalen Ablage zusätzliche nicht vorgegebene Verzeichnisse / Unterordner genutzt werden, da diese von uns nicht digital weiterverarbeitet werden können. Alle Dokumente werden ausschließlich den vorgegebenen Unterverzeichnissen gemäß "8100 Ordnerstruktur Gewerke" zugeordnet.

Papierform:
Es soll gemäß der in Anlage "8100 Ordnerstruktur Gewerke" vorgegebenen Nummerierungen unterteilt werden.

Digitale Form:
Es sollen Hauptverzeichnisse und jeweils Unterverzeichnisse aus dem im Auftragsfall übersendeten Windows-Muster-Ordnerbaum bzw. aus der Anlage "8100 Ordnerstruktur Gewerke" übernommen werden.
Die Dokumente und Dateien sind gleich der Papierform entsprechend ihres Inhalts in das zugehörige Unterverzeichnis einzuordnen.

Die Übergabe der Daten soll per Downloadserver oder per finalisiertem und bedrucktem optischem Datenträger erfolgen.

Dateinamen für die digitale Ablage:
Der Dokumentenname soll verständlich und sinnhaft gewählt werden.Nummernfolgen oder ähnliches sind nicht zu benutzen. Die Länge der Dateinamen soll 40 Zeichen nicht überschreiten.

## G07 Elektro- und Fernmeldetechnik

### Titel 01 KG 440 Starkstromanlagen

#### Bereich 01.01 KG 442 Sicherheitsbeleuchtung

**Ausführungsbeschreibung 1 Rettungswegkennzeichnung**
*Rettungswegkennzeichnung*
Die Beschilderung der Rettungswege erfolgt wie im Bestand mit hinterleuchteten Rettungswegkennzeichen in Form von Einzelbatterieleuchten.
Im Bestand sind Einzelbatterieleuchten vorhanden, die auf einen zentralen Web-Controller im Keller auflaufen und vernetzt sind.
Die zwei Systeme (Altbau und Neubau) sind miteinander zu einem Gesamt-System zu vernetzen.

**01.01.001 LED-Einzelbatterie-Rettungszeichenleuchte für Deckeneinbaumontage**
Selbstüberwachende LED, Einzelbatterie-Rettungszeichenleuchte für Deckeneinbaumon- tage, gem. DIN EN 60598-1, DIN EN 60598-2-22 und DIN EN 1838 für Anlagen gem. DIN EN 50172, DIN VDE 0100-560 und DIN V VDE V 0108-100 zum separaten Betrieb oder zum Anschluss an die zentrale Überwachungseinrichtung CGLine+Web-Controller (ungeschirmte 2-adrige Busleitung erforderlich).

Rettungszeichen in LED-Lichtleiter-Technologie für besonders gleichmäßige und helle Ausleuchtung des Piktogramms:
Lm >= 500 cd/m² (Netzbetrieb)  der weißen Kontrastfarbe und
Lm >= 200 cd/m² (Netzbetrieb) über das gesamte Piktogramm; Gleichmäßigkeit Lmin/Lmax > 0,8.

LED-Leiste mit optimierten LED-Betriebsbedingungen für hohe Lebensdauern und hoher Lichtausbeute > 100 lm/W für deutlich reduzierte Anschlussleistung. Einfacher Anschluss durch verpolungssichere Beschaltung der LED-Leiste.

Schlankes Design mit geringer Piktogrammbreite von nur 12 mm.
Deckeneinbaugehäuse aus Stahlblech mit stufenlos einstell- baren Befestigungsklammern für Klemmbereich 1 bis 25 mm.

Serienmäßiger Funktionsumfang:
- manueller Funktionstest oder Betriebsdauertest über Prüftaster
- Notlichtbetriebsdauer 3 h
- im Netzbetrieb in 3 Stufen dimmbar (100 %, 30 %, 10 %) für Einsatz bei dunklen Umgebungsbedingungen
- Testergebnisse mit Störungsanalyse (Leuchtmittel, Lade- und Batteriekreis) sowie Statusanzeigen (Betrieb, Funktionstest, Betriebsdauertest) über 2-farbige LED
- automatischer Funktionstest (wöchentlich) und automatischer Betriebsdauertest (alle 6 Monate) optional abschaltbar mit Erinnerung an fälligen Betriebsdauertest nach 12 Monaten
- automatische Ladeüberwachung und Tiefentladeschutz mit Wiedereinschaltsperre
- Leerlauf- und Kurzschlussüberwachung
- 1 Minute Rückschaltverzögerung auf Normalbetrieb nach Netzwiederkehr
- Blockierfunktion über CGLine+Web-Controller in Betriebsruhezeiten
- generell für Dauer- oder Bereitschaftsschaltung geeignet

Lichtstrom am Ende der Notlicht-Nennbetriebsdauer:
Eeinseitig: 100 % bei 1 h, 85 % bei 3 h, 25 % bei 8 h
Zweiseitig: 100 % bei 1 h, 50 % bei 3 h, 15 % bei 8 h
Batterie  LiIon 3,7 V 2000 mAh
Erkennungsweite:  20 m
Gehäusematerial:  PC, PMMA, Stahlblech
Gehäusefarbe:  Lichtgrau RAL 7035
Anschlussklemmen:
Durchverdrahtung von Netz L, L´, N, PE bis 2,5 mm².
Durchverdrahtung CGLine+ Bus bis 1,5 mm².
Anschlussspannung:  220 - 240 V AC, 50 / 60 Hz
Anschlussleistung Netzbetrieb: einseitig 4,8 VA / 4,1 W
  zweiseitig 5,6 VA / 5,1 W
Schutzklasse:  I
Schutzart:  IP40

Zulässige Umgebungstemperatur:
-5 °C bis +30 °C (Dauerlicht)
0 °C bis +35 °C (Bereitschaftslicht)

Abmessungen LED-Piktogramm (mm): B = 226, H = 134, T = 12
Abmessungen Einbaugehäuse (mm): B = 274, H = 65, T = 92 (Einbautiefe 61 mm) Deckenausschnitt (265 x 78 mm)
Drittstellenzertifikat: ENEC

Typ: GuideLed 10824 3 h/D CGLine+ für Deckeneinbau
Fabrikat: CEAG
Menge: 12,000 St

**01.01.002 LED-Einzelbatterie-Rettungszeichenleuchte für Deckenanbaumontage**
Selbstüberwachende LED, Einzelbatterie-Rettungszeichenleuchte für Deckenanbaumon- tage, gem. DIN EN 60598-1, DIN EN 60598-2-22 und DIN EN 1838 für Anlagen gem. DIN EN 50172, DIN VDE 0100-560 und DIN V VDE V 0108-100 zum separaten Betrieb oder zum An- schluss an die zentrale Überwachungseinrichtung CGLine+ Web-Controller (ungeschirmte 2-adrige Busleitung erforderlich).

Rettungszeichen in LED-Lichtleiter-Technologie für besonders gleichmäßige und helle Ausleuchtung des Piktogramms:
Lm >= 500 cd/m² (Netzbetrieb) der weißen Kontrastfarbe und
Lm >= 200 cd/m² (Netzbetrieb) über das gesamte Piktogramm, Gleichmäßigkeit Lmin/Lmax > 0,8.

LED-Leiste mit optimierten LED-Betriebsbedingungen für hohe Lebensdauern und hoher Lichtausbeute > 100 lm/W für deutlich reduzierte Anschlussleistung. Einfacher Anschluss durch verpolungssichere Beschaltung der LED-Leiste.

Schlankes Design mit geringer Piktogrammbreite von nur 12 mm und einem nur 33 mm hohen Baldachin.

Serienmäßiger Funktionsumfang:
- manueller Funktionstest oder Betriebsdauertest über Prüftaster
- Notlichtbetriebsdauer 3 h
- im Netzbetrieb in 3 Stufen dimmbar (100 %, 30 %, 10 %) für Einsatz bei dunklen Umgebungsbedingungen
- Testergebnisse mit Störungsanalyse (Leuchtmittel, Lade- und Batteriekreis) sowie Statusanzeigen (Betrieb, Funktionstest, Betriebsdauertest) über 2-farbige LED.
- automatischer Funktionstest (wöchentlich) und automatischer Betriebsdauertest (alle 6 Monate) optional abschaltbar mit Erinnerung an fälligen Betriebsdauertest nach 12 Monaten
- automatische Ladeüberwachung und Tiefentladeschutz mit Wiedereinschaltsperre
- Leerlauf- und Kurzschlussüberwachung
- 1 Minute Rückschaltverzögerung auf Normalbetrieb nach Netzwiederkehr
- Blockierfunktion über CGLine+Web-Controller in Betriebsruhezeiten
- generell für Dauer- oder Bereitschaftsschaltung geeignet

Lichtstrom am Ende der Notlicht-Nennbetriebsdauer:
Eeinseitig: 100 % bei 1 h, 85 % bei 3 h, 25 % bei 8 h
Zweiseitig: 100 % bei 1 h, 50 % bei 3 h, 15 % bei 8 h
Batterie  LiIon 3,7 V 2000 mAh
Erkennungsweite:  20 m
Gehäusematerial:  PC, PMMA
Gehäusefarbe:  Lichtgrau RAL 7035

Anschlussklemmen:
Durchverdrahtung von Netz L, L´, N, PE bis 2,5 mm².
Durchverdrahtung CGLine+Bus bis 1,5 mm².
Anschlussspannung:  220 - 240 V AC, 50 / 60 Hz
Anschlussleistung Netzbetrieb: einseitig 4,8 VA / 4,1 W
  zweiseitig 5,6 VA / 5,1 W
Schutzklasse:  II (Funktionserde erforderlich)
Schutzart:  IP40

Zulässige Umgebungstemperatur:
-5°C bis +30°C (Dauerlicht)
0°C bis +35°C (Bereitschaftslicht)

Abmessungen LED-Piktogramm (mm): B = 226, H = 134, T = 12
Abmessungen Deckenmontageset (mm): B = 226, H = 33, T = 80
Drittstellenzertifikat:  ENEC

Typ: GuideLed 10821 3 h/D CGLine+ für Deckenanbaumontage
Fabrikat: CEAG
Menge: 4,000 St

**01.01.003 Web-Controller**
Automatisches Prüf- und Steuerungssystem gem. DIN EN 62034 für bis zu 800 CGLine+Einzelbatterieleuchten, aufteilbar in 4 Stränge mit jeweils 200 Leuchten (oder 2 Stränge mit jeweils 400 Leuchten).

Für Sicherheitsbeleuchtungsinstallationen gem. DIN EN 50172, DIN V VDE V 0108-100 und DIN VDE 0100-560.

Ein integrierter Web-Server ermöglicht eine komfortable Visualisierung, Steuerung und Überwachung aller ange- schlossenen CGLine+Leuchten von einem beliebigen Arbeitsplatz-PC im Intranet mit einem handelsüblichen Web-Browser ohne weitere spezielle Software.

Die Übermittlung sämtlicher Daten und Befehle, von den Leuchten zum CGLine+Web-Controller erfolgt über eine nicht geschirmte 2-adrige Busleitung (z. B. J-Y(ST)Y 2 x 2 x 0,8), verlegbar in freier Topologie, ohne Busabschlusswiderstände.

Im CGLine+System müssen die Leuchten nicht manuell adressiert werden. Werkseitig erhalten alle CGLine+Leuchten bereits eine unverwechselbare Adresse, eine 6-stellige ID-Nummer im HEX-Code. Anhand dieser erfolgt bei der Inbetriebnahme eine automatische Erkennung aller ange- schlossenen Leuchten am Controller. Zusätzlich kann jeder einzelnen Leuchte bei der Konfiguration eine numerische Kurzadresse und ein individueller Name zugeordnet werden (bis zu 20 Zeichen). So ist es möglich, diese Kennzeichnung zum Beispiel als Ortsbezeichnung zu verwenden.

Die installierten CGLine+Leuchten können physikalisch auf 4 Stränge aufgeteilt werden. Zusätzlich können die Leuchten logisch in bis zu 8 Zonen je Strang frei zugeordnet werden. Zonen können Bereiche sein, in denen die Leuchten räumlich zusammengefasst werden sollen, z. B. in einer Etage, in einem Bereich oder nur für einen Raum. Bei Verwendung von nur 2 Strängen ist eine Aufteilung in bis zu 16 Zonen pro Strang möglich.

Funktions- und Betriebsdauertests werden automatisch vom CGLine+Web-Controller aus gestartet.
Hierzu können die Leuchten in bis zu 8 verschiedene Test- gruppen aufgeteilt werden, um z. B. an nebeneinander installierten Leuchten nicht zum selben Zeitpunkt einen Betriebsdauertest zu starten.
Der Zeitraum zwischen den Tests ist frei einstellbar. Ebenso ist ein manueller Start / Abbruch eines Funktions- oder Betriebsdauertests möglich. Bezogen auf alle Leuchten, eines Stranges, einer Zone oder nur für eine einzelne Leuchte.

Die Kommunikation zwischen Controller und jeder einzelnen Leuchte wird zyklisch überwacht. Bei einer evtl. Busleitungs- unterbrechung sorgt die zusätzlich integrierte Testfunktion in jeder CGLine+Leuchte dafür, dass auch in diesem Fall die vorgeschriebenen Tests automatische durchgeführt und vor Ort an der Leuchte angezeigt werden.

Alle Ergebnisse der Tests werden in einem elektronischen Prüfbuch für mindestens 4 Jahre abgespeichert. Dieses kann direkt über den Web-Browser eingesehen werden. Um weitere Auswertungen des Prüfbuches durchzuführen, kann das Prüfbuch direkt am Controller auf einen handelsüblichen USB-Stick gespeichert und mittels der CGLine+PC-Software komfortabel an einem PC analysiert werden.

Der integrierte Mail-Client versendet automatisch an bis zu 10 E-Mail-Empfänger eine Mailbenachrichtigung mit Quittier- funktion für zuordnungsbare Ereignisse. Hierbei sind die 10 E-Mail-Adressen in 2 Mail-Empfängergruppen aufgeteilt, um eine Eskalation-Hierarchie zu erstellen.

Eine im Web-Server integrierte Grundrissprogrammierung erlaubt es, die Leuchten übersichtlich im Web-Browser auf einem Gebäudegrundrissplan darzustellen. Es können pro Controller bis zu 30 Grundrissbilder geladen werden. Die Leuchten werden farblich mit ihrem Status im Grundriss dargestellt. Bei Berührung einer Leuchte mit dem Mauszeiger öffnet sich ein Statusfenster mit weiteren Informationen zur Leuchte.

Ein integriertes Menü stellt alle im Intranet befindlichen CGLine+Web-Controller übersichtlich auf einer Seite dar, und zeigt den aktuellen Status je Zone an. Die integrierte Hyper- linkfunktion vereinfacht die Navigation zu den verschiedenen WEB-Servern.

Die Bedienung des Controllers ist passwortgeschützt, wobei zwischen Zugangsberechtigungen Benutzer und Administrator unterschieden wird.

Weiterhin kann für alle Leuchten, eines Stranges, einer Zone oder nur für eine einzelne Leuchte in Betriebsruhezeiten die Notlichtfunktion blockiert werden (Dauerlichtleuchten sind ausgeschaltet und in bei einem Netzausfall schalten die Leuchten nicht auf Batteriebetrieb um). Außerdem können Leuchten, die im Normalbetrieb auf Dauerlicht geschaltet sind, aus der Ferne ausgeschaltet werden, wobei bei einem Netzausfall diese Leuchten automatisch auf Batteriebetrieb eingeschaltet werden.

Auf einfache Weise kann der CGLine+Web-Controller über die separat erhältliche CGLine+PC-Software bequem konfiguriert werden.

Der CGLine+Web-Controller verfügt über 3 digitale Eingänge, davon sind 2 frei programmierbar und ein Eingang als Blockier- eingang für alle Leuchten ausgeführt. Eine Ruhestromüber- wachung (Differential-Schleifenüberwachung) im Blockierein- gang erkennt zuverlässig einen Kurzschluss bzw. eine Unter- brechung und versetzt alle Leuchten in den Normalbetrieb. Ferner verfügt der CGLine+Web-Controller über 2 frei zuordnungsbare Relaisausgänge (Wechselkontakt), um z. B. Störmeldungen an eine übergeordnete GLT weiterzuleiten.

Technische Daten:

Versorgungsspannung:  230 V AC, 50 / 60 Hz
Leistungsaufnahme:  < 4 Watt Stand-by
  < 21 Watt bei Volllast
Anschlussklemmen:  2,5 mm²
Zul. Umgebungstemperatur: 0 bis +35 °C
Schutzart:  IP20
Gehäusetyp:  DIN-Schiene, 12 TE
Abmessungen (mm):  L = 214, B = 110, T = 60

CGLine+Busanschluss:  4 Stränge (je 2-adrig nicht
  geschirmt) mit je bis zu 200
  Leuchten

Ethernet Port:  1 x RJ45
USB-Anschlüsse:  1 x Host (USB1), 1x Device
  (USB2)

Blockiereingang:  S1 / S2 mit Differentialschleifenüberwachung
Digitale Eingänge:  2 x, frei zuordnungsbar
Relaisausgänge:  2 x Wechselkontakte, 24 V,
  0,5 A; frei zuordnungsbar

LED-Anzeigen für:
Versorgungsspannung (grün), Test (gelb), Summenfehler (rot)
Übertragung Senden / Empfangen je Strang (gelb)
Ethernet-Anschluss (grün)
USB1 und USB2 (gelb / grün)

Taster: Service (z. B. Start FT oder Leuchtensuche), System (Herstellen / Trennen einer USB-Verbindung), Reset.

Typ:  CGLine+WEB-Controller
Fabrikat: Eaton
Menge: 1,000 St

**01.01.004 Web-Controller-Anschlussbox**
Anschlussverteiler zur Aufnahme und Verdrahtung von zuvor beschriebenem Web-Controller. Kunststoffgehäuse mit Rauch- glasabdeckung.

Schutzart:  IP54
Gehäusetyp:  Wandaufbau

Abmessungen (mm):  L = 300, B = 230, H = 111
Kabeleinführungen:  Metrisch Kabelverschraubungen:  1 x M20, 6 x M16, 1 x M25
Menge: 1,000 St

**01.01.005 Programmier-Software**
Software zur Konfiguration des Web-Controllers am PC und zum einfachen Lesen und Bearbeiten des Prüfbuchspeichers.

Alle Dateien sind für Dokumentationen auf Speicherkarte und Festplatte speicherbar.

Mögliche Ausdrucke für Dokumentationen.

Detaillierter Ausdruck der CGLine+Web-Controller-Konfiguration mit folgenden Angaben:
- Datum und Uhrzeit automatischer Betriebsdauertests inkl. Abstände
- Datum und Uhrzeit automatischer Funtionstests inkl. Abstände
- Relaiskonfiguration

Detaillierter Ausdruck der Leuchten-Konfiguration pro Strang (1 - 4) oder (1 - 2) mit folgenden Angaben pro Leuchte:

- Kurzadresse (1 - 200) bzw. (1 - 400)
- Individueller Name (max. 20 Zeichen)
- Zusätzlicher Informationstext (max. 200 Zeichen)
- Identifikationsnummer

Ausdrucke Prüfbuch mit folgenden Auswahlmöglichkeiten:

- Fehlerereignis (unterschiedliche Fehlerereignisse separat oder komplett auswählbar)
- Zeitraum des Prüfbuches (von - bis für Datum und Uhrzeit)
- Pro Strang oder komplett
- Individueller Kommentar pro Ausdruck
- Bei Leuchtenstörungen: Angabe der individuellen Leuchtennamen

Typ:  PC-Software für CGLine+Web-Controller
Fabrikat: CEAG
Menge: 1,000 St

**01.01.006 Programmieren des Web-Controllers**
*** Pauschalposition
Vollständiges Programmieren u. Inbetriebnehmen der Rettungs- zeichenleuchten als Gesamtsystem mit dem Web-Controller. Angaben zum Leuchtenstandort und Raumnummer, Inbetrieb- nahme und Funktionsprüfungen. Die Funktionsprüfungen ist mit Tag, Uhrzeit, Ausführenden, Gebäudeteil und Anlagenkompo- nente in einem Protokoll festzuhalten. Das Protokoll wird Ab- nahmebestandteil.

Das Vernetzen zweier Systeme zu einem Gesamt-System ist in der Programmierung zu berücksichtigen und in den Einheits- preis einzukalkulieren.

Die Störmeldung ist auf die GLT aufzuschalten bzw. als Signal weiterzugeben.
Menge: 1,000 psch

**Ausführungsbeschreibung 2 Kabel und Leitungen**
*Kabel und Leitungen*
Alle Kabel und Leitungen sind zwingend nach der Bauprodukte- verordnung einzubauen. Vor Baubeginn sind für alle einzuset- zenden Kabel- und Leitungstypen die entsprechenden Leist- ungserklärungen und CE-Kennzeichnungen verpflichtend schriftlich vorzulegen. Die zu verwendenden Kabel und Leitun- gen müssen mindestens der Brandklasse "Eca" entsprechen. Höhere Anforderungen für bestimmte Gebäudebereiche, entsprechend der MLAR, müssen beachtet werden.

Bei der Leitungsverlegung in Hohlwänden ist das Umkanten der Durchführungen in den Profilen und das Erstellen des Kanten- schutzes mit in die entsprechenden Positionen einzukalkulieren.

Nachfolgend beschriebene Kabel und Leitungen sind zu liefern und in Teillängen bis zu einer Höhe von 4 m zu verlegen.

Abweichungen sind in den jeweiligen Positionen beschrieben.

**01.01.007 NYM-J 3 x 1,5 mm², mit Befestigungsschellen**
*** gemäß Ausführungsbeschreibung 2
Kunststoff-Mantelleitung NYM-J 3 x 1,5 mm², Cu-Zahl 43, mit Befestigungsschellen auf vorhandene Ankerschienen, Kabelleiter oder -rinnen.
Menge: 25,000 m

**01.01.008 NYM-J 3 x 1,5 mm², Kabelleiter, Rohr, Zwischendecke, Hohlraum**
*** gemäß Ausführungsbeschreibung 2
Kunststoff-Mantelleitung NYM-J 3 x 1,5 mm², Cu-Zahl 43, auf vorhandene Kabelleiter oder -rinnen oder in offene Kanäle, Unterflurkanal, Rohr, oberhalb von Zwischendecken in Sammelhalter, in Holhräumen.
Menge: 115,000 m

**01.01.009 NYM-J 3 x 1,5 mm², unter Putz**
*** gemäß Ausführungsbeschreibung 2
Kunststoff-Mantelleitung NYM-J 3 x 1,5 mm², Cu-Zahl 43, unter Putz, einschl. Fräsen in Mauerwerk.
Menge: 25,000 m

**01.01.010 Installationskabel J-Y(St)Y 4 x 2 x 0,8 Bd vorh. Kabelrinne / Kanal**
*** gemäß Ausführungsbeschreibung 2
Installationskabel J-Y(St)Y 4 x 2 x 0,8 Bd vorh. Kabelrinne / Kanal, Hohlräumen in Sammelhalter. Installationskabel, symmetrisch, DIN VDE 0815 (VDE 0815).
Menge: 250,000 m

**01.01.011 Installationskabel J-Y(St)Y 4 x 2 x 0,8 Bd Bügelschellen**
*** gemäß Ausführungsbeschreibung 2
Installationskabel J-Y(St)Y 4 x 2 x 0,8 Bd Bügelschellen, mit Bügelschellen auf vorh. Ankerschienen oder Kabelleiter.
Menge: 25,000 m

**01.01.012 Verbindungsdose mit 12 Einführungen**
Verbindungsdose nach DIN VDE 0606 aus Isolierstoff, als Abzweigkasten, IP54, Grundfläche bis 85 x 85 mm, mit 12 Einführungen, in Aufputzausführung.
Menge: 20,000 St

**Ausführungsbeschreibung 3 Isolierstoffrohr nach DIN VDE 0605**
*Isolierstoffrohr nach DIN VDE 0605*
Kunststoffrohr, hart, starr, mittlere Druckfestigkeit, wärmefest, Verlegung offen für Aufputz-Installation, einschließlich Zubehör, wie Muffen, Befestigungsmaterial und Schellen.

**01.01.013 Kunststoffrohr Nenngröße Typ 20, offen, auf Putz**
*** gemäß Ausführungsbeschreibung 3
Kunststoffrohr Nenngröße Typ 20.
Menge: 33,000 m

**01.01.014 Kunststoffrohr Nenngröße Typ 25, offen, auf Putz**
*** gemäß Ausführungsbeschreibung 3
Kunststoffrohr Nenngröße Typ 25.
Menge: 10,000 m

**01.01.015 Kunststoffrohr Nenngröße Typ 32, offen, auf Putz**
*** gemäß Ausführungsbeschreibung 3
Kunststoffrohr Nenngröße Typ 32.
Menge: 9,000 m

#### Bereich 01.02 KG 443 Niederspannungsschaltanlage

*Hinweis: Niederspannungsschaltanlage*
Das Schranksystem ist komplett und funktionsfähig anzubieten. Nicht gesondert beschriebene, aber systembedingte relevante Konstruktions- und Kupferelemente, sind einzukalkulieren. Offene und nicht benötigte Flächen sind mit Blindmodulen abzudecken.

Die Schaltanlage ist so aufzubauen, dass eine 30%ige Platz- reserve berücksichtigt wird, inkl. der anteiligen Verdrahtung und dem notwendigen Klein-, Sicherungs,- und Montagematerial in der Schaltanlage. Bei Einbaugeräten für Schaltanlagen ist jeweils eine einheitliche Bauform eines Fabrikates zu verwen- den.

Alle Schaltgruppen, Schaltgeräte und Klemmen sind gut lesbar mit dauerhaften Beschriftungsschildern gem. TAB UKM IM Elektro zu versehen.

Die Anfertigung von Montage-, Aufbau- u. Werkstattzeichnun- gen ist vom AN vorzunehmen. Der AN hat folgende Pläne zu fertigen und vorzulegen:

- Aufstellungspläne von Geräten,
- Stromkreisnummer sind darzustellen,
- Übersichtsschaltpläne, Klemmenpläne u. Systembilder,
- Aufbauzeichnungen von Verteilungen u. Schaltanlagen.

14 Tage vor Bestellung der Anlage ist eine Werk- und Montageplanung inkl. Stromlaufplänen unter Einhaltung der "TAB-UKM-IM-Elektro" bei der Bauleitung und dem AG zur Freigabe einzureichen.

**01.02.001 Energieverteiler als Standschrank, komplett**
Energieverteilerschrank als Standschrank nach DIN EN 61439-1/-2/-3 und DIN VDE 0660-600-1/-2/-3.

Schrank 1 : H x B x T: mind. 1950 x 1050 x 350 mm
Schrank 2 : H x B x T: mind. 1950 x 1050 x 350 mm

Kabeleinführung: von oben
Türverschluss: Doppelbart 3 mm
Schutzklasse: I
Sammelschienensystem: bis 630 A

Bestückung der Schränke:

Schrank 1 fertig ausgebaut mit:
- 1 x Lasttrennschalter In: 400 A, mit Frontbetätigung als Einspeiseschalter
- Wandlermessung, Klasse 1, passend zum Universalmessgerät, zur Erfassung der Einspeisedaten
- inkl. Montageplatten
- inkl. Montageplatz für Überspannungsschutz als Kombiableiter
- Einspeisung bis 2 x NYCWY 4 x 95 / 50 mm²
- inkl. Aussparung für Universalmessgerät für den Schalttafeleinbau
- inkl. interner Verdrahtung
- inkl. Stromschienen und Verbinder

Schrank 2 fertig ausgebaut als Abgangsfeld mit:
- 8 x Sicherungslasttrennschalter 3-polig schaltbar, NH-Si.
 Gr. 00 für CU-Anschluss geeignet
- 1 x Sicherungslasttrennschalter 3-polig schaltbar, NH-Si.
 Gr. 02 für CU-Anschluss geeignet
- 1 x Sicherungslasttrennschalter 3-polig schaltbar, NH-Si.
 Gr. 01 für CU-Anschluss geeignet
- inkl. passender Kabelabdeckung
- Sammelschienensystem zur Aufnahme von D02 Reitersicherungen
- 4 x Sicherungslasttrennschalter 3-polig schaltbar, D02 als Reitersicherung senkrecht eingebaut auf Sammelschiene für Sicherung bis 63 A
- inkl. Verdrahtung auf Abgangsklemme verdrahtet
- inkl. Abgangsklemmen
- inkl. Stromschienen
Menge: 1,000 St

**01.02.002 Zuschlag für den Zusammenbau zweier Verteilergehäuse**
Zuschlag für den Zusammenbau zweier Verteilergehäuse zu einer Gesamtanlage, inkl. großflächiger Aussparungen in der Verbindungsseite.
Menge: 1,000 St

**01.02.003 Überspannungsschutzgerät mit Signalkontakt**
Modularer Kombi-Ableiter, 4-poliger, modularer, steckbarer Kombi-Ableiter für 230/400-V-TN(C)-S-Systeme, Breite 8 TE
Ableiter Typ 1 + Typ 2 nach EN 61643-11, höchste Dauer- spannung: 264 V AC, Schutzpegel: = 1,5 kV, Blitzstoßstrom
(10 / 350): 100 kA, Folgestromlöschfähigkeit: bis 100 kAeff. Energetische Koordination nach DIN EN 62305-4.
Menge: 1,000 St

**01.02.004 Universalmessgerät für Schalttafeleinbau**
Dreileiter-/Vierleiter-Universalmessgerät für Schalttafeleinbau Frontabmessungen: 96 x 96 mm, für 3 Stromwandlereingänge mit kontinuierlicher Abtastung der Spannungs- und Strommess- eingänge und Anzeige der Wellenform.
Zur Messung in IT- und TN-Netzen, UL-zertifiziert.
Messfunktionen:
- Automatische Anpassung an Netzfrequenzen von 45 Hz - 65 Hz
- Messintervalle von 10 (50 Hz) bzw. 12 (60 Hz) Perioden (200 ms), Abtastfrequenz: 21, 33 (25,6) kHz
- Lückenlose Abtastung und Berechnung der Messwerte
- Spannung L - N (L1 - L3), Spannung L - L
- Messung des Mit-, Gegen- und Nullsystems
- Frequenz
- Drehfeld
- Strom, L1 - L3 und N (berechnet aus L1 - L3)
- Leistung der Grundschwingung (Wirk-, Blind-, und Scheinleistung, cosphi), Verzerrungsblindleistung
- Summen L1 - L3 der o. g. Leistungsgrößen
- 7 Energiezähler

Für Wirkenergie (Bezug), Wirkenergie (Lieferung),
Wirkenergie (ohne Rücklaufsperre).

Blindenergie (ind), Blindenergie (kap) Blindenergie
(ohne Rücklaufsperre), Scheinenergie.

Jeweils für L1, L2, L3 und Summe:
- 8 Tarife
- 1 - 40 Oberschwingung (Harmonische) von Strom und Spannung
- Verzerrungsfaktor (THD) von Strom und Spannung
- Betriebsstundenzähler

Das Gerät ist ausgerüstet mit:
- LCD-Großanzeige (67 x 57 mm) mit gleichzeitiger Darstellung von 3 Messwerten und Hintergrundbeleuchtung
- Standard-Messwertanzeigen
- Bimetallfunktion für Strom- und Leistungsmesswerte
- Automatische oder manuelle Messwertweiterschaltung mit programmierbarer Wechselzeit 0 - 250 Sek.

Zusatzfunktionen:
- 2 Vergleichergruppen mit je 3 Vergleichern

Abmessungen: B: 96 x H: 96 x T: 42 mm

Schnittstellen:
Ethernet, Protokoll TCP/IP
Messbereich: L - N 0 bis 300 V AC, L - L 0 bis 520 V AC
Versorgungsspannung: 90 - 277 V / AC (50 bis 60 Hz);
90 - 250 V / DC
Überspannungskategorie Versorgung: 300 V CAT III
Netzfrequenz: 45 - 65 Hz, Leistungsaufnahme: 4 VA

Stromeingänge:
L1 - L3 Nennstrom: 1 / 5 A, Leistungsaufnahme: 0,2 VA,
Ansprechstrom: 5 mA

Messgenauigkeit: Strom +-0,5 %, u. Spannung: +-0,2 %

Wirkarbeit: Klasse 0,5 bei 5 A und Klasse 1 bei 1 A
Blindarbeit: Klasse 1 bei 5 A
Arbeitstemperatur: -10 °C bis +55 °C
Inkl.:
- Parametrierungs- und Auswertesoftware zum Download
- Cross-over-Kabel 2 m
Menge: 1,000 St

**01.02.005 Unterspannungsrelais, 3-phasig**
Unterspannungsrelais, für 3-phasige Spannungsüberwachung mit Kontrollanzeige, Fehlermeldung über Relais, 2 Wechselkon- takte.
Menge: 1,000 St

**01.02.006 Sicherheitsschild**
Sicherheitsschild nach DIN 40 008, Teil 2, Verbotsschild V1 - "Nicht Schalten, es wird gearbeitet", aus Kunststoff, bedruckt, nicht reflektierend, mittlere Schriftgröße.
Menge: 1,000 St

**01.02.007 Hinweistexte Aushang**
*** Pauschalposition
Aushang:
- Bestimmung für den Betrieb von Starkstromanlagen DIN VDE 0105, Teil 1,
- Anleitung zur Ersten Hilfe bei Unfällen.

VDE 0134:
- Merkblatt für die Bekämpfung von Bränden in elektr. Anlagen und in deren Nähe.

VDE 0132:
- Unfallverhütung,
- Sicherheitsregeln,
- Berufsgenossenschaft.
Menge: 1,000 psch

**01.02.008 Anschluss von einem Kabel NYCWY 4 x 120 / 70 mm²**
Anschließen von Kabeln und Leitungen an die Hauptverteilung, einschließlich der erforderlichen Kabelschuhe und allem notwendigen Zubehör.
Der Anschluss der Anlage erfolgt von oben.
Ein Lasttrennschalter / Sicherungslasttrennschalter bei der Bestandsanlage ist in der Anlage vorhanden. In der neuen Anlage erfolgt der Anschluss auf einen Leistungschalter.

Anschluss 1 x (4 x 120 / 70 mm²) NYCWY.
Menge: 4,000 St

*Hinweis: Ergänzung der vorh. Schaltanlage um 1 Abgang*
In der bestehenden Schaltanlage ist für die neue GHV im Neubauteil ein NH02-Abgang nachzurüsten.
In der vorh. Schaltanlage sind Jean-Müller-NH-Sicherungslasttrennschalter, waagerecht verbaut worden.

**01.02.009 NH 00 Sicherungslasttrennleiste waagerecht**
3-poliger Lasttrennschalter mit Sicherungen in Leistenbauform, typgeprüft nach IEC EN60947-3 in der Größe 00, mit der Bau- höhe 150 mm, normale Schaltleistung, für Sammelschienen- system 185 mm - 10 mm dick, Abgangsleiste Kabelanschluss rechts, wahlweise unten, Handantrieb, Wandleranzahl: 0, Ausführung: asymmetrisch (Standard).

Produktnorm:  IEC / DIN EN 60947-3
Baugröße:  NH00
Bemessungsbetriebsspannung Ue: 690 V
Bemessungsbetriebsstrom Ie:  160 A
Konv. therm. Strom frei in Luft m. Sicherungen Ith: 160 A
Bemessungsfrequenz:  50 - 60 Hz
Bemessungsisolationsspannung Ui: 1.000 V
Gesamtverlustleistung bei Ith (ohne Sicherung) Pv: 37 W
Gebrauchskategorie 1:  690 V - 160 A - AC-22B
Gebrauchskategorie 2:  400 V - 160 A - AC-23B
Bemessungsstoßspannung Uimp: 8 kV

Bedingter Bemessungskurzschlussstrom (Abstand zu geerdeten Teilen 0 mm) Icc: 55 kA (AC 690 V)
Bedingter Bemessungskurzschlussstrom Icc: 55 kA (AC 690 V)
Bemessungs-Kurzzeitstromfestigkeit Icw in kA: Nicht zutreffend
Max. zul. Leistungsabgabe pro Sicherungseinsatz: 12 W
Umgebungstemperatur: -25 bis +70 °C (Achtung Reduktionsfaktoren sind zu beachten).

Bemessungsbetriebsart:  Dauerbetrieb
Betätigungsart:  Unabhängige Handbetätigung
Höhenlage:  2.000 m
Verschmutzungsgrad:  3
Überspannungskategorie: III
Einbaulage:  Senkrecht / Waagerecht
Elektrische Lebensdauer (Schaltspiele):  200
Mechanische Lebensdauer (Schaltspiele gesamt): 1.600
Schutzart frontseitig eingebaut, mit Anschluss- und Seitenabdeckung:  IP41
Aufbau:  Asymmetrisch
Leistenart:  Abgangsleiste Kabelanschluss
  rechts (entspricht auch Abgang
  unten AU)
Antriebsart:  Handantrieb
Verwendbar mit Sicherungseinsätzen:  NH00
Kabelanschluss:  Flachanschluss M8
Sammelschienensystem:  185 - 10
Polzahl:  3
Schaltbarkeit:  3-polig schaltbar
Wandleranzahl:  3
Wandlerverdrahtung:  Wandlerverdrahtung auf
  Steckerleiste für externen
  Anschluss
Hersteller:  Jean Müller
Menge: 2,000 St

**01.02.010 NH 02 Sicherungslasttrennschalter waagerecht**
3-poliger Lasttrennschalter mit Sicherungen in Leistenbauform, typgeprüft nach IEC EN 60947-3 in der Größe 2, mit der Bau- höhe 150 mm, normale Schaltleistung, für Sammelschienen- system 185 mm - 10 mm dick, Abgangsleiste Kabelanschluss rechts, wahlweise unten, Handantrieb, Wandleranzahl: 0, Ausführung: asymmetrisch (Standard).

Produktnorm:  IEC / DIN EN 60947-3
Baugröße:  NH2
Bemessungsbetriebsspannung Ue: 690 V
Bemessungsbetriebsstrom Ie:  400 A
Konv. therm. Strom frei in Luft m. Sicherungen Ith: 400 A
Bemessungsfrequenz:  50 - 60 Hz
Bemessungsisolationsspannung Ui: 1.000 V
Gesamtverlustleistung bei Ith (ohne Sicherung) Pv: 110 W
Gebrauchskategorie 1:  690 V - 400 A - AC-22 B
Gebrauchskategorie 2:  400 V - 400 A - AC-23 B
Bemessungsstoßspannung Uimp: 8 kV
Bedingter Bemessungskurzschlussstrom (Abstand zu geerdeten Teilen 0mm) Icc:  55 kA (AC 690 V)
Bedingter Bemessungskurzschlussstrom Icc:55 (AC 690 V) kA
Bemessungs-Kurzzeitstromfestigkeit Icw in kA: Nicht zutreffend
Max. zul. Leistungsabgabe pro Sicherungseinsatz: 45 W
Umgebungstemperatur:  -25 bis + 70 °C
(Achtung Reduktionsfaktoren sind zu beachten)
Bemessungsbetriebsart:  Dauerbetrieb
Betätigungsart:  Unabhängige
  Handbetätigung
Höhenlage:  2.000 m
Verschmutzungsgrad:  3
Überspannungskategorie:  III
Einbaulage:  Waagerecht
Elektrische Lebensdauer (Schaltspiele):  200
Mechanische Lebensdauer (Schaltspiele gesamt): 1.000
Schutzart frontseitig eingebaut, mit Anschluss- und Seitenabdeckung:  IP41
Aufbau:  Asymmetrisch
Leistenart:  Abgangsleiste Kabelanschluss rechts
Antriebsart:  Handantrieb
Verwendbar mit Sicherungseinsätzen: NH2
Kabelanschluss:  Flachanschluss M12
Sammelschienensystem:  185 - 10
Polzahl:  3
Schaltbarkeit:  3-polig schaltbar
Wandleranzahl:  0
Wandlerverdrahtung:  Wandlerverdrahtung auf
  Messgerät und auf
  Steckerleiste

Hersteller:  Jean Müller
Typ:  SASIL-PL2/N31/AR-H
Menge: 1,000 St

**01.02.011 Sicherungseinsatz Gr. NH 2, 250 A**
NH-2-Sicherungen 250 A, kompletter Satz, 3 Stück, inkl. Montage in Sicherungslasttrennleiste.
Menge: 1,000 St

**01.02.012 Sicherungseinsatz Gr. NH 00, 160 A**
NH-00-Sicherungen 160 A, kompletter Satz, 3 Stück, inkl. Montage in Sicherungslasttrennleiste.
Menge: 2,000 St

**01.02.013 Einbau von NH-2-Schaltleiste in NSHV Bestand**
*** Pauschalposition
Einbau der zuvor beschriebenen NH-2-Schaltleiste in die bestehende Niederspannungshauptverteilung (NSHV).
Die Leistung umfasst insbesondere:
Mechanische und elektrische Integration der NH-2-Schaltleiste in die vorhandene NSHV, Durchführung der erforderlichen Kabeleinführungen, Lieferung und Montage des erforderlichen Klein- und Befestigungsmaterials, Einhaltung der geltenden Normen und Sicherheitsvorschriften, Funktionsprüfung nach dem Einbau.

Besonderheiten:
Arbeiten sind im spannungsfreien Zustand durchzuführen, bestehende Anlagenkomponenten sind fachgerecht zu schützen.

Koordination mit dem Betreiber bzgl. Abschaltzeiten erforderlich.
Menge: 1,000 psch

**01.02.014 Ergänzung der Anlagendokumentation**
*** Pauschalposition
Erstellung und Übergabe der aktualisierten Anlagendokumen- tation nach dem Einbau der NH2-Schaltleiste.

Die Leistung umfasst:
Ergänzung von Stromlaufplänen, Anpassung bzw. Erstellung von Übersichtszeichnungen (z. B. Verteilerpläne), Aktualisierung der Klemmen- und Kabelbezeichnungen, Erstellen von Prüf- und Inbetriebnahmeprotokollen, Übergabe in digitaler und ggf. gedruckter Form gemäß Vorgabe des Auftraggebers.
Menge: 1,000 psch

#### Bereich 01.03 KG 444 Übergabeverteiler MRT 3

**01.03.001 Wandschrank als Übergabeverteiler**
Wandverteiler AP-Montage, B = 550 mm, nach DIN VDE 0660 / DIN 43871, Gehäuse mit Rückwand, vorderer Abdeckung und Tür, aus Stahlblech, Schutzklasse 2, mind. IP43, einschließlich Reihenklemmen als Hochstromklemme, mit Geräteträger und getrennter Null u. PE Schiene, Tragschienen, mit Stromkreis- kennzeichnung, mit Feldabdeckungen, Zylinderschloss, Ran- gierkanal, Blindabdeckungen, inkl. Rangierkanal auf ganzer Verteilungsbreite, Abmessungen mind.: (H x B x T) 1400 x 550 x 275 mm
Menge: 1,000 St

**01.03.002 Sammelschienensystem 250 A**
Sammelschienensystem, 5-polig, 250 A, für vorgenannten Verteiler, inkl. Einbau in Standverteiler.
Menge: 1,000 St

**01.03.003 Universalmessgerät als REG**
Dreileiter-/Vierleiter-Universalmessgerät für Schalttafeleinbau. Frontabmessungen: 96 x 96 mm, für 3 Stromwandlereingänge mit kontinuierlicher Abtastung der Spannungs- und Strommess- eingänge und Anzeige der Wellenform.
Zur Messung in IT- und TN-Netzen, UL-zertifiziert.
Messfunktionen:
- Automatische Anpassung an Netzfrequenzen von 45 Hz - 65 Hz
- Messintervalle von 10 (50 Hz) bzw. 12 (60 Hz) Perioden (200 ms), Abtastfrequenz: 21, 33 (25,6) kHz
- Lückenlose Abtastung und Berechnung der Messwerte
- Spannung L - N (L1 - L3), Spannung L - L
- Messung des Mit-, Gegen- und Nullsystems
- Frequenz
- Drehfeld
- Strom, L1 - L3 und N (berechnet aus L1 - L3)
- Leistung der Grundschwingung (Wirk-, Blind-, und Scheinleistung, cosphi), Verzerrungsblindleistung
- Summen L1 - L3 der o. g. Leistungsgrößen
- 7 Energiezähler

Für Wirkenergie (Bezug), Wirkenergie (Lieferung),
Wirkenergie (ohne Rücklaufsperre).

Blindenergie (ind), Blindenergie (kap) Blindenergie
(ohne Rücklaufsperre), Scheinenergie.

Jeweils für L1, L2, L3 und Summe:
- 8 Tarife
- 1 - 40 Oberschwingung (Harmonische) von Strom und Spannung
- Verzerrungsfaktor (THD) von Strom und Spannung
- Betriebsstundenzähler

Das Gerät ist ausgerüstet mit:
- LCD-Großanzeige (67 x 57 mm) mit gleichzeitiger Darstellung von 3 Messwerten und Hintergrundbeleuchtung
- Standard-Messwertanzeigen
- Bimetallfunktion für Strom- und Leistungsmesswerte
- Automatische oder manuelle Messwertweiterschaltung mit programmierbarer Wechselzeit 0 - 250 Sek.

Zusatzfunktionen:
- 2 Vergleichergruppen mit je 3 Vergleichern

Abmessungen: B: 96 x H: 96 x T: 42 mm

Schnittstellen:
Ethernet, Protokoll TCP/IP
Messbereich: L - N 0 bis 300 V AC, L - L 0 bis 520 V AC
Versorgungsspannung: 90 - 277 V / AC (50 bis 60 Hz);
90 - 250 V / DC
Überspannungskategorie Versorgung: 300 V CAT III
Netzfrequenz: 45 - 65 Hz, Leistungsaufnahme: 4 VA

Stromeingänge:
L1 - L3 Nennstrom: 1 / 5 A, Leistungsaufnahme: 0,2 VA,
Ansprechstrom: 5 mA

Messgenauigkeit: Strom +-0,5 %, u. Spannung: +-0,2 %

Wirkarbeit: Klasse 0,5 bei 5 A und Klasse 1 bei 1 A
Blindarbeit: Klasse 1 bei 5 A
Arbeitstemperatur: -10 °C bis +55 °C
Inkl.:
- Parametrierungs- und Auswertesoftware zum Download
- Cross-over-Kabel 2 m
Menge: 1,000 St

**01.03.004 Stromwandler**
3 x Stromwandler 5 VA, Klasse 1, passend zum Universalmess- gerät, in Sammelschienensystem des Übergabeverteilers ein- gebaut.
Menge: 3,000 St

**01.03.005 3-pol. Lasttrennschalter In = 160 A**
3-pol. Lasttrennschalter In = 160 A, auf Hutschiene für Überga- beverteiler.
Menge: 4,000 St

**01.03.006 Sicherungslasttrennschalter Gr. D02 400 VAC 3-pol., 2 bis 63 A**
Gem. DIN EN 60947-3 (VDE 0660-107), als Reiheneinbaugerät, Maße DIN 43880, einschl. Passeinsatz, fingersicher DIN EN 50274 (VDE 0660-514), zur Montage auf Hutschiene, Baugröße D 02, Bemessungsbetriebsspannung 400 V AC, 3-polig, mit Sicherungseinsatz 2 bis 63 A.
Menge: 2,000 St

**01.03.007 Fehlerstromschutzschalter Typ B, 125 A / 0,03 A**
RCD Typ B, für den Einbau auf Hutschiene in Übergabevertei- ler, Nennfehlerstrom 30 mA, Nennstrom 125 A, 4-polig, 400 V AC.
Menge: 1,000 St

**01.03.008 Überspannungsschutzgerät mit Signalkontakt**
Anforderungsklasse Typ 2 (Mittelschutz), nach DIN 0675, Teil 6, für Innenraumeinbau, mit integrierter Abtrennvorrichtung u. optischer Defektanzeige, mit Signalkontakt zur Fernanzeige, für Nennableitstrom (8/20) 15 kA für Schnappbefestigung auf Tragschiene 35 mm, 4-polig.
Menge: 1,000 St

**01.03.009 Sicherheitsschaltgerät**
Sicherheitsschaltgerät mit Not- Aus Relais.

Abmessungen (H x B x T) ca. 138 x 45 x 120 mm.
Funktion: Lichtschranke / Vorhang, Sicherheitsmatte / Kante, Sicherheitsschalter / Verriegelung.
Kontakt-Konfiguration: 5 NO / NC.
Kontaktnennspannung: 230 V AC / DC.
Kontaktnennstrom: ca. 4 A.
Schaltspannung: 12 / 230 V AC / DC.
Sicherheitskategorie: Kategorie 4 EN 954-1, PLe ISO 13849-1, SIL 3 IEC 61508.
Menge: 1,000 St

**01.03.010 Spannungsversorgung 24 V**
24 V Spannungsversorgung, DC / 5 A, 120 W, Eingang 1-phasig, Eingangsspannungsbereich 85 - 264 / 176 - 650 V / AC, geregelte potentialfreie Ausgangsspannung DC 24 V +- 3 %, leerlauf- und dauerkurzschlussfest, Anschlüsse als Schraubklemmen.
Menge: 1,000 St

**01.03.011 Leistungsschütz 4-polig**
Kontaktbelastung 200 A, Gebrauchskategorie AC 1, Spulen- spannung 230 V AC, für Schnappbefestigung auf Hutschiene.
Menge: 2,000 St

**01.03.012 Umschluss- und Anschlussarbeiten**
Anschluss Kabel, Abschalten, Wiedereinschalten in Abstim- mung mit Nutzer. Abrechnung erfolgt gemäß Titel Stunden- lohnarbeiten einschl. aller Zulagen für einen Monteur. Arbeiten zum Anschluss des MRT-Gerätes, Abstimmung mit der Herstellerfirma, Schnittstellenabstimmung etc.
Menge: 30,000 h

#### Bereich 01.04 KG 444 Übergabeverteiler CT

**01.04.001 Wandschrank als Übergabeverteiler**
Wandverteiler AP-Montage, B = 550 mm, nach DIN VDE 0660 / DIN 43871, Gehäuse mit Rückwand, vorderer Abdeckung und Tür, aus Stahlblech, Schutzklasse 2, mind. IP43, einschließlich Reihenklemmen als Hochstromklemme, mit Geräteträger und getrennter Null- u. PE-Schiene, Tragschienen, mit Stromkreis- kennzeichnung, mit Feldabdeckungen, Zylinderschloss, Ran- gierkanal, Blindabdeckungen, inkl. Rangierkanal auf ganzer Verteilungsbreite, Abmessungen mind.: (H x B x T) 1400 x 550 x 275 mm
Menge: 1,000 St

**01.04.002 Sammelschienensystem 250 A**
Sammelschinensystem, 5-polig, 250 A, für vorgenannten Verteiler, inkl. Einbau in Standverteiler.
Menge: 1,000 St

**01.04.003 Universalmessgerät als REG**
Dreileiter-/Vierleiter-Universalmessgerät für Schalttafeleinbau Frontabmessungen: 96 x 96 mm, für 3 Stromwandlereingänge mit kontinuierlicher Abtastung der Spannungs- und Strommess- eingänge und Anzeige der Wellenform.
Zur Messung in IT- und TN-Netzen, UL-zertifiziert.
Messfunktionen:
- Automatische Anpassung an Netzfrequenzen von 45 Hz - 65 Hz
- Messintervalle von 10 (50 Hz) bzw. 12 (60 Hz) Perioden (200 ms), Abtastfrequenz: 21, 33 (25,6) kHz
- Lückenlose Abtastung und Berechnung folgender Messwerte:
- Spannung L - N (L1 - L3), Spannung L - L
- Messung des Mit-, Gegen- und Nullsystems
- Frequenz
- Drehfeld
- Strom, L1 - L3 und N (berechnet aus L1 - L3)
- Leistung der Grundschwingung (Wirk-, Blind-, und Scheinleistung, cosphi), Verzerrungsblindleistung
- Summen L1 - L3 der o. g. Leistungsgrößen
- 7 Energiezähler

Für Wirkenergie (Bezug), Wirkenergie (Lieferung),
Wirkenergie (ohne Rücklaufsperre).

Blindenergie (ind), Blindenergie (kap) Blindenergie
(ohne Rücklaufsperre), Scheinenergie.

Jeweils für L1, L2, L3 und Summe:
- 8 Tarife
- 1 - 40 Oberschwingung (Harmonische) von Strom und Spannung
- Verzerrungsfaktor (THD) von Strom und Spannung
- Betriebsstundenzähler

Das Gerät ist ausgerüstet mit:
- LCD-Großanzeige (67 x 57 mm) mit gleichzeitiger Darstellung von 3 Messwerten und Hintergrundbeleuchtung
- Standard-Messwertanzeigen
- Bimetallfunktion für Strom- und Leistungsmesswerte
- Automatische oder manuelle Messwertweiterschaltung mit programmierbarer Wechselzeit 0 - 250 Sek.

Zusatzfunktionen:
- 2 Vergleichergruppen mit je 3 Vergleichern

Abmessungen: B: 96 x H: 96 x T: 42 mm

Schnittstellen:
Ethernet, Protokoll TCP/IP
Messbereich: L - N 0 bis 300 V AC, L - L 0 bis 520 V AC
Versorgungsspannung: 90 - 277 V / AC (50 bis 60 Hz);
90 - 250 V / DC
Überspannungskategorie Versorgung: 300 V CAT III
Netzfrequenz: 45 - 65 Hz, Leistungsaufnahme: 4 VA

Stromeingänge:
L1 - L3 Nennstrom: 1 / 5 A, Leistungsaufnahme: 0,2 VA,
Ansprechstrom: 5 mA

Messgenauigkeit: Strom +-0,5 %, u. Spannung: +-0,2 %

Wirkarbeit: Klasse 0,5 bei 5 A und Klasse 1 bei 1 A
Blindarbeit: Klasse 1 bei 5 A
Arbeitstemperatur: -10 °C bis +55 °C
Inkl.:
- Parametrierungs- und Auswertesoftware zum Download
- Cross-over-Kabel 2 m
Menge: 1,000 St

**01.04.004 Stromwandler**
3 x Stromwandler 5 VA, Klasse 1, passend zum Universalmess- gerät, in Sammelschienensystem des Übergabeverteilers ein- gebaut.
Menge: 3,000 St

**01.04.005 3-pol. Lasttrennschalter In = 160 A**
3-pol. Lasttrennschalter In = 160 A, auf Hutschiene für Überga- beverteiler.
Menge: 4,000 St

**01.04.006 Sicherungslasttrennschalter Gr. D02 400 VAC 3-pol., 2 bis 63 A**
Gem. DIN EN 60947-3 (VDE 0660-107), als Reiheneinbaugerät, Maße DIN 43880, einschl. Passeinsatz, fingersicher DIN EN 50274 (VDE 0660-514), zur Montage auf Hutschiene, Baugröße D 02, Bemessungsbetriebsspannung 400 V AC, 3-polig, mit Sicherungseinsatz 2 bis 63 A.
Menge: 2,000 St

**01.04.007 Fehlerstromschutzschalter Typ B, 125 A / 0,03 A**
RCD Typ B, für den Einbau auf Hutschiene in Übergabevertei- ler, Nennfehlerstrom 30 mA, Nennstrom 125 A, 4-polig, 400 V AC.
Menge: 1,000 St

**01.04.008 Überspannungsschutzgerät mit Signalkontakt**
Anforderungsklasse Typ 2 (Mittelschutz), nach DIN 0675, Teil 6, für Innenraumeinbau, mit integrierter Abtrennvorrichtung u. optischer Defektanzeige, mit Signalkontakt zur Fernanzeige, für Nennableitstrom (8/20) 15 kA für Schnappbefestigung auf Tragschiene 35 mm, 4-polig.
Menge: 1,000 St

**01.04.009 Sicherheitsschaltgerät**
Sicherheitsschaltgerät mit Not- Aus Relais.

Abmessungen (H x B x T) ca. 138 x 45 x 120 mm.
Funktion: Lichtschranke / Vorhang, Sicherheitsmatte / Kante, Sicherheitsschalter / Verriegelung.
Kontakt-Konfiguration: 5 NO / NC.
Kontaktnennspannung: 230 V AC / DC.
Kontaktnennstrom: ca. 4 A.
Schaltspannung: 12 / 230 V AC / DC.
Sicherheitskategorie: Kategorie 4 EN 954-1, PLe ISO 13849-1, SIL 3 IEC 61508.
Menge: 1,000 St

**01.04.010 Spannungsversorgung 24 V**
24 V Spannungsversorgung, DC / 5 A, 120 W, Eingang 1-phasig, Eingangsspannungsbereich 85 - 264 / 176 - 650 V / AC, geregelte potentialfreie Ausgangsspannung DC 24 V +- 3 %, leerlauf- und dauerkurzschlussfest, Anschlüsse als Schraubklemmen.
Menge: 1,000 St

**01.04.011 Leistungsschütz 4-polig**
Kontaktbelastung 200 A, Gebrauchskategorie AC 1, Spulen- spannung 230 V AC, für Schnappbefestigung auf Hutschiene.
Menge: 2,000 St

**01.04.012 Umschluss- und Anschlussarbeiten**
Anschluss Kabel, Abschalten, Wiedereinschalten in Abstim- mung mit dem Nutzer. Die Abrechnung erfolgt gemäß Titel Stunden- lohnarbeiten einschl. aller Zulagen für einen Monteur. Arbeiten zum Anschluss des MRT-Gerätes, Abstimmung mit der Herstellerfirma, Schnittstellenabstimmung etc.
Menge: 30,000 h

#### Bereich 01.05 KG 444 Unterverteilungen

**Ausführungsbeschreibung 4 Verteilungen und Unterverteilungen**
*Verteilungen und Unterverteilungen*
Die Verteilungen sind so aufzubauen, dass eine 30 % Platz- reserve berücksichtigt wird, inkl. der anteiligen Verdrahtung und dem notwendigen Klein-, Sicherungs- und Montagematerial in der Verteilung.
Als Klemmen sind entsprechende Durchgangsreihenklemmen,
Neutralleiter-, Trennklemmen und PE-Leiterklemmen, sowie das erforderliche Klemmenzubehör in die Verteilungsposition einzukalkulieren.

Die Kabeleinführung erfolgt von oben.

Für je eine betriebsfertige Einheit ist der Lieferpreis frei Verwendungsstelle mit anteiligen Kosten für die elektrischen Verbindungen zu kalkulieren. Jede Verteilung ist nach Plänen, die der AN selbst anfertigt, zu planen und werkstattseitig mit den später aufgeführten Einbaugeräten betriebsfertig zu montieren. Die angebotenen Schaltgruppen, Schaltgeräte und sonstigen elektrischen Bauteile sind fertig auf Abgangsklemmen verdrahtet zu installieren. Das Anschließen aller zu- und abgehenden Leitungen ist mit einzukalkulieren. Es ist ein Übersichtsschaltschema nach Fertigstellung in einer Plastik-Plantasche an der Innenseite der Tür zu befestigen.

Alle Schaltgruppen, Schaltgeräte und Klemmen sind gut lesbar mit dauerhaften Beschriftungsschildern zu versehen.

Montageunterlagen:
Die Anfertigung von Montage-, Aufbau- u. Werkstattzeichnun- gen ist vom AN vorzunehmen.
Der AN hat folgende Pläne zu fertigen und vorzulegen:
- Aufstellungspläne von Geräten. Stromkreisnummern sind darzustellen.
- Übersichtsschaltpläne, Klemmenpläne u. Systembilder.
- Aufbauzeichnungen von Verteilungen u. Schaltanlagen.

Diese Pläne sind 21 Tage vor Montagebeginn bzw. Fertigung bei der Bauleitung und dem AG zur Prüfung einzureichen.

Technische Grundlagen:

Montageart: Aufputz, für den Innenbereich, mit Tür, geltende Normen: DIN EN 61439-1; VDE 0660-600-1, DIN EN 61439-2, VDE 0660-600-2, DIN EN 61439-3 und VDE 0660-600-3. Pulverbeschichtet, in RAL 9010 (Wandverteiler), Gehäuse aus Stahlblech, einflüglige Tür, Tür aus Stahlblech, mit Standard- verschluss Doppelbart 3 mm, Türöffnungswinkel 180 Grad, Türanschlag rechts oder links, Rückwand aus Stahlblech, Leitungseinführung oben über Flanschöffnung ausgeschnitten, unten über Flanschöffnung vorgeprägt, seitlich über Flansch- öffnung vorgeprägt, einschließlich Reihenklemmen, mit Geräte- träger und getrennter Null- u. PE-Schiene, Tragschienen, mit Stromkreiskennzeichnung, mit Feldabdeckungen, Rangierkanal, Blindabdeckungen, mit Plantasche.

**01.05.001 Wandverteiler, AP-Montage KG**
Rastereinheiten (RE): 7
Platzeinheiten PLE: min. 168
Feldbreite: 2
Höhe: 1.100 mm
Breite: 550 mm
Tiefe: 225 mm
Montageart: Aufputzmontage
Schutzklasse: I
Schutzart: mind. IP44
Menge: 1,000 St

**01.05.002 Wandverteiler, AP-Montage EG**
Rastereinheiten (RE): 6
Platzeinheiten PLE: min. 216
Feldbreite: 3
Höhe: 950 mm
Breite: 800 mm
Tiefe: 225 mm
Montageart: Aufputzmontage
Schutzklasse: I
Schutzart: mind. IP44
Menge: 1,000 St

**01.05.003 Wandverteiler, AP-Montage 1. OG**
Rastereinheiten (RE): 8
Platzeinheiten PLE: min. 384
Feldbreite: 4
Höhe: 1.250 mm
Breite: 1.050 mm
Tiefe: 225 mm
Montageart: Aufputzmontage
Schutzklasse: I
Schutzart: mind. IP44
Menge: 1,000 St

**01.05.004 Wandverteiler, AP-Montage 2. OG**
Rastereinheiten (RE): 9
Platzeinheiten PLE: min. 324
Feldbreite: 3
Höhe: 1.400 mm
Breite: 800 mm
Tiefe: 225 mm
Montageart: Aufputzmontage
Schutzklasse: I
Schutzart: mind. IP44
Menge: 1,000 St

*Hinweis: Hauptschalter / Lasttrennschalter*
Montage auf Hutschiene oder Montageplatte, Drehantrieb direkt am Gerät, im "AUS"-Zustand verriegelbar, Schutzart IP20, mit sichtbarer Schaltstellungsanzeige.

**01.05.005 3-pol. Lasttrennschalter In = 80 A, 4 PLE**
3-pol. Lasttrennschalter In = 80 A, 4 PLE.
Menge: 4,000 St

**01.05.006 3-pol. Lasttrennschalter In = 100 A, 4 PLE**
3-pol. Lasttrennschalter In = 100 A.
Menge: 2,000 St

**Ausführungsbeschreibung 5 Leitungsschutzschalter und Einbaugeräte**
*Leitungsschutzschalter und Einbaugeräte*
Bei Einbaugeräten für Installationsverteiler und Schaltanlagen ist jeweils eine einheitliche Bauform eines Fabrikates zu verwenden.

Leitungsschutzschalter:
1 Modul Leitungsschutzschalter nach DIN VDE 0641, Teil 11/8.92, Berührungsschutz IP21 nach DIN VDE 0106, Teil 100, mit VDE-Zeichen. LS mit zeitverzögertem thermischen Auslöser für Überlastschutz und elektromagnetischer Auslöser für Kurzschlussschutz. Geeignet zum nachträglichen Anbau von Zusatzeinrichtungen. Beschriftungsmöglichkeit direkt am Gerät und Einzelentnahme aus dem Phasenschienenverbund durch Entriegelung der Hutschienenschnellbefestigung. Mit Zwischen- stellung.

Bemessungsbetriebsspannung Ue: 230 / 400 V
Ausschaltvermögen Icn AC nach IEC 60898-1: 10 kA
Isolationsspannung: 500 V
Stoßspannungsfestigkeit: 4000 V
Frequenz: 50 / 60 Hz
Anschlussart: Schraubtechnik

**01.05.007 Leitungsschutzschalter, Nennstrom 10 A/B**
*** gemäß Ausführungsbeschreibung 5
Auslösecharakteristik: B. Polanzahl: 1-polig.
Menge: 68,000 St

**01.05.008 Leitungsschutzschalter, Nennstrom 16 A/B**
*** gemäß Ausführungsbeschreibung 5
Auslösecharakteristik: B. Polanzahl: 1-polig.
Menge: 89,000 St

**01.05.009 Leitungsschutzschalter, Nennstrom 16 A/C**
*** gemäß Ausführungsbeschreibung 5
Auslösecharakteristik: C. Polanzahl: 1-polig.
Menge: 3,000 St

**01.05.010 Leitungsschutzschalter, Nennstrom 16 A/B, 3-pol.**
*** gemäß Ausführungsbeschreibung 5
Auslösecharakteristik: B. Polanzahl: 3-polig.
Menge: 5,000 St

**01.05.011 Leitungsschutzschalter, Nennstrom 16 A/C, 3-pol.**
*** gemäß Ausführungsbeschreibung 5
Auslösecharakteristik: C, Polanzahl: 3-polig.
Menge: 2,000 St

**01.05.012 Fehlerstromschutzschalter 30 mA, 40 A**
*** gemäß Ausführungsbeschreibung 5
RCD, gem. DIN VDE 0664, Teil 1, für Wechsel- und pulsierende Gleichfehlerströme, für Einbau in Zählertafeln und Verteiler, Nennfehlerstrom 30 mA, Nennstrom 40 A, 4-polig, 400 V AC.
Menge: 24,000 St

**01.05.013 Fehlerstrom - Leitungsschutzschalter, 30 mA, 10 A/B**
*** gemäß Ausführungsbeschreibung 5
B-Auslösecharakteristik. Gem. DIN VDE 0664, Teil 1, für Wechsel- und pulsierende Gleichfehlerströme, für Einbau in Zählertafeln und Verteiler, Nennfehlerstrom 30 mA, Nennstrom 10 A/B, 2-polig, 230 V AC. Kurzschlussfest 10 kA.
Menge: 19,000 St

**01.05.014 Fehlerstrom - Leitungsschutzschalter, 30 mA, 16 A/B**
*** gemäß Ausführungsbeschreibung 5
B-Auslösecharakteristik. gem. DIN VDE 0664, Teil 1, für Wechsel- und pulsierende Gleichfehlerströme, für Einbau in Zählertafeln und Verteiler, Nennfehlerstrom 30 mA, Nennstrom 16 A/B, 2-polig, 230 V AC. Kurzschlussfest 10 kA.
Menge: 36,000 St

**01.05.015 Sicherungslasttrennschalter Gr. D02 400 VAC 3-pol., 2 bis 63 A**
*** gemäß Ausführungsbeschreibung 5
Gem. DIN EN 60947-3 (VDE 0660-107), als Reiheneinbaugerät, Maße DIN 43880, einschl. Passeinsatz, fingersicher DIN EN 50274 (VDE 0660-514), zur Montage auf Hutschiene, Baugröße D 02, Bemessungsbetriebsspannung 400 V AC, 3-polig, mit Sicherungseinsatz 2 bis 63 A.
Menge: 38,000 St

**01.05.016 Schaltschütz, 4-polig, Kontaktbelastung 40 A bei AC 3**
*** gemäß Ausführungsbeschreibung 5
Geräuscharmes Wechselstromschütz nach DIN VDE 0660, Teil 102, Nennisolationsspannung 400 V AC, Schutzart IP00, Gebrauchskategorie AC 3, Spulenspannung 230 V AC, für Schnappbefestigung auf Hutschiene.
Menge: 2,000 St

**01.05.017 Überspannungsschutzgerät mit Signalkontakt**
Anforderungsklasse Typ 2 (Mittelschutz), nach DIN 0675, Teil 6, für Innenraumeinbau, mit integrierter Abtrennvorrichtung u. optischer Defektanzeige, mit Signalkontakt zur Fernanzeige, für Nennableitstrom (8/20) 15 kA für Schnappbefestigung auf Tragschiene 35 mm, 4-polig.
Menge: 4,000 St

**01.05.018 Unterspannungsrelais, für 3-phasige Spannungsüberwachung**
Mit Kontrollanzeige, Fehlermeldung über Relais, 2 Wechselkon- takte.
Menge: 4,000 St

**Ausführungsbeschreibung 6 REG-Installationsgeräte KNX**
*REG-Installationsgeräte KNX*
Bei Einbaugeräten für Installationsverteiler ist, soweit möglich, jeweils eine einheitliche Bauform eines Fabrikates zu verwen- den.
Die Programmierung der KNX-Steuerung erfolgt über die USB-Schnittstelle.
Die Programmierversion der ETS ist im Vorfeld mit dem AG abzustimmen.
Die Grundprogrammierung mit Grundfunktion ist in die Einheitspreise einzukalkulieren.

**01.05.019 KNX-Spannungsversorgung Nennstrom 640 mA, REG**
*** gemäß Ausführungsbeschreibung 6
Mit integrierter Drossel, zur Erzeugung der Systemspannung für eine Buslinie.

Maße: ca. 8 TE
Nennspannung primär: 230 V, 50 Hz
Sekundär: 28 V - 31 DC, SELV, kurzschlussfest
Schutzart: IP20 nach DIN 40 050
Menge: 2,000 St

**01.05.020 KNX-USB-Schnittstelle für Reiheneinbau**
*** gemäß Ausführungsbeschreibung 6
Zur Ankopplung eines PCs an das Bussystem. Die Schnittstelle kann innerhalb des Systems an einer beliebigen Stelle integriert werden.

Maße: 2 TE
Anschluss-PC: USB, Typ B, kompatibel USB 1.1/2.0
Menge: 1,000 St

**01.05.021 KNX-Bereichs-Linien-Koppler REG**
*** gemäß Ausführungsbeschreibung 6
Produkttyp: Linienkoppler
Der Bereichs-/Linienkoppler verbindet datentechnisch zwei KNX-Linien miteinander und gewährleistet eine galvanische Trennung zwischen diesen Linien.

Abmessungen: REG-Gerät mit 2 TE
Menge: 2,000 St

**01.05.022 KNX-Jalousieaktor 8-fach 230 V AC, 16 A, REG**
*** gemäß Ausführungsbeschreibung 6
230 V AC mit Handbetätigung und Statusanzeige für jeden Ausgang. Zum Ansteuern von elektrisch betriebenen Jalousien, Rollläden, Markisen, Lüftungsklappen oder ähnliche Behängen für Netzspannung 230 V AC. Jalousieaktor mit integrierter Busankopplung. Montage auf DIN-Hutschiene.

Abmessungen: REG-Gerät mit 8 TE
Menge: 8,000 St

**01.05.023 KNX-Jalousieaktor 6-fach 230 V AC, 16 A, REG**
*** gemäß Ausführungsbeschreibung 6
230 V AC mit Handbetätigung und Statusanzeige für jeden Ausgang. Zum Ansteuern von elektrisch betriebenen Jalousien, Rollläden, Markisen, Lüftungsklappen oder ähnliche Behängen für Netzspannung 230 V AC. Jalousieaktor mit integrierter Busankopplung. Montage auf DIN-Hutschiene.

Abmessungen: REG-Gerät mit 6 TE
Menge: 2,000 St

**01.05.024 KNX-Schaltaktor, 4-fach, 16 A, mit Handbetätigung, REG**
*** gemäß Ausführungsbeschreibung 6
4 potentialfreie Schließer-, Öffnerkontakte zum Schalten von 4 voneinander unabhängigen Verbrauchergruppen.

Abmessungen: REG-Gerät mit 4 TE
Schaltspannung: 230 V AC
Schaltleistung: max. 1400-W-Glühlampen
Menge: 2,000 St

**01.05.025 KNX 10 bis 230 V-Binäreingang, 4-fach als REG**
*** gemäß Ausführungsbeschreibung 6
4 Eingänge zum Anschluss von externen 10 - 230 V AC/DC- Signalen. Für Schalt- und Tastsignale, die in KNX-Telegramme umgesetzt werden sollen. Das Auslöseverhalten (steigende / fallende Flanke) sowie die daraus resultierenden Telegramme (definiert EIN / AUS, Umschalten) können über die ETS ver- ändert werden, mit Status-LED, mit Stör-LED.
Menge: 5,000 St

**01.05.026 Spannungsversorgung für Wetterstation, 4 TE, REG**
Primär 230 V AC, sekundär 24 V DC.
Menge: 1,000 St

**01.05.027 Bestandstromkreise suchen, sichern und abschalten**
Bestandstromkreise suchen, sichern und abschalten, im Bestandsgebäude und Bereichen, die außerhalb des Baufeldes liegen und eine Schnittstelle zur Umbaumaßnahme bilden.
Menge: 40,000 h

#### Bereich 01.06 KG 444 Kabel und Leitungen

**Ausführungsbeschreibung 7 Kabel und Leitungen**
*Kabel und Leitungen*
Alle Kabel und Leitungen sind zwingend nach der Bauprodukte- verordnung einzubauen. Vor Baubeginn sind für alle einzuset- zenden Kabel- und Leitungstypen die entsprechenden Leist- ungserklärungen und CE-Kennzeichnungen verpflichtend schriftlich vorzulegen. Die zu verwendenen Kabel und Leitungen müssen mindestens der Brandklasse "Eca" entsprechen. Höhere Anforderungen für bestimmte Gebäudebereiche, entsprechend der MLAR, müssen beachtet werden.

Bei der Leitungsverlegung in Hohlwänden ist das Umkanten der Durchführungen in den Profilen und das Erstellen des Kanten- schutzes mit in die entsprechenden Positionen einzukalkulieren.

Nachfolgend beschriebene Kabel und Leitungen sind zu liefern und in Teillängen bis zu einer Höhe von 4 m zu verlegen.

Abweichungen sind in den jeweiligen Positionen beschrieben.

**01.06.001 NYCWY 4 x 95/50 mm², mit Befestigungsschellen**
*** gemäß Ausführungsbeschreibung 7
Auf vorhandene Ankerschienen, Kabelleiter oder -rinnen.
Menge: 25,000 m

**01.06.002 NYCWY 4 x 95/50 mm², auf vorhandene Kabelleiter**
*** gemäß Ausführungsbeschreibung 7
Auf vorhandene Kabelleiter oder -rinnen oder in offene Kanäle.
Menge: 140,000 m

**01.06.003 NYCWY 4 x 70/35 mm², mit Befestigungsschellen**
*** gemäß Ausführungsbeschreibung 7
Auf vorhandene Ankerschienen, Kabelleiter oder -rinnen.
Menge: 35,000 m

**01.06.004 NYCWY 4 x 70/35 mm², auf vorhandene Kabelleiter**
*** gemäß Ausführungsbeschreibung 7
Auf vorhandene Kabelleiter oder -rinnen oder in offene Kanäle.
Menge: 175,000 m

**01.06.005 NYCWY 4 x 50/25 mm², mit Befestigungsschellen**
*** gemäß Ausführungsbeschreibung 7
Auf vorhandene Ankerschienen, Kabelleiter oder -rinnen.
Menge: 10,000 m

**01.06.006 NYCWY 4 x 50/25 mm², auf vorhandene Kabelleiter**
*** gemäß Ausführungsbeschreibung 7
Auf vorhandene Kabelleiter oder -rinnen oder in offene Kanäle.
Menge: 25,000 m

**01.06.007 NYCWY 4 x 35/16 mm², mit Befestigungsschellen**
*** gemäß Ausführungsbeschreibung 7
Auf vorhandene Ankerschienen, Kabelleiter oder -rinnen.
Menge: 12,000 m

**01.06.008 NYCWY 4 x 35/16 mm², auf vorhandene Kabelleiter**
*** gemäß Ausführungsbeschreibung 7
Auf vorhandene Kabelleiter oder -rinnen oder in offene Kanäle.
Menge: 31,000 m

**01.06.009 NYCWY 4 x 25/16 mm², mit Befestigungsschellen**
*** gemäß Ausführungsbeschreibung 7
Auf vorhandene Ankerschienen, Kabelleiter oder -rinnen.
Menge: 30,000 m

**01.06.010 NYCWY 4 x 25/16 mm², auf vorhandene Kabelleiter**
*** gemäß Ausführungsbeschreibung 7
Auf vorhandene Kabelleiter oder -rinnen oder in offene Kanäle.
Menge: 130,000 m

**01.06.011 NYCWY 4 x 16/16 mm², mit Befestigungsschellen**
*** gemäß Ausführungsbeschreibung 7
Auf vorhandene Ankerschienen, Kabelleiter oder -rinnen.
Menge: 10,000 m

**01.06.012 NYCWY 4 x 16/16 mm², auf vorhandene Kabelleiter**
*** gemäß Ausführungsbeschreibung 7
Auf vorhandene Kabelleiter oder -rinnen oder in offene Kanäle.
Menge: 25,000 m

**01.06.013 NYM-J 5 x 16 mm², mit Befestigungsschellen**
*** gemäß Ausführungsbeschreibung 7
Cu-Zahl 480, mit Befestigungsschellen auf vorhandene Ankerschienen, Kabelleiter oder -rinnen.
Menge: 5,000 m

**01.06.014 NYM-J 5 x 16 mm², Kabelleiter, Rohr, Zwischendecke, Hohlraum**
*** gemäß Ausführungsbeschreibung 7
Cu-Zahl 480, auf vorhandene Kabelleiter oder -rinnen oder in offene Kanäle, Unterflurkanal, Rohr, oberhalb von Zwischen- decken in Sammelhalter, in Hohlräumen.
Menge: 32,000 m

**01.06.015 NYM-J 5 x 10 mm², mit Befestigungsschellen**
*** gemäß Ausführungsbeschreibung 7
Cu-Zahl 480, mit Befestigungsschellen auf vorhandene Ankerschienen, Kabelleiter oder -rinnen.
Menge: 5,000 m

**01.06.016 NYM-J 5 x 10 mm², Kabelleiter, Rohr, Zwischendecke, Hohlraum**
*** gemäß Ausführungsbeschreibung 7
Cu-Zahl 480, auf vorhandene Kabelleiter oder -rinnen oder in offene Kanäle, Unterflurkanal, Rohr, oberhalb von Zwischen- decken in Sammelhalter, in Hohlräumen.
Menge: 15,000 m

**01.06.017 NYM-J 5 x 6 mm², mit Befestigungsschellen**
*** gemäß Ausführungsbeschreibung 7
Cu-Zahl 288, mit Befestigungsschellen auf vorhandene Ankerschienen, Kabelleiter oder -rinnen.
Menge: 15,000 m

**01.06.018 NYM-J 5 x 6 mm², Kabelleiter, Rohr, Zwischendecke, Hohlraum**
*** gemäß Ausführungsbeschreibung 7
Cu-Zahl 288, auf vorhandene Kabelleiter oder -rinnen oder in offene Kanäle, Unterflurkanal, Rohr, oberhalb von Zwischen- decken in Sammelhalter, in Hohlräumen.
Menge: 55,000 m

**01.06.019 NYM-J 5 x 4 mm², mit Befestigungsschellen**
*** gemäß Ausführungsbeschreibung 7
Cu-Zahl 192, mit Befestigungsschellen auf vorhandene Ankerschienen, Kabelleiter oder -rinnen.
Menge: 5,000 m

**01.06.020 NYM-J 5 x 4 mm², Kabelleiter, Rohr, Zwischendecke, Hohlraum**
*** gemäß Ausführungsbeschreibung 7
Cu-Zahl 192, auf vorhandene Kabelleiter oder -rinnen oder in offene Kanäle, Unterflurkanal, Rohr, oberhalb von Zwischen- decken in Sammelhalter, in Hohlräumen.
Menge: 25,000 m

**01.06.021 NYM-J 3 x 2,5 mm², mit Befestigungsschellen**
*** gemäß Ausführungsbeschreibung 7
Cu-Zahl 72, mit Befestigungsschellen auf vorhandene Ankerschienen, Kabelleiter oder -rinnen.
Menge: 450,000 m

**01.06.022 NYM-J 3 x 2,5 mm², Kabelleiter, Rohr, Zwischendecke, Hohlraum**
*** gemäß Ausführungsbeschreibung 7
Cu-Zahl 72, auf vorhandene Kabelleiter oder -rinnen oder in offene Kanäle, Unterflurkanal, Unterflurkanal, Rohr, oberhalb von Zwischendecken in Sammelhalter, in Hohlräumen.
Menge: 4980,000 m

**01.06.023 NYM-J 3 x 2,5 mm², unter Putz**
*** gemäß Ausführungsbeschreibung 7
Cu-Zahl 72, unter Putz, einschl. Fräsen in Mauerwerk.
Menge: 200,000 m

**01.06.024 NYM-J 5 x 2,5 mm², mit Befestigungsschellen**
*** gemäß Ausführungsbeschreibung 7
Cu-Zahl 120, mit Befestigungsschellen auf vorhandene Ankerschienen, Kabelleiter oder -rinnen.
Menge: 100,000 m

**01.06.025 NYM-J 5 x 2,5 mm², Kabelleiter, Rohr, Zwischendecke, Hohlraum**
*** gemäß Ausführungsbeschreibung 7
Cu-Zahl 120, auf vorhandene Kabelleiter oder -rinnen oder in offene Kanäle, Rohr, oberhalb von Zwischendecken in Sammelhalter, in Hohlräumen.
Menge: 250,000 m

**01.06.026 NYM-J 5 x 2,5 mm², unter Putz**
*** gemäß Ausführungsbeschreibung 7
Cu-Zahl 120, unter Putz, einschl. Fräsen in Mauerwerk.
Menge: 35,000 m

**01.06.027 NYM-J 3 x 1,5 mm², mit Befestigungsschellen**
*** gemäß Ausführungsbeschreibung 7
Cu-Zahl 43, mit Befestigungsschellen auf vorhandene Ankerschienen, Kabelleiter oder -rinnen.
Menge: 300,000 m

**01.06.028 NYM-J 3 x 1,5 mm², Kabelleiter, Rohr, Zwischendecke, Hohlraum**
*** gemäß Ausführungsbeschreibung 7
Cu-Zahl 43, auf vorhandene Kabelleiter oder -rinnen oder in offene Kanäle, Unterflurkanal, Rohr, oberhalb von Zwischen- decken in Sammelhalter, in Hohlräumen.
Menge: 2100,000 m

**01.06.029 NYM-J 3 x 1,5 mm², unter Putz**
*** gemäß Ausführungsbeschreibung 7
Cu-Zahl 43, unter Putz, einschl. Fräsen in Mauerwerk.
Menge: 180,000 m

**01.06.030 NYM-J 5 x 1,5 mm², mit Befestigungsschellen**
*** gemäß Ausführungsbeschreibung 7
Auf vorhandene Ankerschienen, Kabelleiter oder -rinnen.
Menge: 850,000 m

**01.06.031 NYM-J 5 x 1,5 mm², Kabelleiter, Rohr, Zwischendecke, Hohlraum**
*** gemäß Ausführungsbeschreibung 7
Auf vorhandene Kabelleiter oder -rinnen oder in offene Kanäle, Unterflurkanal, Rohr, oberhalb von Zwischendecken in Sammelhalter, in Hohlräumen.
Menge: 5800,000 m

**01.06.032 NYM-J 5 x 1,5 mm², unter Putz**
*** gemäß Ausführungsbeschreibung 7
Einschl. Fräsen in Mauerwerk.
Menge: 180,000 m

**01.06.033 NYM-J 7 x 1,5 mm², mit Befestigungsschellen**
*** gemäß Ausführungsbeschreibung 7
Auf vorhandene Ankerschienen, Kabelleiter oder -rinnen.
Menge: 20,000 m

**01.06.034 NYM-J 7 x 1,5 mm², Kabelleiter, Rohr, Zwischendecke, Hohlraum**
*** gemäß Ausführungsbeschreibung 7
Cu-Zahl 101, auf vorhandene Kabelleiter oder -rinnen oder in offene Kanäle, Rohr, oberhalb von Zwischendecken in Sammelhalter, in Hohlräumen.
Menge: 150,000 m

*Hinweis: Außenleitungen*

**01.06.035 NYY-J 3 x 2,5 mm², mit Befestigungsschellen**
*** gemäß Ausführungsbeschreibung 7
Cu-Zahl 72, mit Befestigungsschellen mit Befestigungsschellen auf vorhandene Ankerschienen, Kabelleiter oder -rinnen.
Menge: 10,000 m

**01.06.036 NYY-J 3 x 2,5 mm², Kabelleiter, Rohr, Hohlraum**
*** gemäß Ausführungsbeschreibung 7
Cu-Zahl 72, auf vorhandene Kabelleiter oder -rinnen oder in offene Kanäle, Rohr, in Sammelhalter, in Hohlräumen.
Menge: 180,000 m

**01.06.037 NYY-J 5 x 2,5 mm², mit Befestigungsschellen**
*** gemäß Ausführungsbeschreibung 7
Cu-Zahl 120, mit Befestigungsschellen, mit Befestigungs- schellen auf vorhandene Ankerschienen, Kabelleiter oder -rinnen.
Menge: 20,000 m

**01.06.038 NYY-J 5 x 2,5 mm², Kabelleiter, Rohr, Hohlraum**
*** gemäß Ausführungsbeschreibung 7
Cu-Zahl 120, auf vorhandene Kabelleiter oder -rinnen oder in offene Kanäle, Rohr, in Sammelhalter, in Hohlräumen.
Menge: 160,000 m

**01.06.039 PVC-Steuerleitung YSLY-JZ 4 x 1 mm²**
*** gemäß Ausführungsbeschreibung 7
PVC-Steuerleitung DIN EN 50525-2-51 (VDE 0285-525-2-51) YSLY-JZ 4 x 1 mm², Cu-Zahl 76, auf vorhandene Kabelleiter oder -rinnen oder in offene Kanäle, Rohr, in Sammelhalter, in Hohlräumen.
Menge: 150,000 m

**01.06.040 A-02YS0F(L)2Y 4 x 2 x 0,8 STIII BD, vorh. Kabelrinne/Kanal**
*** gemäß Ausführungsbeschreibung 7
Außenkabel, symmetrisch, DIN VDE 0816-1 (VDE 0816-1), auf vorh. Kabelrinnen, in offene Kanäle, in Sammelhalter oder Leerrohr.
Menge: 45,000 m

*Hinweis: Installationsleitungen KNX*

**01.06.041 I-Y(St)Y 2 x 2 x 0,8 mm, KNX, grün, Befestigungsschellen**
*** gemäß Ausführungsbeschreibung 7
KNX-Busleitung, grün, mit Befestigungsschellen auf vorhandene Ankerschienen, Kabelleiter oder -rinnen.
Menge: 30,000 m

**01.06.042 I-Y(St)Y 2 x 2 x 0,8 mm, KNX, grün, Kabelleiter, Rohr, Zwischendecke, Hohlraum**
*** gemäß Ausführungsbeschreibung 7
KNX-Busleitung, grün, auf vorhandene Kabelleiter oder -rinnen oder in offene Kanäle, Rohr, oberhalb von Zwischendecken in Sammelhalter, in Holhräumen.
Menge: 1980,000 m

**01.06.043 I-Y(St)Y 2 x 2 x 0,8 mm, KNX, grün, u.P**
*** gemäß Ausführungsbeschreibung 7
KNX-Busleitung, grün, unter Putz, einschl. Fräsen in Mauer- werk.
Menge: 150,000 m

*Hinweis: Installationsleitungen Schwachstrom*

**01.06.044 Installationskabel J-Y(St)Y 2 x 2 x 0,8 Bd vorh. Kabelrinne / Kanal, Sammelhalter**
*** gemäß Ausführungsbeschreibung 7
In Hohlräumen, Installationskabel, symmetrisch, DIN VDE 0815 (VDE 0815).
Menge: 750,000 m

**01.06.045 Installationskabel J-Y(St)Y 2 x 2 x 0,8 Bd Bügelschellen**
*** gemäß Ausführungsbeschreibung 7
Mit Bügelschellen auf vorh. Ankerschienen oder Kabelleiter.
Menge: 30,000 m

**01.06.046 Installationskabel J-Y(St)Y 2 x 2 x 0,8 Bd UP Fräsen**
*** gemäß Ausführungsbeschreibung 7
Unter Putz, einschl. Fräsen in Mauerwerk.
Menge: 35,000 m

**01.06.047 Installationskabel J-Y(St)Y 4 x 2 x 0,8 Bd vorh. Kabelrinne / Kanal**
*** gemäß Ausführungsbeschreibung 7
In Hohlräumen, in Sammelhalter. Installationskabel, symmetrisch, DIN VDE 0815 (VDE 0815).
Menge: 1890,000 m

**01.06.048 Installationskabel J-Y(St)Y 4 x 2 x 0,8 Bd Bügelschellen**
*** gemäß Ausführungsbeschreibung 7
Mit Bügelschellen auf vorh. Ankerschienen oder Kabelleiter.
Menge: 70,000 m

**01.06.049 Installationskabel J-Y(St)Y 4 x 2 x 0,8 Bd UP Fräsen**
*** gemäß Ausführungsbeschreibung 7
Unter Putz, einschl. Fräsen in Mauerwerk.
Menge: 20,000 m

#### Bereich 01.07 KG 444 Schalter, Dosen, Installationsmaterial

**Ausführungsbeschreibung 8 Schalter und Dosen**
*Schalter und Dosen*
Alle Schaltelemente sind in vorhandene Geräte / Geräteab- zweigdosen zu installieren. Sind diese Geräte (Schalter, Taster, Steckdosen usw.) im Verband, als 2-er-, 3-er- oder 4-er-Kom- bination angebracht, so ist eine Gruppenabdeckung der ein- zelnen Kombinationen anzubringen. Einzel- und Gruppenab- deckungen sind in die Einheitspreise einzukalkulieren.

Schalter und Dosen:
Bei unter Putz Installation sind die Schaltereinsätze mit Schrauben zu befestigen. Farbe: RAL 9010 Reinweiß glänzend. Schalterwippen sind in die jeweiligen Schalter einzukalkulieren. Steckdosenabdeckungen sind in die jeweiligen Positionen einzukalkulieren.

Abdeckrahmen:
Mit den Abmessungen von ca. B x H: 80 x 80 mm (bei Einzel- abdeckungen) zu kalkulieren, Farbe: RAL 9010 Reinweiß glänzend.

Alle Betriebsmittel sind mit Beschriftungsfeld zu kalkulieren.

Als Schalterprogramm wird JUNG LS 990 aus dem Bestand vorgegeben.

Abzweig- und Verbindungsdosen sind mit beschrifteten Aufklebern zu kennzeichnen (in separater Position erfasst).

**01.07.001 Aus- / Wechselschalter**
*** gemäß Ausführungsbeschreibung 8
Aus- / Wechselschalter, 1-polig, 10 A, 250 V AC.
Menge: 32,000 St

**01.07.002 Installationstaster, 1-polig**
*** gemäß Ausführungsbeschreibung 8
Unter Putz, 10 A, 250 V AC.
Menge: 21,000 St

**01.07.003 Installationstaster, 1-polig, Serientaster**
*** gemäß Ausführungsbeschreibung 8
Als Serientaster, unter Putz, 10 A, 250 V AC.
Menge: 24,000 St

**01.07.004 Installationstaster als Jalousietaster**
*** gemäß Ausführungsbeschreibung 8
Inkl. Wippen mit Pfeilsymbol,10 A, 250 V AC.
Menge: 32,000 St

**01.07.005 Befehlsgerät Pilztaster 6 A 1 S 1 Ö AC-15 IP65**
Befehlsgerät in Bausteinsystem DIN EN 60947-5-1 (VDE 0660-200), Bemessungsisolationsspannung 250 V AC, als Pilztaster, Betätigung durch Pilztaste, 2 Schaltstellungen rastend, mit Kontaktelement 6 A, 1 S und 1 Ö, Gebrauchska- tegorie AC-15, Frontbefestigung, Einbaudurchmesser 22,5 mm, Schutzart IP65 DIN EN 60529 (VDE 0470-1), Frontausführung rund mit systembedingtem Bezeichnungsschild.
Menge: 4,000 St

**01.07.006 Blindabdeckung**
*** gemäß Ausführungsbeschreibung 8
Blindabdeckung mit Tragering.
Menge: 25,000 St

**01.07.007 Steckdose**
*** gemäß Ausführungsbeschreibung 8
Unter Putz, mit Schutzkontakt VDE 0620, 2-polig, 16 A, 250 V AC, Anschlussklemmen als Verbindungsklemmen.
Menge: 240,000 St

**01.07.008 Steckdose, rot**
*** gemäß Ausführungsbeschreibung 8
Unter Putz mit Schutzkontakt VDE 0620, Farbe: rot, 2-polig 16 A, 250 V AC, Anschlussklemmen als Verbindungsklemmen.
Menge: 59,000 St

**Ausführungsbeschreibung 9 Schalter-, Steck- und Abzweigdosen AP IP44**
*Schalter-, Steck- und Abzweigdosen AP IP44*
Installationsschalter 10 A, 250 V AC, nach VDE 0632 in Auf- putzausführung, spritzwassergeschützt, Schutzart IP44, als Wippschalter mit Gehäuse.

Alle Betriebsmittel sind mit Beschriftungsfeld zu kalkulieren.

Abzweig- und Verbindungsdosen sind mit beschrifteten Aufklebern zu kennzeichnen (in separater Position erfasst).

**01.07.009 Aus-/Wechselschalter, in Aufputzausführung**
*** gemäß Ausführungsbeschreibung 9
Aus-/Wechselschalter, 1-polig, 10 A, 250 V AC, IP44.
Menge: 11,000 St

**01.07.010 Steckdose in Aufputzausführung**
*** gemäß Ausführungsbeschreibung 9
Mit Schutzkontakt VDE 0620, spritzwassergeschützt, mit Gehäuse, 2-polig, 16 A, 250 V AC, mit Schrauben befestigen.
Menge: 17,000 St

**01.07.011 Doppelsteckdose in Aufputzausführung**
*** gemäß Ausführungsbeschreibung 9
Mit Schutzkontakt VDE 0620, senkrecht oder waagerecht, spritzwassergeschützt, mit Gehäuse, 2-polig,16 A, 250 V AC, mit Schrauben befestigen.
Menge: 6,000 St

**01.07.012 Beschriftung der vorgenannten Schalter und Steckdosen**
Sämtliche Betriebsmittel (wie z. B. Schalter, Steckdosen, Ab- zweig- und Verbindungsdosen) sind mit zugehöriger Stromkreis- bezeichnung zu beschriften.

Bei Betriebsmitteln mit Beschriftungsfeld:
Bedrucktes Papier-Einlegeschild mit entsprechender Strom- kreisnummer.

Bei Abzweig- und Verbindungsdosen:
Mit beschrifteten Aufklebern zu kennzeichnen.

Beschriftung der vorgenannten Schalter und Steckdosen:
Je Steckdose / Schalter.
Menge: 580,000 St

**01.07.013 5-polige Steckdose IP44,16 A, 400 V AC, AP, CEE-Form**
In Aufputzausführung, Farbe rot, spritzwassergeschützt, IP44, als 5-polige Steckdose 16 A, 400 V AC, mit Klappdeckel, Anschlussklemmen als Verbindungsklemmen, mit Schrauben befestigen.
Menge: 1,000 St

**01.07.014 5-polige Steckdose IP44, 32 A, 400 V AC, AP, CEE-Form**
In Aufputzausführung, Farbe rot, spritzwassergeschützt, IP44, als 5-polige Steckdose 32 A, 400 V AC, mit Klappdeckel, Anschlussklemmen als Verbindungsklemmen. Mit Schrauben befestigen.
Menge: 1,000 St

**01.07.015 Verbindungsdose mit 16 Einführungen**
Verbindungsdose mit 16 Einführungen, nach DIN VDE 0606 aus Isolierstoff, als Abzweigkasten, IP54, Grundfläche ca. 130 x 85 mm, mit 16 Einführungen, in Aufputzausführung.
Menge: 30,000 St

**01.07.016 Verbindungsdose mit 12 Einführungen**
Verbindungsdose mit 12 Einführungen, nach DIN VDE 0606 aus Isolierstoff, als Abzweigkasten, IP54, Grundfläche ca. 85 x 85 mm, mit 12 Einführungen, in Aufputzausführung.
Menge: 190,000 St

**01.07.017 Verbindungsdose mit 7 Einführungen**
Verbindungsdose mit 7 Einführungen, nach DIN VDE 0606 aus Isolierstoff, als Abzweigkasten, IP54, Grundfläche ca. 88 x 88 mm, mit 7 Einführungen, in Aufputzausführung.
Menge: 40,000 St

**01.07.018 Kabelabzweigkasten für Kabel bis 5 x 10 mm²**
Abzweigkasten, Schutzart IP54, für Nennquerschnitt 10 mm², grau, mit hochliegender Schraubklemme, 5-polig, 10 mm²,
inkl. Verschlussstopfen und Anbaustutzen zur Kabeleinführung.
Menge: 5,000 St

**Ausführungsbeschreibung 10 Bewegungs- und Präsenzmelder**
*Bewegungs- und Präsenzmelder*
Es werden in folgenden Bereichen Präsenzmelder eingesetzt:

WC  konvent. Bewegungsmelder mit
  Akustiksensor
Lagerräume  konventionelle Präsenzmelder
Kellerflur  konventionelle Präsenzmelder

Flurbereiche  KNX-Präsenzmelder
Seminarbereiche KNX-Präsenzmelder
Fachschaft  KNX-Präsenzmelder

**01.07.019 Präsenzmelder mit großem Erfassungsbereich, Master, Deckeneinbau**
*** Bezugsbeschreibung
Ausführung als Master-Gerät. Erweiterung des Erfassungsbe- reiches mit Slave-Geräten möglich. Manuelles Schalten über Taster möglich. Weitere Funktionen über optionale Fernbe- dienung einstellbar. Werkseinstellung 10 min. und 500 lx.

Spannung: 110 - 240 V AC 50 / 60 Hz
Abmessungen: D = 97 x 103 mm
Typische Leistungsaufnahme: ca. 0,4 W
Erfassungsbereich: horizontal 360° (Deckenmontage)
Reichweite: D = 24 m quer, D = 8 m frontal, D = 6,4 m sitzende Tätigkeit
Überwachte Fläche bei tangentialer Bewegung: 450 m² / 2,5 m
Montagehöhe min. / max. / empfohlen: 2 m / 10 m / 2,5 m
Schutzart / -klasse: UP = IP20
Umgebungstemperatur: -25 °C bis +50 °C
Gehäuse: Polycarbonat, UV-beständig
Kanal 1 (Lichtsteuerung potentialfrei)
Schaltleistung: 2300 W, cos f = 1, 1150 VA, cos f = 0,5, 300 W LED max. Einschaltspitzenstrom Ip (20 ms) 165 A,
potentialfreier Schließer / NO mit vorlaufendem Wolfram-Kontakt.
Nachlaufzeit: 15 s - 30 min.
Einschaltschwelle: 10 - 2000 lx
Mischlichtmessung.

Farbe: weiß matt, ähnlich RAL 9010
Menge: 2,000 St

**01.07.020 Präsenzmelder mit großem Erfassungsbereich, Master, AP-Montage**
*** wie Position 01.07.019
Als Aufputz-Montage.
Menge: 1,000 St

**01.07.021 Slave-Gerät mit großem Erfassungsbereich, Deckeneinbau**
*** Bezugsbeschreibung
Slave-Gerät mit großem Erfassungsbereich.
Zur Erweiterung des Erfassungsbereiches eines Master-Gerätes.
Schaltimpuls zum Master-Gerät bei erkannter Bewegung unabhängig von der Umgebungshelligkeit.
Mit 230-V-Master-Geräten kompatibel.

Spannung: 110 - 240 V AC 50 / 60 Hz
Abmessungen: D = 101 x 76 mm
Typische Leistungsaufnahme: ca. 0,2 W
Erfassungsbereich: horizontal 360° (Deckenmontage)
Reichweite: D = 24 m quer, D = 8 m frontal, D = 6,4 m sitzende Tätigkeit
Überwachte Fläche bei tangentialer Bewegung: 450 m² / 2,5 Montagehöhe min. / max. / empfohlen: 2 m / 10 m / 2,5 m
Schutzart / -klasse: AP = IP54 / Klasse II UP = IP20 / Klasse II, DE = IP20 / Klasse II,
Umgebungstemperatur: -25 °C bis +50 °C
Gehäuse: Polycarbonat, UV-beständig
Impulsabstand: 2 oder 9 s.

Farbe: weiß matt, ähnlich RAL 9010
Menge: 1,000 St

**01.07.022 Slave-Gerät mit großem Erfassungsbereich, AP-Montage**
*** wie Position 01.07.021
Als Aufputz-Montage.
Menge: 1,000 St

**01.07.023 Präsenzmelder für kleine Räume, Master, Deckeneinbau**
*** Bezugsbeschreibung
Ausführung als Master-Gerät. Ein Kanal zum Schalten von Licht.
Erweiterung des Erfassungsbereiches mit Slave-Geräten möglich. Manuelles Schalten über Taster möglich.
Weitere Funktionen über optionale Fernbedienung einstellbar.
Werkseinstellung: 10 min. und 500 lx.

Spannung: 110 - 240 V AC 50 / 60 Hz
Abmessungen: D = 98 x 47 mm
Typische Leistungsaufnahme: ca. 0,4 W
Erfassungsbereich: horizontal 360° (Deckenmontage)
Reichweite: D = 10 m quer, D = 6 m frontal, D = 4 m sitzende Tätigkeit.
Überwachte Fläche bei tangentialer Bewegung: 78 m² / 2,5 m Montagehöhe
Montagehöhe min. / max. / empfohlen: 2 m / 5 m / 2,5 m
Schutzart / -klasse: AP = IP20 / Klasse II UP = IP20 / Klasse II DE = IP20 / Klasse II
Umgebungstemperatur: -25 °C bis +50 °C
Gehäuse: Polycarbonat, UV-beständig
Kanal 1 (Lichtsteuerung potentialfrei)
Schaltleistung: 2300 W, cos f = 1, 1150 VA, cos f = 0,5, 300 W LED max. Einschaltspitzenstrom Ip (20 ms) 165 A,
potentialfreier Schließer / NO mit vorlaufendem Wolfram-Kontakt.
Nachlaufzeit: 15 s - 30 min.,
Einschaltschwelle: 10 - 2000 lx
Mischlichtmessung.

Farbe: weiß matt, ähnlich RAL 9010
Menge: 8,000 St

**01.07.024 Präsenzmelder für kleine Räume, Master, AP-Montage**
*** wie Position 01.07.023
Als Aufputz-Montage.
Menge: 2,000 St

**01.07.025 Außenbewegungsmelder, Erfassungsbereich horizontal 280°**
Bewegungsmelder mit auch nach unten gerichteter Erfassung für lückenlose Überwachung. Beweglicher Kugelkopf. Weitere Funktionen über optionale Fernbedienung einstellbar. Einfache Montage durch Stecksockel. Erfassungsbereich kann durch Abdecklamellen eingeschränkt werden. Inkl. Sockel für Außeneckmontage.
Werkseinstellung: 3 min. und 20 lx.

Spannung: 110 - 240 V AC 50 / 60 Hz
Abmessungen: 110 x 68 x 78 mm
Typische Leistungsaufnahme: ca. 0,24 W
Erfassungsbereich: horizontal 280°
Reichweite: max. 16 m quer max. 9 m frontal
Überwachte Fläche bei tangentialer Bewegung: 313 m² / 2,5 m
Montagehöhe min. / max. / empfohlen: 2 m / 3 m / 2,5 m
Schutzart / -klasse: IP54 / Klasse II
Umgebungstemperatur: -25 °C bis +50 °C
Gehäuse: Polycarbonat, UV-beständig
Kanal 1 (Lichtsteuerung)
Schaltleistung: 2000 W, cos f = 1, 1000 VA, cos f = 0,5, 300 W LED, Schließer / NO
Nachlaufzeit: 15 s - 16 min., Impuls
Einschaltschwelle: 2 - 2500 lx

Farbe: grau anthrazit
Menge: 1,000 St

*Hinweis: Installationsgeräte KNX*

**01.07.026 KNX Uni-Tasterschnittst. 2-fach**
Uni-Tasterschnittst. 2-fach KNX / EIB als Binäreingang 2-fach.
Einsetzbar in tiefer Schalterdose (60 mm tief) hinter einem konventionellen Schalter / Taster, zum Anschluss potentialfreier Kontakte. Die Schaltvorgänge potentialfreier Kontakte werden in KNX-Telegramme umgesetzt. Die 4 Eingänge können dabei unabhängig voneinander verschiedenen Funktionen zugeordnet oder gesperrt werden. Zwei Eingänge sind als Ausgänge (max. 2 mA) parametrierbar.

Anzahl der Eingänge: 2
Anschlüsse: KNX / EIB
Anschlüsse: Eingangsleitung über 5-adrigen Leitungssatz
Schutzart: IP20
Abmessungen: L x B x H 43 x 28 x 15 mm

Schalten, Dimmen, Jalousie und Wertgeber zu den Eingängen 1 - 2.
Menge: 34,000 St

**01.07.027 KNX-Präsenzmelder, Einbau**
*** gemäß Ausführungsbeschreibung 10
KNX-Präsenzmelder mit integriertem KNX-BUS-Ankoppler
1 x Licht (regel- oder schaltbar), 1x Slave-Ausgang, 3x HKL- Ausgänge (unabhängig), intelligenter Halbautomatikbetrieb, präsenzunabhängiger Regelbetrieb (Dämmerungsmelder), Vollautomatikbetrieb, zwei Logikmodule, individuelle Empfind- lichkeitsanpassung pro PIR-Sensor, Richtungserkennung.
Mischlichtmessung mittels innen- und außenliegendem Lichtsensor, verschiedene Sperrfunktionen, Status-LEDs aktivierbar / deaktivierbar, Programmiermodus (physikalische Adresse) mittels IR bedienbar, Regeln / Schalten von drei Lichtgruppen mittels Offset (externe Beeinflussung möglich) Kurzpräsenz, Selbstanpassung der Nachlaufzeit, Korridor- funktion.
Aufruf von Lichtszenen, Temperatur- und Geräuschsensor
HKL-Modus (1 = Komfort, 2 = Standby, 3 = Economy, 4 Frost- / Hitzeschutz).
Anwesenheitssimulation, Deaktivierung einzelner PIR-Senso- ren, Master-Slave-Betrieb zur Erweiterung des Erfassungsbe- reiches, umfangreiche Optimierungsmöglichkeiten für die Lichtmessung, Ausgabe des gemessenen Lichtwertes auf den Bus, manuelle Beeinflussung über externe KNX-Taster möglich, Überwachen der Funktion (Heartbeat, zyklisches Senden), Zwangsabschaltung, intelligente Zentral-Aus-Funktion, Abschaltvorwarnung, frei definierbares Verhalten bei Bus- spannungswiederkehr, variable Sicherheitspause nach einem Abschalten der Leuchten, Parametrierung ab ETS 4 zur Integration in KNX-Systeme, Anpassung der Dimmkurve, Ermittlung des Reflexionsfaktors, z. B. auf der Arbeitsober- fläche, mit optionalem BLE-IR-Adapter, Einbrennfunktion für Leuchtstofflampen (von 1 h bis 100 h wählbar), Softstart, Federklemmen, Abdecklamellen.

Spannung: über KNX-BUS
Abmessungen: D = 106 x 68 mm
Stromaufnahme: 12 mA
Erfassungsbereich: horizontal 360° (Deckenmontage)
Reichweite: D = 24 m quer, D = 8 m frontal, D = 6,4 m sitzende Tätigkeit
Überwachte Fläche bei tangentialer Bewegung: 450 m² / 2,5 m
Montagehöhe min. / max. / empfohlen: 2 m / 10 m / 2,5 m
Schutzart / -klasse: DE = IP20 / Klasse III UP = IP20 / Klasse III
Temperaturmessbereich: -5 °C bis +45 °C
Umgebungstemperatur: -25 °C bis +55 °C
Gehäuse: Polycarbonat, UV-beständig
Anzahl Lichtfühler: 2
Anzahl PIR-Sensoren: 4
KNX TP 256: Ja
Orientierungslicht: 5 - 100 % / OFF / 1 min - 255 min
Nachtlicht: 5 - 100 %
Helligkeitssollwert: 5 - 2000 lx
Menge: 1,000 St

**01.07.028 KNX-Kombi-Wettersensor**
Der Wettersensor wird in Kombination mit der Wetterzentrale in der KNX-Anlage eingesetzt. Der Wettersensor ermöglicht die Erfassung von Wind, Helligkeit nach Himmelsrichtungen, Regen, inkl. Heizung, Temperatur, Datum und Uhrzeit auf GPS-Basis. Das integrierte Netzteil in der Wetterzentrale versorgt den Wettersensor direkt mit Spannung. Anschluss 1, 2 Spannungsversorgung 2-polig, je 1 Steckanschluss für massive Leiter 0,4 bis 1,5 mm, Farbe: schwarz, Datenkommunikation 2-polig, je 4-Steckanschlüsse für massive Leiter 0,6 bis 0,8 mm, Farbe: weiß / gelb, Schutzart IP44, Abmessungen (H x B x T) ca. 109 x 121 x 227 mm.
Menge: 1,000 St

**01.07.029 Wetterzentrale für zuvor beschriebenen Wettersensor als REG**
Mit der Wetterzentrale und dem Wettersensor stehen Wetter- daten in der KNX-Anlage zur Verfügung. Die Wetterzentrale liefert u.a. Daten für die Windgeschwindigkeiten, Helligkeit in drei Himmelsrichtungen, Dämmerung, Regen, Temperatur, Tag/Nacht-Information, Datum und Uhrzeit. Das integrierte Netzteil versorgt den Wettersensor direkt mit Spannung. Ein Temperatursensor vom Typ PT 1.000 kann angeschlossen werden. Netzspannung 85 bis 265 V AC, 50 / 60 Hz, 110 bis 240 V DC Ausgangs-Spannungsversorgung, Datenkommuni- kation, Eingang Temperatursensor (PT 1.000), Anschluss: Schraubklemmen, schraubenlose KNX-Busanschlussklemme, Schutzart IP20, DIN EN 60 529, Montage auf Tragschiene 35 mm, DIN EN 50022, Breite 4 TE.
Menge: 1,000 St

**01.07.030 Überspannungsschutzklemme KNX**
Überspannungs-Ableiter für KNX-BUS als Überspannungs- feinschutz, KNX 2-polig.
Menge: 4,000 St

*Hinweis: Programmierung KNX*

**01.07.031 Programmieren und Parametrierung der KNX-Steuerung**
ETS-Version zum Programmieren ist vorher mit dem AG abzustimmen.

Programmieren von:

Automatische Jalousiesteuerung mit Wetterstation nach Jahreszeiten für ca. 53 Motoren.

Raumweises Übersteuern (für 13 Räume) der Jalousie-Zental- steuerung möglich.

Eine zentrale Steuerung für, Jalousiesteuerung sowie das elektrische fahren von elektrischen Fensterantrieben.

Einbindung der GLT zur Ab- und Einschaltung der Lüftungs- anlagen und Austausch der Daten für Kühlung etc.

- Jalousiesteuerung
- Fenstersteuerung
- Wetterstation
Menge: 1,000 St

**01.07.032 Einweisung KNX**
Technische Einweisung für den AG / Nutzer in die KNX-Funk- tion / Anlage. Funktions- und Betriebsweise, Dokumentation und Bedienung (Betriebs- / Störungsfall), Simulation von Schaltbe- fehlen, Bedienung des Bedientableaus, für 2 Personen, 3 Std.
Menge: 1,000 St

**01.07.033 Mehraufwand für Programmierung**
Der Mehraufwand der KNX-Programmierung zum Implentieren der GLT und Datenübernahme nach Abstimmung mit dem Gewerk GLT wird im Stundennachweis vergütet. Die Arbeiten sind vorher der Bauleitung und dem AG schriftlich inkl. einer Aufwandkalkulation anzumelden.
Menge: 40,000 h

**Ausführungsbeschreibung 11 Schalterdosen / Schalterabzweigdosen / Elektronikdosen**
*Schalterdosen / Schalterabzweigdosen / Elektronikdosen*
Gerätedose als Unterputzdose nach DIN VDE 0606 aus Isolier- stoff für Schraubbefestigung, einschl. allem notwendigem Zubehör, wie Putzdeckel, Putzausgleichsringe, etc.

Stemm- bzw. Bohrarbeiten und Schuttbeseitigung sind in die Einheitspreise mit einzukalkulieren.

**01.07.034 Schalterabzweigdose in Mauerwerk**
*** gemäß Ausführungsbeschreibung 11
Tiefe: 66 mm
Innendurchmesser: 58 mm
Einbauöffnung: 60 mm
Rohreinführungen M20: 9
Rohreinführungen M25: 2
Rohr-Kombieinführungen M20 / 25: 2
Menge: 135,000 St

**01.07.035 Elektronikdose in Mauerwerk**
*** gemäß Ausführungsbeschreibung 11
Länge: 149 mm
Tiefe: 67 mm
Einbauöffnung: 60 mm
Rohreinführungen M20: 11
Rohreinführungen M25: 2
Rohr-Kombieinführungen M20 / 25: 4
Menge: 24,000 St

**Ausführungsbeschreibung 12 Schalterdosen / Schalterabzweigdosen / Elektronikdosen**
*Schalterdosen / Schalterabzweigdosen / Elektronikdosen für Hohlwand*
Gerätedose als Unterputzdose in Hohlraumwänden- und -decken, einschl. allem notwendigem Zubehör.

Bohrarbeiten und Schuttbeseitigung sind in die Einheitspreise mit einzukalkulieren.

**01.07.036 Schalterabzweigdose in Hohlraumwänden**
*** gemäß Ausführungsbeschreibung 12
Innendurchmesser: 68 mm, Tiefe: 61 mm.
Menge: 96,000 St

**01.07.037 Hohlwandgerätedose in Brandschutzwänden F90**
*** gemäß Ausführungsbeschreibung 12
Innendurchmesser: 60 mm, Tiefe: 44 mm, mit DIBt-Zulassung,
inkl. Zubehör.
Menge: 6,000 St

**01.07.038 Geräte-Verbindungsdose, Strahlenschutz, für bleikaschierte Strahlenschutzwände, Hohlwand**
Strahlenschutz-Geräte-Verbindungsdose für Strahlenschutz- wände, Strahlenschutzdose für Hohlwand, Ausführung als Geräte-Verbindungsdose für bleikaschierte Strahlenschutz- wände bis zu einem Bleigleichwert von mind. 2,5 mm Pb, nach DiN EN 60670 / VDE 0606 und DIN 49073, aus Kunststoff, mit Bleifunktionskomponente gegen Röhrenspannungen von min. 90 - 150 kV, Installationsöffnung Durchmesser: min. 60 mm, Einbauöffnung Durchmesser min. 74 mm, Tiefe min. 54,5 mm, Kombinationsabstand min. 71 mm durch Abtrennen des vorgeprägten Halterandes, Kombination mit vollisolierten Verbindungsstutzen, für Plattenstärken min. 7 - 40 mm, Schutzart IP30.
Menge: 25,000 St

**01.07.039 Elektronikdose in Hohlraumwand**
*** gemäß Ausführungsbeschreibung 12
Länge: 122 mm
Tiefe: 75 mm
Fräsloch: 68 mm
Plattenstärke 7 - 30 mm
Inkl. Geräteschrauben.
Rohreinführung bis M25: 2 St.
Leitungseinführung 3 x 2,5 mm² bzw. 5 x 1,5 mm²: 2 St.
Leitungseinführung 3 x 1,5 mm²: 2 St.
Menge: 14,000 St

**01.07.040 Gerätedose für Geräteeinbaukanal**
Gerätedose für Geräteeinbaukanal 130 / 70 mm, nach VDE 0606 für Einbau in Geräteeinbaukanal, Ausführung als Schnell- montage. Farbe: grau, einschl. allem notwendigen Zubehör.
Menge: 18,000 St

#### Bereich 01.08 KG 444 Kabeltragsysteme

**Ausführungsbeschreibung 13 Kabeltragsystem**
*Kabeltragsystem*
Zu den Kabelträgersystemen gehören die erforderlichen Befesti- gungswinkel, Klemmwinkel, Stahl-Spreizdübel, Schrauben mit Zubehör, Distanzstücke, Trägerklauen, Ankerbolzen, Verbin- dungsstücke, Klemmstücke, Klemmschellen, Trägerlaschen, Schutzkappen, Eckbleche, Anschlussstücke, Auflagewinkel, Überschubhülsen und -schmiegen, Gelenkverbinder, Auflager, Anschlusslaschen, Abstandslaschen, Halterkupplungen, Leiterhalter, Reduzierstücke, PVC-Schutzkappen (stirnseitig und an Stielenden) und sonstige Kleinteile. Blechstärke 1 mm.

Nachfolgend beschriebene Kabelrinnen und Steigetrassen sind zu liefern und in Teillängen bis zu einer Höhe von 4 m zu montieren.
Befestigungsmaterial ist in die Einheitspreise mit einzukal- kulieren. Eine besondere Vergütung hierfür erfolgt nicht.

**01.08.001 Kabelrinne gelocht, 100 mm**
*** gemäß Ausführungsbeschreibung 13
Aus Stahl, sendzimirverzinkt nach DIN 17 162, mit Trennsteg, Seitenhöhe 60 mm, Nennbreite 100 mm.
Menge: 14,000 m

**01.08.002 Kabelrinne gelocht, 200 mm**
*** gemäß Ausführungsbeschreibung 13
Aus Stahl, sendzimirverzinkt nach DIN 17 162, mit Trennsteg, Seitenhöhe 60 mm, Nennbreite 200 mm.
Menge: 9,000 m

**01.08.003 Kabelrinne gelocht, 300 mm**
*** gemäß Ausführungsbeschreibung 13
Aus Stahl, sendzimirverzinkt nach DIN 17 162, mit Trennsteg, Seitenhöhe 60 mm, Nennbreite 300 mm.
Menge: 12,000 m

**01.08.004 Kabelrinne gelocht, 400 mm**
*** gemäß Ausführungsbeschreibung 13
Aus Stahl, sendzimirverzinkt nach DIN 17 162, mit Trennsteg, Seitenhöhe 60 mm, Nennbreite 400 mm.
Menge: 19,000 m

**01.08.005 90-Grad-Bogen, 100 mm**
*** gemäß Ausführungsbeschreibung 13
Horizontal, für Kabelrinne, mit Trennsteg, Nennbreite 100 mm, Seitenhöhe 60 mm.
Menge: 2,000 St

**01.08.006 90-Grad-Bogen, 200 mm**
*** gemäß Ausführungsbeschreibung 13
Horizontal, für Kabelrinne, mit Trennsteg, Nennbreite 200 mm, Seitenhöhe 60 mm.
Menge: 3,000 St

**01.08.007 90-Grad-Bogen, 300 mm**
*** gemäß Ausführungsbeschreibung 13
Horizontal, für Kabelrinne, mit Trennsteg, Nennbreite 300 mm, Seitenhöhe 60 mm.
Menge: 1,000 St

**01.08.008 90-Grad-Bogen, 400 mm**
*** gemäß Ausführungsbeschreibung 13
Horizontal, für Kabelrinne, mit Trennsteg, Nennbreite 400 mm, Seitenhöhe 60 mm.
Menge: 4,000 St

**01.08.009 T-Abzweig, 400 mm**
*** gemäß Ausführungsbeschreibung 13
Mit Trennsteg, Nennbreite 400 mm, Seitenhöhe 60 mm.
Menge: 2,000 St

**01.08.010 25-45-Grad-Bogen, 100 mm**
*** gemäß Ausführungsbeschreibung 13
Vertikal, für Kabelrinne, mit Trennsteg, Nennbreite 100 mm, Seitenhöhe 60 mm.
Menge: 2,000 St

**01.08.011 25-45-Grad-Bogen, 200 mm**
*** gemäß Ausführungsbeschreibung 13
Vertikal, für Kabelrinne, mit Trennsteg, Nennbreite 200 mm, Seitenhöhe 60 mm.
Menge: 4,000 St

**01.08.012 25-45-Grad-Bogen, 300 mm**
*** gemäß Ausführungsbeschreibung 13
Vertikal, für Kabelrinne, mit Trennsteg, Nennbreite 300 mm, Seitenhöhe 60 mm.
Menge: 2,000 St

**01.08.013 25-45-Grad-Bogen, 400 mm**
*** gemäß Ausführungsbeschreibung 13
Vertikal, für Kabelrinne, mit Trennsteg, Nennbreite 400 mm, Seitenhöhe 60 mm.
Menge: 4,000 St

**01.08.014 Reduzierwinkel und Endabschlussblech, 100 mm**
*** gemäß Ausführungsbeschreibung 13
Zum Verschluss von Kabelrinnenenden und zur Breitenre- duzierung / -erweiterung von Kabelrinnen, inkl. Schrauben.
Menge: 2,000 St

**01.08.015 Ausleger, 100 mm**
Für Kabelpritschen und -rinnen aus Stahl, für Befestigung an Hängestiel einseitig oder Wand, sendzimirverzinkt nach DIN 17 162, Tragfähigkeit bis 3,5 kN, Länge 100 mm.
Menge: 13,000 St

**01.08.016 Ausleger, 200 mm**
Für Kabelpritschen und -rinnen aus Stahl, für Befestigung an Hängestiel einseitig oder Wand, sendzimirverzinkt nach DIN 17 162, Tragfähigkeit bis 3,5 kN, Länge 200 mm.
Menge: 9,000 St

**01.08.017 Ausleger, 300 mm**
Für Kabelpritschen und -rinnen aus Stahl, für Befestigung an Hängestiel einseitig oder Wand, sendzimirverzinkt nach DIN 17 162, Tragfähigkeit bis 3,5 kN, Länge 300 mm.
Menge: 12,000 St

**01.08.018 Ausleger, 400 mm**
Für Kabelpritschen und -rinnen aus Stahl, für Befestigung an Hängestiel einseitig oder Wand, sendzimirverzinkt nach DIN 17 162, Tragfähigkeit bis 3,5 kN, Länge 400 mm.
Menge: 19,000 St

**01.08.019 Stiel Länge 300 mm**
Für Ausleger aus Stahl, sendzimirverzinkt nach DIN 17 162, als I-Profil 45 mm, Tragfähigkeit bis 6 kN an waagerechten Decken, mit angeschraubter Kopfplatte, Länge 300 mm.
Menge: 19,000 St

**01.08.020 Stiel Länge 400 mm**
Für Ausleger aus Stahl, sendzimirverzinkt nach DIN 17 162, als I-Profil 45 mm, Tragfähigkeit bis 6 kN an waagerechten Decken, mit angeschraubter Kopfplatte, Länge 400 mm.
Menge: 19,000 St

**01.08.021 Stiel Länge 500 mm**
Für Ausleger aus Stahl, sendzimirverzinkt nach DIN 17 162, als I-Profil 45 mm, Tragfähigkeit bis 6 kN an waagerechten Decken, mit angeschraubter Kopfplatte, Länge 500 mm.
Menge: 10,000 St

**01.08.022 Stiel Länge 600 mm**
Für Ausleger aus Stahl, sendzimirverzinkt nach DIN 17 162, als I-Profil 45 mm, Tragfähigkeit bis 6 kN an waagerechten Decken, mit angeschraubter Kopfplatte, Länge 600 mm.
Menge: 5,000 St

**01.08.023 C-Profilschiene, 35 x 18 mm**
Gelocht aus feuerverzinktem Stahlblech, in Teillängen von 0,2 - 0,5 m verlegen und befestigen, inkl. Befestigungsmaterial.
Menge: 30,000 m

**01.08.024 Verzinkte Stahlkonstruktion**
- entsprechend örtlichem Aufmaß an der Verwendungsstelle,
- einschl. Klemm-, Klein- und Befestigungsmaterial,
- zur Befestigung an Mauerwerkswänden, Betonwänden, Decken und auf Rohboden (Beton),
- aus Stab-, Form-, Rund-, Winkel-, U-, T- oder I-Stahl,
- für Unterkonstruktionen für Trassen und Kabelführungen,
- als zusätzliche Absturzsicherung für Profilschienen,
- als Sonderkonstruktionen für Kabelführungen,
- als Sockel für Unterverteiler.
Menge: 200,000 kg

**01.08.025 Flachdachfuß inkl. Ballast**
Flachdachfuß mit Ballast zur Aufständerung einer Kabelrinne oder Leitungsführungskanals, durch einfaches Aufsetzen auf den Flachdachfuß verhindert der Ballast die Beschädigung der Installationen durch Windangriff.

Werkstoff: Beton
Gewicht: 8 kg/Stück
Menge: 4,000 St

*Hinweis: Steigetrasse an Beton / Mauerwerk*

**01.08.026 Steigetrasse Breite 200 mm**
Für Wandbefestigung, Sprossen aus C-Profil 20 x 10 mm, Sprossenabstand 300 mm aus Stahl, mit Trennsteg, Seitenhöhe mind. 45 mm.
Menge: 15,000 m

**01.08.027 Steigetrasse Breite 300 mm**
Für Wandbefestigung, Sprossen aus C-Profil 20 x 10 mm, Sprossenabstand 300 mm aus Stahl, mit Trennsteg, Seitenhöhe mind. 45 mm.
Menge: 12,000 m

**01.08.028 Steigetrasse Breite 400 mm**
Für Wandbefestigung, Sprossen aus C-Profil 20 x 10 mm, Sprossenabstand 300 mm aus Stahl, mit Trennsteg, Seitenhöhe mind. 45 mm.
Menge: 20,000 m

**01.08.029 Steigetrasse Breite 500 mm**
Für Wandbefestigung, Sprossen aus C-Profil 20 x 10 mm, Sprossenabstand 300 mm aus Stahl, mit Trennsteg, Seitenhöhe mind. 45 mm.
Menge: 18,000 m

*Hinweis: Kabel-Sammelhalter an Decken*

**01.08.030 Kabel-Sammelhalterung aus Metall, verschließbar, Höhe ca. 60 mm**
Maße (ca.): Breite 30 mm, Höhe 60 mm, für 15 NYM 3 x 1,5 mm².
Menge: 460,000 St

**01.08.031 Kabel-Sammelhalterung aus Metall, verschließbar, Höhe ca. 85 mm**
Maße (ca.): Breite 47 mm, Höhe ca. 85 mm, für 30 NYM 3 x 1,5 mm².
Menge: 1650,000 St

**01.08.032 Kabel-Sammelhalterung aus Metall, verschließbar, Höhe ca. 126 mm**
Maße (ca.): Breite 110 mm, Höhe ca. 126 mm.
Menge: 280,000 St

**01.08.033 Kabelklammer für 8 Leitungen**
Aus Kunststoff, Zwischendecken- und Zwischenwand-Installa- tionen, Klemmhöhe 9 mm, mit Distanzstück 13 mm, Befesti- gungsloch D = 6 mm.
Menge: 240,000 St

**01.08.034 Kabelklammer für 10 Leitungen**
Aus Kunststoff, Zwischendecken- und Zwischenwand-Installa- tionen, Klemmhöhe 9 mm, mit Distanzstück 13 mm, Befesti- gungsloch D = 6 mm.
Menge: 160,000 St

#### Bereich 01.09 KG 444 Brüstungskanal, Kabelkanal, Leerrohr

**Ausführungsbeschreibung 14 Kunststoffkabelkanal**
*Kunststoffkabelkanal*
Ausführung als Kunststoffkabelkanal aus PVC, mit Trennsteg, Farbe reinweiß, mit Deckel.

**01.09.001 Installationskanal als Geräteeinbaukanal, 170 x 68 mm, Kunststoff, an Wand**
Innenliegendes, symmetrisch angeordnetes Oberteil, 80 mm, Außenmaß B / H mind. 170 / 68 mm, Kunststoff, mit einem innenliegenden Trennsteg. Montage als horizontaler / senk- rechter Brüstungskanal auf einer Wand, Beton, Mauerwerk, Leichtbauwand, einschl. aller systembedingten Form-, Eck-, End-, Verbindungs-, Abdeck- und Zubehörteile.
Menge: 12,000 m

**01.09.002 Installationskanal als Geräteeinbaukanal, 130 x 68 mm, Kunststoff, an Decke**
Innenliegendes, symmetrisch angeordnetes Oberteil, 80 mm, Außenmaß B / H mind. 130 / 68 mm, Kunststoff, mit einem innenliegenden Trennsteg. Montage als Installationskanal an einer Decke aus Beton, einschl. aller systembedingten Form-, Eck-, End-, Verbindungs-, Abdeck- und Zubehörteile.
Menge: 12,000 m

**01.09.003 Installationskanal aus Kunststoff, 100 x 60 mm, inkl. Trennsteg**
PVC-Kanal 100 / 60 mm, inkl. Trennsteg.
Menge: 25,000 m

**01.09.004 Installationskanal aus Stahlblech, 200 x 60 mm, Stahl, an Decke**
Leitungsführungskanal H / B mind. 60 x 200 mm, Stahlblech, mit einem innenliegenden Trennsteg. Montage als Installations- kanal an einer Decke aus Beton, einschl. aller systembedingten Form-, Eck-, End-, Verbindungs-, Abdeck- und Zubehörteile, mit integrierter Erdung.
Menge: 9,000 m

**01.09.005 2-fach-Steckdose in Brüstungskanal, reinweiß**
Mit Schutzkontakt VDE 0620 in Unterputzausführung, Standard- ausführung mit Abdeckung, reinweiß, 2-polig, 16 A, 250 V AC, Anschlussklemmen als Verbindungsklemmen, mit Beschriftung. Mit Schrauben befestigen.

Als 2-fach-Steckdose für Brüstungskanal mit 80er Deckel, inkl. Blende.
Menge: 8,000 St

**01.09.006 2-fach-Steckdose in Brüstungskanal, rot**
Mit Schutzkontakt VDE 0620 in Unterputzausführung, Standard- ausführung mit Abdeckung, rot, 2-polig, 16 A, 250 V AC, An- schlussklemmen als Verbindungsklemmen, mit Beschriftung. Mit Schrauben befestigen.

Als 2-fach Steckdose für Brüstungskanal 80er Deckel, inkl. Blende.
Menge: 8,000 St

**Ausführungsbeschreibung 15 Isolierstoffrohr nach DIN VDE 0605**
*Isolierstoffrohr nach DIN VDE 0605*
Kunststoffrohr, hart, starr, mittlere Druckfestigkeit, wärmefest, Verlegung offen, für Aufputz-Installation, einschließlich Zubehör, wie Muffen, Befestigungsmaterial und Schellen.

**01.09.007 Kunststoffrohr Nenngröße Typ 20, offen, Aufputz**
*** gemäß Ausführungsbeschreibung 15
Kunststoffrohr, Nenngröße Typ 20.
Menge: 120,000 m

**01.09.008 Kunststoffrohr Nenngröße Typ 25, offen, Aufputz**
*** gemäß Ausführungsbeschreibung 15
Kunststoffrohr, Nenngröße Typ 25.
Menge: 210,000 m

**01.09.009 Kunststoffrohr Nenngröße Typ 32, offen, Aufputz**
*** gemäß Ausführungsbeschreibung 15
Kunststoffrohr, Nenngröße Typ 32.
Menge: 45,000 m

**Ausführungsbeschreibung 16 Isolierstoffrohr auf Rohboden**
*Isolierstoffrohr auf Rohboden*
Isolierstoffrohr nach DIN VDE 0605 aus PVC, flexibel, mittlere Druckfestigkeit, Verlegung geschlossen, einschließlich Muffen und Befestigungsmaterial, mit eingelegtem Zugdraht.

**01.09.010 Kunststoffrohr Nenngröße Typ 20, auf Rohboden**
*** gemäß Ausführungsbeschreibung 16
Kunststoffrohr, Nenngröße Typ 20.
Menge: 380,000 m

**01.09.011 Kunststoffrohr Nenngröße Typ 25, auf Rohboden**
*** gemäß Ausführungsbeschreibung 16
Kunststoffrohr, Nenngröße Typ 25.
Menge: 1600,000 m

**01.09.012 Kunststoffrohr Nenngröße Typ 32, auf Rohboden**
*** gemäß Ausführungsbeschreibung 16
Kunststoffrohr, Nenngröße Typ 32.
Menge: 490,000 m

**01.09.013 Bitumendichtungsstreifen**
Bitumendichtungsbahn mit selbstklebendem Überlappungs- streifen.
Stärke: ca. 4 mm,
Breite: ca. 100 mm,
Länge: ca. 350 mm.
Zum Fixieren und Befestigen der Rohrleitungen auf der Dichtungsbahn in den nicht unterkellerten Bereichen.
Menge: 100,000 St

**Ausführungsbeschreibung 17 Elektroinstallationsrohr Stahl**
*Elektroinstallationsrohr Stahl*
Elektroinstallationsrohr, verz. Stahl, Verlegung offen, für Auf- putz-Installation, einschl. Zubehör, wie Muffen, Befestigungs- material und Schellen.

**01.09.014 Stahlpanzerrohr Nenngröße Typ 20**
*** gemäß Ausführungsbeschreibung 17
Stahlpanzerrohr, Nenngröße Typ 20.
Menge: 20,000 m

**01.09.015 Stahlpanzerrohr Nenngröße Typ 25**
*** gemäß Ausführungsbeschreibung 17
Stahlpanzerrohr, Nenngröße Typ 25.
Menge: 25,000 m

**01.09.016 Stahlpanzerrohr Nenngröße Typ 32**
*** gemäß Ausführungsbeschreibung 17
Stahlpanzerrohr, Nenngröße Typ 32.
Menge: 15,000 m

**01.09.017 Elektroinstallationsrohr Metall, AD 16 mm, Hohlraum**
Elektroinstallationsrohr aus verzinktem Stahl, Außendurch- messer 16 mm, Druckfestigkeit mind. Klasse 3, mittel (750 N) DIN EN 61386-1 (VDE 0605-1), flexibel, biegsam, Verlegung in Hohlraumdecken.
Menge: 35,000 m

**01.09.018 Elektroinstallationsrohr Metall, AD 20 mm, Hohlraum**
Elektroinstallationsrohr aus verzinktem Stahl, Außendurch- messer 20 mm, Druckfestigkeit mind. Klasse 3, mittel (750 N) DIN EN 61386-1 (VDE 0605-1), flexibel, biegsam, Verlegung in Hohlraumdecken.
Menge: 25,000 m

#### Bereich 01.10 KG 445 Beleuchtung

*Hinweis: Allgemeiner Hinweis zur Beleuchtung*
Vor der Bestellung der Beleuchtung ist eine Leuchtenliste in Tabellenformat zu erstellen und der Bauleitung zur Freigabe einzureichen. Die Tabelle dient zur Bemusterung. Je Leuchte ist nach Beauftragung ein Datenblatt des angebotenen Fabrikats vorzulegen.

Für die Beleuchtung soll der selbe Beleuchtungsstil aus dem Bestand fortgeführt werden. In den Allgemeinbereichen eckige Einbaudownlights, in den Bürobereichen runde Downlights.

In die Einheitspreise der Leuchten ist das Montagezubehör, wie Pendelseil, Klammer für den Deckeneinbau, Schrauben, Dübel etc., mit einzukalkulieren.

Das Kürzen und das Montieren der Stromschienen in Teillängen ist in die Einheitspreise einzukalkulieren.

*Hinweis: Beleuchtung allgemeine Bereiche / Flure*

**01.10.001 Quadratisches Einbaudownlight**
Einbaudownlight in quadratischer Ausführung für innere Räume, zum Einbau in Trockenbaudecken, inkl. Einbaugehäuse. Inkl. Leuchtenmodul als komplett betriebsfertige Einbauleuchte.

Lichtrichtung: direkt, nach unten
Eingangsspannung: 230 V AC
Schutzart: mind. IP20
Montage: Einbau
Farbe: schwarz matt
Ausschnittgröße: ca. 160 x 160 mm
Einbautiefe: ca. 106 mm
Inkl. Leuchtmittel.

Hersteller: Modular Lighting Instruments
Menge: 53,000 St

**01.10.002 LED-Anbauleuchte, rund, 400 mm**
Anbauleuchte für Wand- oder Deckenmontage. Gestufter Leuchtenkörper mit filigran sichtbarer Bauhöhe und minimalis- tischem Rand. Beleuchtungskörper aus hochwertigem Alu- miniumprofil. Oberfläche Radiant Silver. Lichtcharakteristik: Direkt - indirekt strahlend. Farbtemperatur: 4.000 K. Farbwiedergabeindex (Ra): > 80. UV-stabiler und hitzebe- ständiger Opaldiffusor für max. Transmissionsgrad bei absolut homogener Auflösung der Lichtpunkte. Steuerung stufenlos dimmbar über in Leuchtenkörper integrierte DALI-Konverter. D x H (rund) D 400 mm. H = 18 + 24 mm. Leuchtenlichtstrom (gesamt netto): mind. 2.200 lm. Gesamt-Anschlussleistung: 15 W. 3,5 kg. Binning initial <= MacAdam 3. Schutzart IP40. Geschlossenes optisches System mit Schutz der Module vor direkter Berührung und Beschädigung. Schutzklasse I. CE-Kennzeichnung. ENEC-Zertifizierung. IK02. 220 - 240 V. 50 - 60 Hz. RG0 (EN 62471). Photometrischer Code: 840/339. Lichtstromrückgang von max. 0,3 % / 1.000 Betriebsstunden. Nennausfallrate von max. 0,2 % / 1.000 Betriebsstunden. L85B10 (tq 25 °C) = 50.000 h. Das Betriebsgerät und die Lichtquelle des Produktes sind entsprechend der Ökodesign- Anforderungen (VO (EU) 2019 / 2020) jeweils austauschbar.

Hersteller: Lighnet
Typ: Basic-X7
Menge: 20,000 St

*Hinweis: Beleuchtung Büros und Nebenräume*

**01.10.003 LED-Downlight für Deckeneinbau, DALI, ca. 200 mm**
LED-Decken-Einbauleuchte (Komplettleuchte) R200, mit symmetrisch, breitstrahlender Lichtverteilung (96 °), höchste Leuchteneffizienz und eine optimale Downlight-Lichttechnik; hohe Nachhaltigkeit aufgrund durchgängigen, maximal- modularen Aufbau und austauschbaren Komponenten. Austauschbares LED-Modul, symmetrisch, breitstrahlende Lichtverteilung, Farbwiedergabe Ra > 80, Farbtemperatur 4.000 K; Farborttoleranz (initial MacAdam): 2; Leuchten-Leistung: 17,6 W; Leuchten-Lichtstrom: 2.840 lm;  Leuchten-Lichtausbeute: 161 lm/W; Mittlere Bemessungslebensdauer: L80 100.000 h bei 25 °C + L90 50.000 h bei 25 °C, mit separatem, steckbaren LED-Konverter, DALI steuerbare Leuchte (DALI only) mit DC-Funktion, einstellbar 1 - 100 %, Notstromlevel auf 15 % voreingestellt, NFC-konfigurierbar, SwitchDIM-kompatibel; hochwertige Reflektoreinheit über Bajonettverschluss an modularer LED-Lichtkammer arretiert; hocheffiziente LED-Lichtkammer integriert im optimierten, passiven Wärmemanagement aus recyceltem Aluminiumdruckguss; Reflektor / Abdeckring aus hochwertigem, UV-beständigem Polycarbonat (PC); Reflektor: weiß lackiert;  Abdeckring: weiß; Einbauring aus Polycarbonat (PC); weiß; Schutzart: IP54;  Leuchte halogenfrei verdrahtet; Anschluss: 5-polige Steck- verbindungsklemme; Durchschleifen möglich; Netzspannung: 220 - 240 V / 0 / 50 / 60 Hz, zentralbatterietauglich 220 - 240 V DC; Montage: werkzeuglose Schnellmontage mittels Anti-Rutsch-Haltefedern für Deckenstärken von 1 - 25 mm (je nach Leuchtenvariante) aufgrund austauschbarer Haltestege; werkzeuglose Schnellmontage der Leuchteneinheit mittels Bajonettverschluss,  Deckenausschnitt: 200 mm, Einbautiefe: 75 mm; Gewicht: 1 kg. Geringe Einbautiefe bei Einsatz mit limitiertem Platz in der Decke.

Hersteller: Zumtobel
Typ: Panos R R200
Menge: 97,000 St

**01.10.004 LED-Downlight für Deckeneinbau, DALI, ca. 316 mm**
LED-Downlight für Decken mit einem Hohlraummaß = 36 mm. Einbau-Downlight für gesägte Deckenöffnungen. Einbau in gegossene Betondecken mittels Zubehör. Werkzeugloser Deckeneinbau durch Schnellmontagefedern. Geeignet zur Anwendung in HACCP, IFS und / oder BRC Global Standard Food zertifizierten Unternehmen. Mit lambertscher Lichtstärke- verteilung. Ausstrahlungswinkel 95°. Lichtstärkeverteilung: vorwiegend direkt. Material Reflektor: PMMA. Mit vorwiegend direkt strahlender Lichtstärkeverteilung. Erhöhter Beleuchtungs- komfort durch dekorative Deckenaufhellung. Leuchtenkörper aus Aluminiumdruckguss. Farbe Leuchtenkörper: weiß (ähnlich RAL 9016). Montageort: Decke mit Einbauöffnung, Decke mit Eingießgehäuse, Decke mit Paneel-System, Systemdecke mit sichtbarer Tragschiene, Systemdecke mit verdeckter Trag- schiene. Mit elektronischem Betriebsgerät, digital dimmbar (DALI) DALI-2-Standard (EN 62386) Betriebsgerät gemäß Ökodesign-Anforderungen austauschbar. Touch-dimmfähig. Mittlere Bemessungslebensdauer L80 (tq 25 °C) = 70.000 h. Lichtquelle gemäß Ökodesign-Anforderungen austauschbar. Leuchtenlichtstrom und Lichtfarbe fest eingestellt. Bemessungslichtstrom 3000 lm, Bemessungsleistung 24 W, maximale Leuchten-Lichtausbeute 125 lm/W. Leistungsfaktor > 0,9, Farbwiedergabeindex: Ra > 80 Lichtfarbe: warmweiß Farbtemperatur: 3.000 K, Farborttoleranz (initial MacAdam) = 3, SDCM Leuchtendurchmesser D 316 mm, Leuchtenhöhe 42 mm. Schutzklasse (DIN EN 61140): II, Schutzart (DIN EN 60529): IP20, Schutzart raumseitig: IP54, Prüftemperatur Glühdrahttest gemäß IEC 60695-2-11: 650 °C; Gewicht: 1.4 kg.

Hersteller: Trilux
Typ: Inplana
Menge: 45,000 St

**01.10.005 LED-Stableuchte**
Wandleuchte als filigrane Stableuchte zur dekorativen und funk- tionalen Wandbeleuchtung. Leuchtengehäuse aus Stahl, pulver- beschichtet (schwarz matt). Schlanke, moderne Bauform mit gleichmäßigem Lichtaustritt, geeignet für den Einsatz in Innen- räumen.

Technische Daten:
Maße (B × H × T): 38 × 500 × 47 mm
Gewicht: ca. 150 g
Material: Stahl, pulverbeschichtet
Farbe Gehäuse: Schwarz matt
Fassung: S14d
Leuchtmittel: LED-Linienleuchte, opal Lichtstrom: ca. 380 lm Lichtfarbe: 2700 K (warmweiß)
Leistung: max. 60 W
Dimmbar: ja
Betriebsspannung: 230 V AC
Schutzart: IP20
Schutzklasse: II

Hersteller: Mawa desgin
Typ: linestra li7
Menge: 14,000 St

*Hinweis: Beleuchtung Technikbereiche / Außenbereiche*

**01.10.006 Feuchtraum-Anbauleuchte**
LED-Feuchtraumanbauleuchte,
Lichtstrom: mind. 2.500 lm
Lichttemperatur: 4.000 K,
mit elektronischem Vorschaltgerät, schaltbar,
Abdeckung: PC-Diffusor mit innenliegender Prismenstruktur
Farbe: grau
Schutzart: IP44
Abmessung L: ca. 1.500 mm

Wand - oder Deckenmontage.
Menge: 32,000 St

**01.10.007 Aufbau-Wandleuchte**
Einseitiger Lichtaustritt, symmetrische Lichtstärkeverteilung: LED, ca. 40 W, Mindestleuchtenlichtstrom: 3400 lm, Farbtemperatur 4.000 K, Farbwiedergabeindex (CRI) > 80. Mit austauschbarem LED-Modul mit Übertemperaturschutz und einer Lebenserwartung von mindestens 50.000 h. Mit LED-Netzteil, DALI-steuerbar, 220 - 240 V, 0 / 50 - 60 Hz. Schutzart IP65. Leuchte aus Aluminiumguss, Farbe Grafit. Sicherheitsglas mit optischer Struktur. Anschlussdose mit 2 Leitungsverschraubungen zur Durchverdrahtung der Netzanschlussleitung von D = 5 - 13 mm, max. 5 x 2,5 mm². Abmessungen: 930 x 105 x 110 mm.
Menge: 6,000 St

#### Bereich 01.11 KG 446 Blitzschutz- und Erdungsanlage

*Hinweis: Blitzschutz - und Erdungsanlage*
Die Lieferung, die Montage und das betriebsfertige Anschließen ist mit in die Einheitspreise einzukalkulieren.
Die Fangeinrichtung des Blitzschutssystems ist an den bereits vorhandenen Ableitungen auf dem Dach anzuschließen.
Die Trennstellen befinden sich auf dem Dach.
Die Äquipotentialfläche ist in der obersten Geschossdecke verlegt.

**01.11.001 Fangleitung, Rundaluminium RD 8 mm**
Über Dachflächen und Rinnen (Knetlegierung) nach DIN 48 801. Einschl. Verbindungsmaterial und Halter.
Menge: 185,000 m

**01.11.002 Fangleitung, Rundaluminium RD 8 mm, ummantelt**
Leistung wie zuletzt in vollem Wortlaut beschrieben, jedoch mit Kunststoffschlauch umhüllt.
Menge: 35,000 m

**01.11.003 Fangstange 0,4 - 0,6 m, auf Attika**
Stange RD 10 mm, Aluminium nach DIN 48850 mit Fangspitze, mit Anschlussverbinder.
Menge: 16,000 St

**01.11.004 Fangstange 1,30 m**
RD 16 mm, Aluminium nach DIN 48850 mit Fangspitze, mit Anschlussverbinder, mit Isolierstück, einschl. Betonsockel, Betonsockel für Windlast ausgelegt und allem notwendigen Zubehör.
Menge: 3,000 St

**01.11.005 Fangstange 1,90 m**
RD 16 mm, Aluminium nach DIN 48850 mit Fangspitze, mit Anschlussverbinder, mit Isolierstück, einschl. Betonsockel, Betonsockel für Windlast ausgelegt und allem notwendigen Zubehör.
Menge: 4,000 St

**01.11.006 Wandleitungshalter VA**
Für Draht 8 - 10 mm, massiv Edelstahl VA, inkl. Befestigung.
Menge: 10,000 St

*Hinweis: Anschluss der Attika*

**01.11.007 Anschlusslasche**
Für Attika, aus Aluminium, zum Schrauben / Nieten, mit Klemmblock für Rd 10 mm.
Menge: 25,000 St

**01.11.008 Überbrückungsband, Attika**
Stahlseil mit Kabelschuhen, flexibel, 25 mm², für Schrauben M10, zum Verbinden von Attikablechen oder als Dehnungs- ausgleichsstück, mit Befestigungsmaterial.
Menge: 49,000 St

**01.11.009 Schutzisolierungen**
UV-feste Schutzisolierungen als Korrosionsschutzband.
Menge: 5,000 St

**01.11.010 Trennklemme für Leiter Rd**
Mit Schrauben und Muttern M8, Ableitungsenden für Klemm- stelle vorbereiten, betriebsfertig an die herausgeführten Ab- leitungsenden anschließen.
Menge: 15,000 St

**01.11.011 Nummernschild "DIN 48821"**
Zum Kennzeichnen der Trennstellen.
Menge: 15,000 St

*Hinweis: Anschluss der Fassaden-Unterkonstruktion*

**01.11.012 Überbrückungsseil für Unterkonstruktionen, Länge 300 mm**
Kupferseil inkl. Isolierung, mit Alu-Kabelschuhen, flexibel, 16 mm², für Schrauben M10, zum Verbinden von metallischen Unterkonstruktionen.
Menge: 20,000 St

**01.11.013 Überbrückungsseil für Unterkonstruktionen, Länge 500 mm**
Kupferseil inkl. Isolierung, mit Alu-Kabelschuhen, flexibel, 16 mm², für Schrauben M10, zum Verbinden von metallischen Unterkonstruktionen.
Menge: 20,000 St

*Hinweis: Anschluss der Stahlkonstruktion*

**01.11.014 Stahlkonstruktionsanschlüsse, klein**
Anschluss an eine Stahlkonstruktion mit kleiner Konstruktions- Anschlussklemme, Stahl VA NIRO, mit Überleger, waagerecht, Klemmbereich Leitung 7 - 10 mm, Klemmbereich Konstruktion
3 - 18 mm.
Menge: 15,000 St

**01.11.015 Stahlkonstruktionsanschlüsse, groß**
Anschluss an eine Stahlkonstruktion mit großer Konstruktions- Anschlussklemme, Stahl VA NIRO, mit Überleger, Klemmbe- reich Leitung 7 - 10 mm, Klemmbereich Konstruktion 18 - 35 mm.
Menge: 25,000 St

**01.11.016 Schweißverbindung VA herstellen**
Schweißverbindung VA herstellen, durch E-Schweißen, einschl. Schutzanstrich an Metallkonstruktion, Bewehrungseisen usw.
Menge: 5,000 St

**01.11.017 Messen / Prüfen**
*** Pauschalposition
Messen und Prüfen der gesamten Blitzschutz- und Erdungsan- lage (14 Ableitungen), gemessene Widerstandswerte auflisten, einschl. Prüfbericht DIN 48 831, Anlagenbeschreibung DIN 48 830 und Bestandszeichnung DIN 48 820 in 3-facher Ausferti- gung (davon 1x farbig angelegt). Einschl. 1x auf Datenträger CD-ROM.

Die Ableitungen sind im unterem Gebäudebereich schon errichtet. Die o.g. Messungen beinhalten das Messen und Prüfen auch der schon vorhandenen Erdungsanlage.
Menge: 1,000 psch

*Hinweis: Erdung nach VDE 0100*
Anschluss von Gas-, Heizungs-, Wasserrohren usw., einschl. der erforderlichen Anschluss-Materialien, wie Kabelschuhe etc., inkl. Befestigungsmaterial und Zubehör.

**01.11.018 Erdungsanschluss**
An Lüftungskanälen, Geräten, Antrieben, Stahlkonstruktionen, Türen, Kabeltrassen, Brüstungskanälen, Bodenkanälen, usw. erstellen.

Einschließlich Klein-, Isolier- und Befestigungsmaterial.
Menge: 60,000 St

**01.11.019 Bandrohrschelle bis Durchmesser 50 mm**
Erdungsbandrohrschelle aus Stahl, für Rohrnennweiten bis 50 mm, für Leitungsanschlüsse bis 25 mm².

Einschließlich Klein-, Isolier- und Befestigungsmaterial.
Menge: 8,000 St

**01.11.020 Bandrohrschelle bis Durchmesser 100 mm**
Erdungsbandrohrschelle aus Stahl, für Rohrnennweiten bis 100 mm, für Leitungsanschlüsse bis 25 mm².

Einschließlich Klein-, Isolier- und Befestigungsmaterial.
Menge: 10,000 St

**01.11.021 Potentialausgleichsschiene**
Nach VDE 0100 mit Abdeckkappe aus Kunststoff, mit Anschluss von:
- 1 x Rundstahl bis 10 mm Durchmesser,
- 1 x  Flachstahl bis 30 x 3,5 mm,
- bis zu 8 Leiter je 25 mm².
Alle Anschlüsse sind mit einzukalkulieren, einschließlich Klein-, Isolier- und Befestigungsmaterial.
Menge: 14,000 St

**01.11.022 Potentialausgleichsschiene, Kupfer, 20 Anschlüsse**
Kupferschiene mit 20 Anschlüssen, M10, inkl. Isolator. Alle Anschlüsse sind mit einzukalkulieren, einschließlich Klein-, Isolier- und Befestigungsmaterial.
Circa-Abmessungen: L x B x T = 735 x 40 x 5 mm,
inkl. Beschriftung der angeschlossenen Leitungen als Klartextbeschriftung.
Menge: 2,000 St

*Hinweis: Kalkulationshinweis*
Nachstehend aufgeführte Leitungen und Kabel sind in Teil- längen zu liefern und betriebsfertig in Leerrohre einzuziehen oder in Kanäle, Kabelwannen, Ständerwände einzulegen.

**01.11.023 Aderleitung H07V-U 1 x 10, PVC**
Aderleitung H07V-U 1 x 10, PVC-Aderleitung.
Menge: 70,000 m

**01.11.024 Mantelleitung NYM-J 1 x 10 mm²**
Mantelleitung NYM-J 1 x 10 mm².
Menge: 250,000 m

**01.11.025 Mantelleitung NYM-J 1 x 25 mm²**
Mantelleitung NYM-J 1 x 25 mm².
Menge: 75,000 m

### Titel 02 KG 450 Fernmelde- und Informationstechnische Anlagen

#### Bereich 02.01 KG 457 Übertragungsnetze

**Ausführungsbeschreibung 18 Tertiärverkabelung**
*Tertiärverkabelung*
Die folgenden Leitungen sind zu liefern und in Teillängen zu verlegen. Die Abrechnung der Datenleitungen erfolgt über das Messprotokoll. Alle Datendosen sind gut lesbar mit dauerhaften Beschriftungsschildern gemäß TAB-UKM-IM-IT zu versehen.
Die Abdeckungen sind passend zum Schalterprogramm zu liefern.

21 Tage vor der Bestellung der Datenschränke ist eine Aufbau- und Ansichtszeichnung mit Maßen (inkl. Sockel, Türen, etc) zu übergeben. Alle Einbauten und Anbauten sind darzustellen und mit ihrer Funktion zu benennen. Der Umfang der Patchfelder / Datenports ist anzugeben.

**02.01.001 Installationskabel Cat.7**
*** gemäß Ausführungsbeschreibung 18
Installationskabel Cat.7, geeignet für alle Anwendungen der Klassen D bis FA Multimedia (Video, Daten, Sprache) > 10 GbE nach IEEE 802.3an, Cable sharing, VoIP, PoE.
Typ S/FTP, 100 Ohm, 1000 Mhz, für strukturierte Verkabelungs- systeme, flammwidrig, halogenfrei nach IEC 60754-1/2, gemischte Verlegung.
Menge: 6850,000 m

**02.01.002 LWL-Universalkabel Einmodenfaser U-DQ(ZN)BH 1 x 24 E9/125**
LWL-Universalkabel (Außen- / Innenkabel) als Einmodenfaser, Einmodenfaser OS 2, DIN EN 50173-1 (VDE 0800-173-1), metallfrei, unbewehrt, U-DQ(ZN)BH, 1 x 24 E 9/125, auf vorh. Kabelrinnen, in offene Kanäle oder durch vorhandene Leerrohre verlegen.
Menge: 75,000 m

**02.01.003 LWL-Patchfeld 12 SC-Duplex, für Singlemode**
LWL-Patchfeld 12 SC-Duplex, APC 8°, zum Einbau in 19" Rahmen zur Aufnahme von 12 SC-Duplex-Anschlüssen, als LWL-Spleißbox, maximale Einbauhöhe 1 HE, inklusive 12 Durchführungskupplungen SC Duplex, inkl. Pigtails Singlemode, einschl. aller notwendigen Befestigungs- und Montage- Materialien und Aufstecken der Pigtails.

Komplett liefern und betriebsfertig in Schränke montieren, komplett auflegen, einschl. allem systembedingten Zubehör.
Menge: 1,000 St

**02.01.004 LWL-Patchfeld 12 SC-Duplex, für Singlemode, in Bestand-Schrank**
LWL-Patchfeld 12 SC-Duplex, zum Einbau in 19"-Rahmen zur Aufnahme von 12 SC-Duplex-Anschlüssen, als LWL-Spleißbox, maximale Einbauhöhe 1 HE, inklusive 12 Durchführungskup- plungen SC Duplex, inkl. Pigtails Singlemode, einschl. aller notwendigen Befestigungs- und Montage- Materialien und Aufstecken der Pigtails.

Komplett liefern und betriebsfertig in Schränke montieren, komplett auflegen, einschl. allem systembedingten Zubehör.
Einbau des Rangierfelds in vorhandenen Bestands-Server- schrank im KG.
Menge: 1,000 St

**02.01.005 LWL-Dämpfungsmessung, je Kabel 1 x 24 Fasern**
Prüfen und Messen des LWL-Kabels, für jede einzelne LWL- Faser-Verbindung sind folgende Messungen durchzuführen bzw. Qualitätsnachweise zu erbringen:

- Durchgangsprüfung
- OTDR-Messung beidseitig
- Dämpfungsmessung

Bei der OTDR-Messung sind die z. Z. der Abnahme anerkan- nten Messgeräte zu benutzen. Zusätzlich muss bei jeder Messung mit 100 m Vorlauf und 100 m Nachlauffaser gemessen werden. Außerdem ist zur Unterdrückung von rauschbedingten Peaks bei allen Messungen eine Mittelwert- bildung der Messwerte über eine Mindestdauer von 5 min. einzustellen. Über die Messungen sind pro Faser als Quali- tätsnachweis entsprechend Protokolle anzufertigen. Protokolle 3-fach in Ordnern abgeheftet.

Je Kabel von zwei Seiten.
Menge: 1,000 St

**02.01.006 Netzwerkschrank, 42 HE, mit belüfteter Lochblechtür vorn**
*** gemäß Ausführungsbeschreibung 18
Netzwerkschrank mit 42 HE. Die symmetrische Profilrahmen- konstruktion des Netzwerkschrankes besteht aus gewalzten und vertikal 16-fach gekanteten Hohlprofilen mit Lochungen im DIN-Maßraster von 25 mm. Im Rahmenprofil integrierte System- lochung ermöglicht einfaches Einhängen und Sichern der Ausbauelemente nach dem Prinzip der Plug-and-play-Technik. Die Anreihung der Schränke ist unbegrenzt möglich: seitlich, nach vorn und hinten, übereinander, sowie über Eck. Aluminium-Stahlblechtür vorn, belüftet (freie Fläche im Loch- blechanteil ca. 85 %), 180°-Scharniere, Stangenverschluss vierfach verriegelt, Komfort-Griff und Sicherheitsschließung 3524 E.
Der Einsatz eines Profilhalbzylinders (40 / 45 mm) nach DIN 18254 ist möglich.Türöffnungswinkel 180°. Stahlblechtür hinten, belüftet (freie Fläche im Lochblechanteil ca. 85 %), vertikal geteilt, 180°-Scharniere, abschließbarer Stangenverschluss vierfach verriegelt, Drehgriff mit Sicherheitsschließung 3524 E,
mit einer Seitenwand inkl. Schloss, Seitenwände abnehmbar,
Dachblech zur Kabeleinführung durch Schiebewinkel mit Gummiklemmenprofil, mit 4 Befestigungsschrauben montiert, abnehmbar. Einteiliges Bodenblech, belüftet, mit Kabelein- führung hinten. Erdung aller Flachteile auf Gehäuserahmen.
4 Nivellierfüße zum Ausgleich von Bodenunebenheiten,
4 Distanzbolzen (20 mm) zur Dachanhebung,
4 Kabelabfangschienen für innere Ebene (einsetzbar in der Tiefe),
10 Stück Kabelführungsbügel aus Kunststoff (105 x 70 mm),
50 Käfigmuttern M6 (leitend), 50 Torx-Schrauben M6 mit Kunststoff-Unterlegscheiben,
Anreihsatz zur Schrankanreihung.
Material: Stahlblech
19"-Schienen müssen um 15 cm nach hinten versetzt werden.

Oberflächenausführung: Profilrahmengestell mit Elektropho- rese-Tauchgrundierung, Flachteile in RAL 7035, Struktur pulverbeschichtet.

Abmessungen:
B: 1.000 mm, H: 2.000 mm, T: 1.000 mm.
Menge: 1,000 St

**02.01.007 Sockel für 42-HE-Schrank, mit Kippschutz, Standard**
Sockel für 42-HE-Schrank, mit Kippschutz, Höhe 100 mm,
stationär.
Liefern und betriebsfertig an Schränke montieren, einschl. allem systembedingten Zubehör.
Menge: 2,000 St

**02.01.008 230-V-Installationsschiene, nach VDE 620, Standard, 6-fach**
230-V-Installationsschiene, nach VDE 620,
Belastung max. 16 A, Zuleitung 3 m,
6 Schukosteckdosen mit 2-poligem Schalter, einschl. Über- spannungsschutz Klasse D und Entstörfilter.

Mit zusätzlicher Feuchtraumschukosteckdose 230 V, für den Anschluss des ortsfesten Übergabepunktes.

Liefern und betriebsfertig in Schränke montieren, einschl. allem systembedingten Zubehör.
Menge: 2,000 St

**02.01.009 Ganzflächiger Fachboden fest eingebaut**
Traglast 50 kg, 4 Eckbefestigungen.

Liefern und betriebsfertig in Schränke montieren, einschl. allem systembedingten Zubehör.
Menge: 1,000 St

**02.01.010 19"-Kabelführungsplatte, in vorhandenen Datenschrank**
19"-Kabelführungsplatte, 1 HE, aus Metall 75 mm, RAL 7035, Platte aus Metall mit 5 Stahl-Kabelführungsbügeln, zur hori- zontalen Anordnung der Rangierkabel zwischen den Verteiler- feldern, inkl. Befestigungskit, inkl. Einbau in vorhandenen Datenschrank.
Menge: 6,000 St

**02.01.011 RJ45-Buchse Cat.6A, in Patchfeld Bestand**
Buchse, dienstneutral, RJ45 DIN EN 60603-7-51 (VDE 0687-603-7-51), Kategorie 6 Index A tiefgestellt DIN EN 50173-1 (VDE 0800-173-1), zum Einbau in ein vorhandenes Patchfeld im Bestandsdatenverteiler.
Menge: 30,000 St

**02.01.012 19" 24-Port-Rangierfeld**
Keystone-19-Zoll Modulträger, 1 HE, 24 Port, inkl. 24 Keystone- Jack Einzelmodulen als geschirmte 8-polige Modul-Anschluss- buchsen RJ45, inkl. fachgerechter Erdung, mit dauerhafter Beschriftung.

Modulträgerfront aus pulverbeschichtetem Stahlblech, Modul- halter aus verzinktem Stahlblech, zusätzliche Zugentlastung am Modulträger mittels Kabelbinder möglich. Erdungsschraube mit Zahnscheibe, inkl. ca. 40 cm Erdungskabel, alle vollgeschirmten Module sind über den Modulhalter verbunden.
Menge: 7,000 St

**02.01.013 Messprotokolle für Tertiärverkabelung**
Messprotokolle für Tertiärverkabelung Cat.6A. Je Kabel, Protokoll in den Revisionsunterlagen in Papierformabheften.
Menge: 175,000 St

**02.01.014 Verteilerkasten VKA 2/LSA 2**
Verteilerkästen-VKA zur Aufnahme von Anschlusstechnik mit Befestigungsmaß 120 mm (DIN-Leisten), LSA-PLUS 1 und LSA-PLUS 2.
Montageart: Aufputz
Montagewanne Maße: ca. 200 x 330 x 100 mm (B x H x T)
Farbe: weiß (RAL 9016)
IP42.
Aufnahmekapazität 6 Leisten 10 DA LSA-Plus 2/10.
Menge: 1,000 St

**02.01.015 LSA-Modul 2/10 zu 10 DA**
Trennleiste mit LSA-Kontakten (45°-Schrägstellung), zum Verbinden kunststoffisolierter Kupferleiter mit massiven oder verseilten Kupferadern (Litze), für Schneidklemmverbindungen nach IEC 60352-4 und DIN 41 611-6-C-EL-CL. Geeignet für Montagewannen / -kanäle mit Befestigungsmaß 104,5 mm.

Farbe: grau
Höhe: 21,3 mm
Breite: 129,5 mm
Höhe: 21,3 mm
Farbcodiert: nein
Max. Anzahl der Doppeladern (DA): 10
Menge: 4,000 St

**02.01.016 Rangieren 1 DA, inkl. Leitung**
Rangieren 1 DA, inkl. Leitung in Fernmeldeverteiler.
Menge: 30,000 St

**Ausführungsbeschreibung 19 Patchkabel**
*Patchkabel*
Als Patchkabel dürfen ausschließlich RJ45-Patchkabel mit Knickschutztülle in grau der Kategorie 6A (ISO/IEC 11801) oder höher verwendet werden. Das Kabel muss 1:1, durchverbun- den, halogenfrei (IEC  60754-2) u. flammwidrig (IEC 60332-1-2) sein. Die EN 50173 Klasse EA muss Berücksichtigung finden. Die Kategorie muss leserlich auf dem Kabel abgedruckt sein. Die Verlegung im LAN-Schrank erfolgt mit Hilfe von geeignetem Kabelmanagement wie seitlichen Kabelbügeln (bauseits bereit- gestellt) und Kabelführungsplatten (in separaten Positionen erfasst).

In die Einheitspreise der Patchkabel ist das 1:1-Patchen zwischen Patchfeld und Switch einzukalkulieren (Patchfeld und Switch befinden sich in dem gleichen Serverschrank).

**02.01.017 Patchkabel, 1,0 m**
*** Bezugsbeschreibung
RJ45-Patchkabel mit Knickschutztülle der Kategorie 6 (ISO / IEC 11801) oder höher.

Länge: 1,0 m
Kabelfarbe: grau
Menge: 100,000 St

**02.01.018 Patchkabel, 1,5 m**
*** wie Position 02.01.017
Länge: 1,5 m.
Menge: 30,000 St

**02.01.019 Patchkabel, 2,0 m**
*** wie Position 02.01.017
Länge: 1,5 m.
Menge: 30,000 St

**02.01.020 Patchkabel, 3,0 m**
*** wie Position 02.01.017
Länge: 3,0 m.
Menge: 15,000 St

**Ausführungsbeschreibung 20 Datenanschlussdosen UP / AP**
*Datenanschlussdosen UP / AP*
Vollgeschirmte Datenanschlussdose RJ45 Cat.6A für 10 GBit, Wanddoseneinsatz.

Inkl. Befestigungsrahmen, inkl. Zentralkappe RAL 9010,
Montage mit allen notwendigen Abdeckplatten und Befestigungsmaterialien.

Mit Steckrichtung des Moduls 45° nach unten geneigt,
mit Sichtfenster für Beschriftungseinlage,
mit integrierten Staubschutzklappen.

Für jede Datenanschlussdose ist eine 2-fach-Anschlusseinheit vorzusehen. Die Anzahl der Datenanschlüsse erfolgt gemäß Planung.

Die Abdeckungen sind passend zum Schalterprogramm zu liefern.

**02.01.021 Vollgeschirmter Datenanschluss als 2 x RJ45 Cat.6A**
*** gemäß Ausführungsbeschreibung 20
Vollgeschirmter Datenanschluss als 2 x RJ45 Cat.6A.

Buchse: RJ45, vollgeschirmt
Bauform: Modul
Anzahl der Buchsen: 2
Anschluss: 8-polig, Schirm als großflächige Klemmverbindung
Anschlusstechnik: IDC-Schneidklemme
Beschaltung: Norm

Einbau der Module in vorhandene Gerätedose im Brüstungs- kanal, UP-Dose, inkl. Trägerplatte und Zentralabdeckung, passend zum Schalterprogramm als Datendoppeldose.
Menge: 45,000 St

**02.01.022 Vollgeschirmter Datenanschluss als 1 x RJ45 Cat.6A**
*** gemäß Ausführungsbeschreibung 20
Vollgeschirmte Datenanschluss als 1 x RJ45 Cat.6A.

Buchse: RJ45, vollgeschirmt
Bauform: Modul
Anzahl der Buchsen: 1
Anschluss: 8-polig, Schirm als großflächige
Klemmverbindung
Anschlusstechnik: IDC-Schneidklemme
Beschaltung: Norm

Einbau des Moduls in vorhandene Gerätedose im Brüstungs- kanal, UP-Dose, inkl. Trägerplatte und Zentralabdeckung, passend zum Schalterprogramm als 1-fach-Datendose.
Menge: 32,000 St

**02.01.023 Vollgeschirmter Datenanschluss als 2 x RJ45 Cat.6A, inkl. Aufbaugehäuse**
*** gemäß Ausführungsbeschreibung 20
Vollgeschirmte Datenanschlussdose als 2 x RJ45 Cat.6A mit Aufbaugehäuse.

Buchse: RJ45, vollgeschirmt
Bauform: Modul
Anzahl der Buchsen: 2
Anschluss: 8-polig, Schirm als großflächige Klemmverbindung
Anschlusstechnik: IDC-Schneidklemme
Beschaltung: Norm

Einbau der Module in Aufputzgehäuse, inkl. Trägerplatte und Zentralabdeckung, passend zum Schalterprogramm als Daten- doppeldose, inkl. Aufbaugehäuse.
Menge: 15,000 St

**02.01.024 Vollgeschirmter Datenanschluss als 1 x RJ45 Cat.6A, inkl. Aufbaugehäuse**
*** gemäß Ausführungsbeschreibung 20
Vollgeschirmte Datenanschlussdose als 1 x RJ45 Cat.6A mit Aufbaugehäuse.

Buchse: RJ45, vollgeschirmt
Bauform: Modul
Anzahl der Buchsen: 1
Anschluss: 8-polig, Schirm als großflächige
Klemmverbindung
Anschlusstechnik: IDC-Schneidklemme
Beschaltung: Norm

Einbau des Moduls in Aufputzgehäuse, inkl. Trägerplatte und Zentralabdeckung, passend zum Schalterprogramm, als 1-fach- Datendose, inkl. Aufbaugehäuse.
Menge: 10,000 St

### Titel 03 KG 490 Sonstige Maßnahmen für technische Anlagen

#### Bereich 03.01 Umbauarbeiten und Demontage

**Ausführungsbeschreibung 21 Demontage / Umbauarbeiten**
*Demontage / Umbauarbeiten*
Der bestehende Technikraum, in dem sich sämtliche tech- nischen Anlagen für den Betrieb des MRT 3 befinden, wird im Zuge des Umbaus in das Erdgeschoss des Neubaus verlegt. Hierfür sind alle technischen Komponenten fachgerecht zu demontieren. Je nach Relevanz und Funktion werden diese anschließend im neuen Technikraum teilweise oder vollständig wieder montiert und in Betrieb genommen.

Ein besonderer Fokus liegt auf dem Übergabeverteiler für die Stromversorgung.
Dieser muss im Zuge des Umzugs fachgerecht abgeklemmt und demontiert werden. Abhängig vom Baufortschritt erfolgt der Wiederanschluss unmittelbar im neuen Technikraum des Neubaus. Dabei ist eine koordinierte Umsetzung sicherzu- stellen, um Versorgungsunterbrechungen auf ein Minimum zu reduzieren.

Für sämtliche Demontagearbeiten sind folgende Leistungen mit einzukalkulieren:

Freischaltung und Abklemmen:
Vor Beginn der Demontage ist die jeweilige Komponente fachgerecht spannungsfrei zu schalten und ordnungsgemäß abzuklemmen.

Abtransport und Entsorgung:
Die demontierten Bauteile sind nach erfolgter Aufmaßprüfung abzutransportieren und gemäß den geltenden Vorschriften fachgerecht zu entsorgen. Die Entsorgungskosten sind in den Einheitspreisen enthalten.

Aufmaß und Kennzeichnung:
Die demontierten Bauteile sind durch den Auftragnehmer gut sichtbar zu markieren. Hierzu ist eine geeignete Sprühfarbe zu verwenden, die vom Auftragnehmer bereitzustellen ist. Die Kosten hierfür sind in den Einheitspreisen enthalten.

**03.01.001 Demontage eines Übergabeverteilers im Bestand (MRT)**
Fachgerechte Demontage eines bestehenden Übergabever- teilers für die Stromversorgung des MRT im Bestandsgebäude.
Die Leistung umfasst:
Abschalten und Sicherung der Anlage gemäß den geltenden VDE-Vorschriften (insbesondere VDE 0105-100),
Spannungsfreiheit feststellen, ggf. mit Protokoll,
ordnungsgemäßes Abklemmen aller angeschlossenen Leitungen, Demontage des Verteilers einschließlich aller Befestigungs- und Anschlussmaterialien, temporäres Lagern, fachgerechte Entsorgung nicht wiederverwendbarer Kom- ponenten.
Die Arbeiten sind unter Einhaltung aller geltenden Sicherheits- vorschriften und Schutzmaßnahmen (insbesondere gegen Staub, Funken, Berührung) durchzuführen.

Abmessung der Übergabeverteilung:
H x B x T: max. 1.400 x 800 x 300 mm
Menge: 1,000 St

**03.01.002 Remontage eines Übergabeverteilers im Technikraum Neubau**
Die Leistung umfasst:

Transport innerhalb der Baustelle an den neuen Montageort,
Stellung aller benötigten Hebe- und Montagemittel,
Herstellung der erforderlichen Befestigungspunkte inkl. Lieferung und Montage aller Befestigungsmaterialien (z. B. Schwerlastdübel, Konsolen, Montageschienen),
Ausrichtung und Befestigung des Verteilers gemäß Herstellerangaben, Anpassung und Wiederanschluss der vorhandenen Einspeise- und Abgangskabel gemäß geltenden VDE-Vorschriften, Durchführung einer Sichtprüfung sowie Dokumentation der ordnungsgemäßen Wiederinbetriebnahme (inkl. elektrische Prüfung).

Die Arbeiten sind erschütterungsfrei und unter Einhaltung aller relevanten Sicherheits- und Schutzmaßnahmen durchzuführen. Schutzmaßnahmen gegen Staub und Feuchtigkeit während der Montage sind durch den AN bereitzustellen.
Menge: 1,000 St

**03.01.003 Demontage von Unterverteilern, Wandschrank**
Auf Putz, als Wandschrank.

Abmessungen:
Breite: bis 0,80 m
Höhe: ca. 1,40 m
Tiefe: ca. 0,30 m

Gewicht: ca. 80 - 120 kg

Material: Stahlblech

Aufgenommene Stoffe zur Entsorgung sortieren, sammeln und fachgerecht abtransportieren und entsorgen, nicht schadstoffbelastet.
Menge: 1,000 St

**03.01.004 Demontage von Unterverteilern, Standschrank**
Auf Putz, als Standschrank.

Abmessungen:
Breite: ca. 1,0 m
Höhe: ca. 2,0 m
Tiefe: ca. 0,25 m

Gewicht: ca. 80 - 150 kg

Material: Stahlblech

Aufgenommene Stoffe zur Entsorgung sortieren, sammeln und fachgerecht abtransportieren und entsorgen, nicht schadstoff- belastet.
Menge: 1,000 St

**03.01.005 Demontage von Klemmkästen 1- bis 2-reihig, UP, AP**
Als Durchgangsverbindungskasten.

Abmessungen ca. 40 x 40 cm.
Menge: 2,000 St

**03.01.006 Demontage von Leuchten und Lampen**
1-flammige Anbau-Einbauleuchten, LED-Leuchte, Rettungs- zeichen und Sicherheitsleuchten.
Menge: 10,000 St

**03.01.007 Demontage von Datenleitungen und TK-Leitungen bis 4 x 2 x 0,8**
Komplett mit Nagelschellen, Schraubschellen oder Kunststoff- schutzrohr / Stahlrohr (einschl. Schellen und Schrauben) demontieren, abfahren und fachgerecht entsorgen.
Menge: 350,000 m

**03.01.008 Deinstallationprotokoll für die deinstallierten Datenanschlüsse**
Deinstallationsprotokoll für die deinstallierten RJ45-Module und Datendosen. Deinstallation mit UKM-IM abstimmen und die demontierten Anschlüsse dokumentieren.

Je Modul.
Menge: 35,000 St

**03.01.009 Demontage von Leitungen und Kabeln bis 3 x 2,5 mm²**
Komplett mit Nagelschellen, Schraubschellen oder Kunststoff- schutzrohr (einschl. Schellen und Schrauben) demontieren, abfahren und fachgerecht entsorgen.
Menge: 550,000 m

**03.01.010 Demontage von Leitungen und Kabeln bis 5 x 2,5 mm²**
Komplett mit Nagelschellen, Schraubschellen oder Kunststoff- schutzrohr (einschl. Schellen und Schrauben) demontieren, abfahren und fachgerecht entsorgen.
Menge: 150,000 m

**03.01.011 Demontage von Leitungen und Kabeln bis 5 x 4 mm²**
Komplett mit Nagelschellen, Schraubschellen oder Kunststoff- schutzrohr (einschl. Schellen und Schrauben) demontieren, abfahren und fachgerecht entsorgen.
Menge: 50,000 m

**03.01.012 Demontage von Leitungen und Kabeln bis 5 x 16 mm²**
Komplett mit Nagelschellen, Schraubschellen oder Kunststoff- schutzrohr (einschl. Schellen und Schrauben) demontieren, abfahren und fachgerecht entsorgen.
Menge: 50,000 m

**03.01.013 Demontage von Leitungen und Kabeln 4 x 95 / 50 mm²**
Demontage von Leitungen u. Kabeln NYCWY 4 x 95 / 50 mm².
Menge: 85,000 m

**03.01.014 Demontage von Schaltern, Steckdosen und Datendosen**
Demontage von Schaltern und Steckdosen, UP und AP.
Menge: 45,000 St

**03.01.015 Demontage von Kabelkanal**
Kabelkanal aus Kunststoff, bis 100 x 60 mm, mit Leitungen und Kabeln.
Menge: 20,000 m

**03.01.016 Demontage von Abzeigdosen/Abzweigkästen**
Bis 100 x 100 mm, mit Leitungen und Kabeln.
Menge: 20,000 St

**03.01.017 Demontage von vorhandenen Brüstungskanälen**
Kunststoff, mit Deckel, Größe 130 / 65 bis 170 / 85 mm, inkl. der Befestigung.
Menge: 15,000 m

**03.01.018 Abklemmen von Niederspannungsleitungen**
Aus Bestandsgeräten die nicht demontiert werden.
Die Leitungen bis 5 x 2,5 mm² sind über den Geräten abzu- schneiden und aus dem Gerät zu ziehen. Die Spannungsfreiheit ist zu überprüfen und in diese Position mit einzukalkulieren.
Menge: 70,000 St

**03.01.019 Verbindungsmuffe im Gebäude NYM 5 x 4 mm²**
Verbindungsmuffe 230 / 400 V, in Schrumpftechnik.

Anzahl / Typ kommende Kabel: 1 / NYM-J
Querschnitt / Adernzahl:  4 mm² / 5

Anzahl / Typ gehende Kabel: 1 / NYM-J
Querschnitt / Adernzahl:  4 mm² / 5

Montage in Gebäuden, einschl. systemgebundenem Zubehör und Quetschverbindern.
Menge: 3,000 St

**03.01.020 Verbindungsmuffe im Gebäude NYM 5 x 2,5 mm²**
Verbindungsmuffe 230 / 400 V, in Schrumpftechnik.

Anzahl / Typ kommende Kabel: 1 / NYM-J
Querschnitt / Adernzahl:  2,5 mm² / 5

Anzahl / Typ gehende Kabel: 1 / NYM-J
Querschnitt / Adernzahl:  2,5 mm² / 5

Montage in Gebäuden, einschl. systemgebundenem Zubehör und Quetschverbindern.
Menge: 10,000 St

**03.01.021 Verbindungsmuffe im Gebäude NYM 5 x 1,5 mm²**
Verbindungsmuffe 230 / 400 V, in Schrumpftechnik.

Anzahl / Typ kommende Kabel: 1 / NYM-J
Querschnitt / Adernzahl:  1,5 mm² / 5

Anzahl / Typ gehende Kabel: 1 / NYM-J
Querschnitt / Adernzahl:  1,5 mm² / 5

Montage in Gebäuden, einschl. systemgebundenem Zubehör und Quetschverbindern.
Menge: 10,000 St

**03.01.022 Verbindungsmuffe im Gebäude NYM 3 x 2,5 mm²**
Verbindungsmuffe 230 / 400 V, in Schrumpftechnik.

Anzahl / Typ kommende Kabel: 1 / NYM-J
Querschnitt / Adernzahl:  2,5 mm² / 3

Anzahl / Typ gehende Kabel: 1 / NYM-J
Querschnitt / Adernzahl:  2,5 mm² / 3

Montage in Gebäuden, einschl. systemgebundenem Zubehör und Quetschverbindern.
Menge: 10,000 St

**03.01.023 Verbindungsmuffe im Gebäude NYM 3 x 1,5 mm²**
Verbindungsmuffe 230 / 400 V, in Schrumpftechnik.

Anzahl / Typ kommende Kabel: 1 / NYM-J
Querschnitt / Adernzahl:  1,5 mm² / 3

Anzahl / Typ gehende Kabel: 1 / NYM-J
Querschnitt / Adernzahl:  1,5 mm² / 3

Montage in Gebäuden, einschl. systemgebundenem Zubehör und Quetschverbindern.
Menge: 10,000 St

**03.01.024 Bestandstromkreise suchen, sichern und abschalten**
Bestandstromkreise suchen, sichern und abschalten, im Bestandsgebäude und Bereichen, die außerhalb des Baufeldes liegen und eine Schnittstelle zur Umbaumaßnahme bilden.
Menge: 40,000 h

#### Bereich 03.02 Bohrungen, Brandschutz, Nebenarbeiten

**Ausführungsbeschreibung 22 Anschlussarbeiten für baus. vorh. Geräte**
*Anschlussarbeiten für baus. vorh. Geräte*
Anschließen von Kabeln und Leitungen NYM und NYCWY an beigestellten Betriebsmitteln 230 V / 400 V sowie direkt an GHV.

Anschlussarbeiten für:

- Automatische Spüleinrichtungen
- WCs
- Urinale
- Türen
- Pumpen
- Zuleitungen an GHV / NYM und NYCWY
- Motorleitungen der Fenster und Jalousien

Einschließlich der erforderlichen Kabelschuhe und allem notwendigem Zubehör.

**03.02.001 Vorhalten von Gerüst**
Gestellung von einem Arbeitsgerüst, einschließlich Grundein- satz gemäß Bauzeitenplan, Auf- und Abbau sowie montage- und ablaufbedingtes Umsetzen innerhalb der Baustelle. Als Fahrgerüst, mit einer Mindestarbeitsbreite von 80 cm, um- laufende Absturzsicherung. Die Rüstung ist vor der Nutzung
auf einwandfreien Zustand zu überprüfen und hat den Sicher- heitsanforderungen zu entsprechen. Sie ist nach UVV zu überwachen und in einem ordnungsgemäßen Zustand zu halten.
Geeignet für Arbeiten in einer Höhe bis 4 m über Gelände bzw. Fußboden.
Vorhalten für die Dauer der Baustelle.
Menge: 2,000 St

**03.02.002 Anschluss bis 3 x 1,5 mm²**
*** gemäß Ausführungsbeschreibung 22
Anschluss bis 3 x 1,5 mm².
Menge: 80,000 St

**03.02.003 Anschluss bis 5 x 2,5 mm²**
*** gemäß Ausführungsbeschreibung 22
Anschluss bis 5 x 2,5 mm².
Menge: 80,000 St

**03.02.004 Anschluss bis 5 x 6 mm²**
*** gemäß Ausführungsbeschreibung 22
Anschluss bis 5 x 6 mm².
Menge: 8,000 St

**03.02.005 Anschluss bis 5 x 10 mm²**
*** gemäß Ausführungsbeschreibung 22
Anschluss bis 5 x 10 mm².
Menge: 5,000 St

**03.02.006 Anschluss bis 5 x 16 mm²**
*** gemäß Ausführungsbeschreibung 22
Anschluss bis 5 x 16 mm².
Menge: 5,000 St

**03.02.007 Anschluss bis 4 x 25 / 16 mm²**
*** gemäß Ausführungsbeschreibung 22
Anschluss bis 4 x 25 / 16 mm².
Menge: 2,000 St

**03.02.008 Anschluss bis 4 x 50 / 25 mm²**
*** gemäß Ausführungsbeschreibung 22
Anschluss bis 4 x 50 / 25 mm².
Menge: 2,000 St

**03.02.009 Anschluss bis 4 x 95 / 50 mm²**
*** gemäß Ausführungsbeschreibung 22
Anschluss bis 4 x 95 / 50 mm².
Menge: 8,000 St

**03.02.010 Ringraumdichtung für 3 Kabel, Außenwand D 25 - 40 cm, Kunststoff ID 150 mm, geteilt**
Mediendurchführung, mehrfach, rund, für Strom, in Außenwand, aus WU-Beton, Wanddicke über 25 bis 40 cm, in vorh. Futter- rohr, aus Kunststoff, Innendurchmesser 150 mm, dicht gegen drückendes Wasser, geteilte Ausführung, für 3 Kabel 22 - 54 mm.
Menge: 1,000 St

**03.02.011 Ringraumdichtung für 9 Kabel, Außenwand D 25 - 40 cm, Kunststoff ID 150 mm, geteilt**
Mediendurchführung, mehrfach, rund, für Strom, in Außenwand, aus WU-Beton, Wanddicke über 25 bis 40 cm, in vorh. Futter- rohr, aus Kunststoff, Innendurchmesser 150 mm, dicht gegen drückendes Wasser, geteilte Ausführung, für 9 Kabel 6 - 25 mm.
Menge: 1,000 St

**03.02.012 Flachdachdurchführung**
Flachdachdurchführung als Schwanenhalsdurchführung für alle gängigen Flachdachaufbauten geeignet. Die Abdichtung zu den Kabeln erfolgt über speziell auf die Schwanenhalsdurchführung abgestimmte Ringraumdichtungen.

Material: Stahl

D = 200 mm
H = 1.300 - 1.650 mm

Nur Liefern.
Menge: 2,000 St

**03.02.013 Kabelabdichtung für Schwanenhals**
Geteilte Kabelabdichtung, auf die Schwanenhalsdurchführung abgestimmte und entsprechend der Kabelbelegung angefertigte Ringraumdichtung, zur nachträglichen Abdichtung.
Stabile Pressplatten: 5 mm breit,
Dichtbreite: 30 mm,
Außendurchmesser abgestimmt auf die Nennweite der Schwanenhalsdurchführung,
Werkstoff Pressplatten: V2A,
Ringraumdichtung passend für (D): 200, Anzahl der Durch- gänge (z): 15, gemessener Durchmesser der Kabel (d): 10 mm, Dichtbreite: 30 mm.
Menge: 2,000 St

**Ausführungsbeschreibung 23 Bohrungen in Wand und Decke**
*Bohrungen in Wand und Decke*
Bohrung in Beton, in Mauerwerk, Wand oder Decken, Tiefe bis 40 cm, einschl. Anzeichnen, Schuttbeseitigung und Absaugung von Bohrwasser während der Bohrarbeiten.

**03.02.014 Bohrung bis 15 mm Durchmesser**
*** gemäß Ausführungsbeschreibung 23
Bohrung bis 15 mm Durchmesser.
Menge: 35,000 St

**03.02.015 Bohrung bis 25 mm Durchmesser**
*** gemäß Ausführungsbeschreibung 23
Bohrung bis 25 mm Durchmesser.
Menge: 46,000 St

**03.02.016 Bohrung bis 50 mm Durchmesser**
*** gemäß Ausführungsbeschreibung 23
Bohrung bis 50 mm Durchmesser.
Menge: 10,000 St

**03.02.017 Kernbohrung 100 mm**
*** gemäß Ausführungsbeschreibung 23
Kernbohrung 100 mm.
Menge: 25,000 St

**03.02.018 Kernbohrung 150 mm**
*** gemäß Ausführungsbeschreibung 23
Kernbohrung 150 mm.
Menge: 15,000 St

**03.02.019 Schlitzen von Beton / Mauerwerk, ein Kabel**
Schlitzen von Beton / Mauerwerk zur Aufnahme eines Kabels. NYM 3 x 1,5 mm² bis 5 x 2,5 mm², Schlitztiefe ca. 30 mm.
Menge: 35,000 m

**03.02.020 Schlitzen von Beton / Mauerwerk, zwei Kabel**
Schlitzen von Beton / Mauerwerk zur Aufnahme von zwei Kabeln, NYM 3 x 1,5 mm² bis 5 x 2,5 mm², Schlitztiefe ca. 30 mm.
Menge: 45,000 m

**Ausführungsbeschreibung 24 Brandschutz**
*Brandschutz*
Der Anbieter ist verpflichtet, die amtlichen Nachweise für die von ihm angebotenen Brandschutzmaßnahmen vorzulegen.

Amtliche Nachweise können sein:
Prüfzeugnis, Prüfbescheid und allgemeine bauaufsichtliche Zulassung.

Kabelabschottung zur Verhinderung von Brandübertragung, form-, alterungs- und korrosionsbeständig, geeignet zur Nachbelegung mit Kabeln, Feuerwiderstandsdauer 90 Minuten, in Wänden aus Mauerwerk und in Decken oder Wänden aus Beton oder Stahlbeton, abzudichtende Durchführungen belegt mit diversen Kabeln, Leitungen, Installationsrohren und Steigetrassen, Ausführung nach DIN 4201.

**03.02.021 Abzudichtende Öffnungsrestfläche von 8 bis 14 cm², Brandschutzmasse**
*** gemäß Ausführungsbeschreibung 24
Abzudichtende Öffnungsrestfläche von 8 bis 14 cm², mit Brandschutzmasse.
Menge: 30,000 St

**03.02.022 Abzudichtende Öffnungsrestfläche bis 200 cm², Brandschutzmörtel**
*** gemäß Ausführungsbeschreibung 24
Abzudichtende Öffnungsrestfläche bis 200 cm², mit Brandschutzmörtel.
Menge: 10,000 St

**03.02.023 Abzudichtende Öffnungsrestfläche bis 600 cm², Weichschott**
*** gemäß Ausführungsbeschreibung 24
Abzudichtende Öffnungsrestfläche bis 600 cm², mit Weichschott.
Menge: 12,000 St

**03.02.024 Abzudichtende Öffnungsrestfläche bis 1.000 cm², Weichschott**
*** gemäß Ausführungsbeschreibung 24
Abzudichtende Öffnungsrestfläche bis 1.000 cm², mit Weichschott.
Menge: 6,000 St

**03.02.025 Abzudichtende Öffnungsrestfläche bis 1.400 cm², Weichschott**
*** gemäß Ausführungsbeschreibung 24
Abzudichtende Öffnungsrestfläche bis 1.400 cm², mit Weichschott.
Menge: 4,000 St

**03.02.026 Abzudichtende Öffnungsrestfläche bis 2.200 cm², Weichschott**
*** gemäß Ausführungsbeschreibung 24
Abzudichtende Öffnungsrestfläche bis 2.200 cm², mit Weichschott.
Menge: 4,000 St

**03.02.027 Brandschutzkissen, S90, L x B x D = 300 x 100 x 40 mm**
Brandschutzkissen, S90, L x B x D = 300 x 100 x 40 mm,
liefern und in Kabeldurchführung einbringen, je Kissen.
Menge: 30,000 St

**03.02.028 Brandschutzkabelkanal, Beflammung innen, I30, B 200 mm, H 120 mm**
Brandschutzkabelkanal als selbsttragendes Fertigteil, Beflam- mung von innen, rechteckig, mit allgemeinem bauaufsichtlichen Prüfzeugnis, Feuerwiderstandsklasse I30 DIN 4102-11, mit abnehmbarem Deckel, senkrecht, Innenmaß Breite 200 mm, Innenmaß Höhe 120 mm, im Gebäude, Arbeitshöhe des Montageortes bis 3,5 m.
Menge: 12,000 m

**03.02.029 Dokumentation brandschutztechnische Maßnahmen**
*** Pauschalposition
Brandabschottungen müssen innerhalb des Projekts aufge- nommen, als auch alle nachfolgenden Veränderungen, z. B. Nachbelegungen, Modifikationen, usw., dokumentiert werden.

Eine eindeutige Zuordnung der Abschottungen zu den Plan- und Dokumentationsunterlagen muss durch eine unverwechselbare Kennzeichnung sichergestellt werden.

Folgende Daten müssen in der Dokumentation erfasst werden:

- Einbauort auf Grundrissplänen, eindeutige Identifikation (Grundrisspläne werden als Pdf- und Dwg-Datei durch den AG zur Verfügung gestellt)
- Foto der Abschottung (vor und nach der Installation)
- Installiertes Produkt bzw. Abschottungssystem
- Datum der Installation
- Name des Installateurs
- Abnahmestatus

Datenbereitstellung der gesamten Dokumentation zur weiteren Verarbeitung mittels Dateidownload oder auf einem Daten- träger.
Menge: 1,000 psch

#### Bereich 03.03 Stundenlohnarbeiten

**Ausführungsbeschreibung 25 Leitbeschreibung Stundenlohnarbeiten**
*Leitbeschreibung Stundenlohnarbeiten*
Die nachfolgend abzugebenden Preise für von der Bauleitung angeordnete Stundenlohnarbeiten sind als feste Stundenver- rechnungssätze (EUR / Arbeitsstunden) gemäß § 15 Ziff. 1 VOB/B anzubieten. In ihnen sind unaufgegliedert die Lohn- und Gehaltskosten und Gemeinkostenanteile einschl. der Sozial- kassenbeiträge und vermögenswirksamen Leistungen sowie Lohn- und Gehaltsnebenkosten enthalten.

Zuschläge für Nacht-, Sonntags- und Feiertagsarbeit sind nicht in die Verrechnungssätze einzubeziehen, sondern ggfs. geson- dert auszuweisen. Wegezeiten und Gerätevorhaltungen werden nicht gesondert vergütet.
Als Nachtarbeit gilt die Zeit von 20:00 Uhr bis 5:00 Uhr.

Sämtliche Stundenlohnarbeiten dürfen nur nach ausdrücklicher Aufforderung der Bauleitung ausgeführt werden. Sie sind auf einem Stundennachweiszettel detailliert mit Namensangabe und Berufsgruppe sowie der im einzelnen verbrauchten Materialien zu erfassen und dem entsprechenden Abschnitt zweifelsfrei zuzuordnen. Ist der Abschnitt nicht zweifelsfrei über die Beschreibung zuordbar, ist ein DIN-A4-Planausschnitt mit entsprechender Eintragung beizufügen.

Die Stundennachweiszettel sind der Bauleitung täglich, jeweils vom vorhergehenden Tag zur Anerkennung vorzulegen. Der Bieter erklärt durch Abgabe des digitalen Angebotes, dass die Verrechnungssätze unter Beachtung der preisrechtlichen Vorschriften ermittelt wurden und unabhängig von der Anzahl der abzurechnenden Stunden gelten.

Arbeitsstunden werden nur entsprechend der für die Arbeit benötigten Qualifikationen des Ausführenden vergütet.

Die anerkannten bzw. kommentierten Stundennachweise sind den Aufmaßen der Rechnung beizulegen. Stundennachweise, die unter Missachtung der zuvor genannten Punkte in Rechnung gestellt werden, werden bei der Rechnungsprüfung nicht akzeptiert.

**03.03.001 Monteur / -in Stundenlohnarbeiten**
*** gemäß Ausführungsbeschreibung 25
Stundenlohnarbeiten durch Monteur / -in auf Anordnung des AG ausführen.
Menge: 40,000 h

**03.03.002 Helfer / -in Stundenlohnarbeiten**
*** gemäß Ausführungsbeschreibung 25
Stundenlohnarbeiten durch Helfer / -in auf Anordnung des AG ausführen.
Menge: 40,000 h

**03.03.003 Auszubildende / r Stundenlohnarbeiten**
*** gemäß Ausführungsbeschreibung 25
Stundenlohnarbeiten durch Auszubildende / r auf Anordnung des AG ausführen.
Menge: 40,000 h

**03.03.004 Stunden für Stemmarbeiten**
*** gemäß Ausführungsbeschreibung 25
Stunden für Stemmarbeiten (mit elektrischem Stemmhammer oder Druckluft-Meißelhammer, einschließlich Lohn), einschl. Schuttentsorgung bis 0,2 m³/h. Abfall ist nicht gefährlich, nicht schadstoffbelastet.
Menge: 40,000 h

#### Bereich 03.04 Dokumentation

**03.04.001 Dokumentation**
*** Pauschalposition
Die Dokumentation ist im vollem Umfang gem. der Dokumenta- tionsrichtlinie der UKM IM zu erstellen.

2 Wochen vor der Abnahme durch den AG / Übergabe an den AG sind die Revisionsunterlagen in einer aussagefähigen VORAB-Version zu übergeben.

Zeichnungsunterlagen müssen eindeutig und nachvollziehbar sein.

Erstellung der kompletten Dokumentation auf Papier und Datenträger. Die komplette Dokumentation ist in zu veränderten Dateien und Standartformaten, wie Word, Excel, Pdf, Dwg oder ähnliches zu übergeben. Gilt auch für Feuerwehrlaufkarten.

Übergabe der Dokumentation erfolgt:
- 1 x auf Papier
- 1 x auf Datenträger
Menge: 1,000 psch

**03.04.002 Einweisung**
*** Pauschalposition
Technische Einweisung des Betriebspersonals des AG in die Funktion, Betriebsweise, Dokumentation und Bedienung, Wartung der gesamten Elektro- und Fernmeldetechnischen Anlage für jeweils 3 Personen über ca. 4 Std.

Die Einweisung hat vor der Übergabe zu erfolgen, jedoch frühestens 5 Tage nach Übergabe der Dokumentation oder nach Abstimmung.
Die Einweisung kann erst durchgeführt werden, wenn die Anlagen in der Gänze fertiggestellt wurden.
Der AN hat mit dem AG / Betreiber mindestens 14 Werktage vorher einen entsprechenden Termin abzustimmen.

Über die Einweisung wird durch den AN ein Einweisungs- protokoll erstellt.
Das Einweisungsprotokoll müssen folgende Eintragungen besitzen:
- Art und Umfang der Einweisung
- Name und Unterschrift des AN oder Vertreter bzw. Mitarbeiter
- Name und Unterschrift des AG oder Vertreter bzw. Betreiber
- Datum
- Uhrzeit
Menge: 1,000 psch

#### Bereich 03.05 Sachverständigenbegehungen

**03.05.001 Begleitung der Sachverständigenabnahme**
Die Funktionsfähigkeit und Übereinstimmungen der Installa- tionen wird durch einen behördlich anerkannten Sachverstän- digen nachgewiesen.

Zum Leistungsumfang dieser Position gehört das Begleiten des Sachverständigen vor Ort während der gesamten Prüfung.

Die Kosten des Sachverständigen selbst trägt der AG.
Menge: 40,000 h
